# Vivantes_Haus Britz_Forum für Senioren-Fenstertausch
Angebotsaufforderung (GAEB 90, DA83)
Währung: EUR

## TISCHLERARBEITEN

### 1 TISCHLERARBEITEN

*Hinweis*
Baumaßnahme: Vivantes, Haus Britz - Forum für Senioren,
Buschkrugallee 139  in 12359  Berlin
Erneuerung der Fenster  im UG, EG, 1. - 3.OG
Tischlerarbeiten

1.1 Allgemeine Hinweise zur Leistungsbeschreibung:

Das  Seniorenwohnheim "Haus Britz" befindet sich in
Buschkrugallee 139 in 12359 Berlin.

Im "Haus Britz" ist das Projekt Erneuerung der Fenster
und Türen im UG, EG, 1. - 3.OG
mit den erforderlichen baulichen Maßnahmen im laufenden
Seniorenheimbetrieb im Bestand umzusetzen.
Das fünfgeschossige Gebäude ist in den vier
überirdischen Etagen zum Großteil mit Holzfenstern und
-türen ausgestattet, welche sich in einem maroden
Zustand befinden und im Zuge der hier beschriebenen
Baumaßnahme zu ersetzen sind.
Die Etagen sind mittels zweier innenliegender
Treppenhäuser erschlossen. Darüber hinaus befindet sich
an der Südfassade eine außenliegende Fluchttreppe.

Die Baumaßnahmen sind so zu planen und auszuführen,
dass der laufende Betrieb des Seniorenheimbetrieb
möglichst wenig beeinträchtigt wird

Die Ausführung erfolgt in enger Abstimmung mit dem
Bauherrn und den Nutzern
also nicht zeitgleich, sondern aufgeteilt  in
neunzehn  Bauabschnitte:

1. BauabschnittEbene 3. OG
Achsen D  / 2 - 9 Bauzeit4 Wochen
OG3/1 + OG3/2 2 Wochen
3 Personen müssen umgesetzt werden
OG3/3+ OG3/42 Wochen
 4 Personen müssen umgesetzt werden

2. BauabschnittEbene 2. OG
Achsen D  / 2 - 9 Bauzeit4 Wochen
OG2/1 + OG2/2 2 Wochen
3 Personen müssen umgesetzt werden
OG2/3+ OG2/42 Wochen
 4 Personen müssen umgesetzt werden

3. BauabschnittEbene 1. OG
Achsen D  / 2 - 9 Bauzeit4 Wochen
OG1/1 + OG1/2  2 Wochen
3 Personen müssen umgesetzt werden
OG1/3 + OG1/42 Wochen
4 Personen müssen umgesetzt werden

4. BauabschnittEbene EG
Achsen D / 2 - 9 Bauzeit4 Wochen
EG/1 2 Wochen
3 Personen müssen umgesetzt werden
EG/22 Wochen
4 Personen müssen umgesetzt werden

5.BauabschnittEbene 3. OGBauzeit4 Wochen
Achsen A  / 2 - 9
OG3/5 + OG3/6 2 Wochen
4 Personen müssen umgesetzt werden
OG3/7 1 Woche
2 Personen müssen umgesetzt werden
OG3/8 1 Woche
Tagesraum, Pflegebad und Dienstraum müssen umgesetzt
werden

6.BauabschnittEbene 2. OGBauzeit4 Wochen
Achsen A  / 2 - 9
OG2/5 + OG2/6 2 Wochen
4 Personen müssen umgesetzt werden
OG2/7 1 Woche
2 Personen müssen umgesetzt werden
OG2/8 1 Woche
Tagesraum, Pflegebad und Dienstraum müssen umgesetzt
werden

7.BauabschnittEbene 1. OG
Achsen A / 2 - 9Bauzeit4 Wochen
OG1/5 + OG1/6 2 Wochen
4 Personen müssen umgesetzt werden
OG1/71 Woche
2 Personen müssen umgesetzt werden
OG1/8 1 Woche
Tagesraum, Pflegebad und Dienstraum müssen umgesetzt
werden

8. BauabschnittEbene EG
Achsen A  / 2 - 9 Bauzeit4 Wochen
EG/32 Wochen
3 Personen müssen umgesetzt werden
EG/4  1 Woche
2 Personen müssen umgesetzt werden
EG/51 Woche
2 Personen, Tagesraum, Pflegebad und Dienstraum müssen
umgesetzt werden

9. BauabschnittEbene 3. OG
Achsen D / 11 - 15Bauzeit4 Wochen
OG3/9 2 Wochen
3 Personen  müssen umgesetzt werden
OG3/10 2 Wochen
3 Personen müssen umgesetzt werden

10. BauabschnittEbene 2. OG
Achsen D / 11 - 15Bauzeit4 Wochen
OG2/9 2 Wochen
3 Personen  müssen umgesetzt werden
OG2/10 2 Wochen
3 Personen müssen umgesetzt werden

11. BauabschnittEbene 1. OG
Achsen D / 11 - 15Bauzeit4 Wochen
OG1/9 2 Wochen
3 Personen  müssen umgesetzt werden
OG1/10 2 Wochen
3 Personen müssen umgesetzt werden

12. BauabschnittEbene EG
Achsen D / 11 - 15Bauzeit4 Wochen
EG/6 2 Wochen
3 Personen müssen umgesetzt werden
EG/72 Wochen
3 Personen müssen umgesetzt werden

13.BauabschnittEbene 3. OG
Achsen A / 11 - 15Bauzeit4 Wochen
OG3/11 2 Wochen
1 Person +  der Dienstraum müssen umgesetzt werden
OG3/12 2 Wochen
4 Personen müssen umgesetzt werden

14.BauabschnittEbene 2. OG
Achsen A / 11 - 15Bauzeit4 Wochen
OG2/11 2 Wochen
1 Person +  der Dienstraum müssen umgesetzt werden
OG2/12 2 Wochen
4 Personen müssen umgesetzt werden

15.BauabschnittEbene 1. OG
Achsen A  / 11 - 15Bauzeit4 Wochen
OG1/11 2 Wochen
1 Person +  der Dienstraum müssen umgesetzt werden
OG1/12 2 Wochen
4 Personen müssen umgesetzt werden

16. BauabschnittEbene EG
Achsen A / 11 - 15Bauzeit4 Wochen
EG/82 Wochen
 Diensträume müssen umgesetzt werden
EG/9 2 Wochen
3 Personen müssen umgesetzt werden

17. BauabschnittEbene EG
Achsen D / 9 - 10Bauzeit4 Wochen
EG/13 4 Wochen /
Speisesaal und Aufenthalsbereich müssen umgesetzt
werden

18. BauabschnittEbene UG
Achsen A + D / 2 - 9 Bauzeit3 Wochen
UG/1  1 Woche
Lager und Konferenzraum müssen umgesetzt werden
UG/2 1 Woche
Diensträume, Aufenthaltsraum und Gerätetherapie müssen
umgesetzt  werden
UG/3 1 Woche
Archiv, Umkleide, Waschraum und Elektrischer
Betriebsraum müssen umgesetzt werden

19. BauabschnittEbene UG
Achsen A + D / 11 - 15Bauzeit2 Wochen
UG/4 1 Woche
Heiztechnikraum und Lager müssen umgesetzt werden
UG/5 1 Woche
Frisör, Abstellraum, Spülküche, Verteilerküche und
Lager müssen umgesetzt werden

Das  Gebäude ist bezogen und wird in den fünf
Geschossen vom Seniorenheim  vollgenutzt.
Betriebsunterbrechungen  sind so kurz wie möglich zu
halten, die genaue Terminabstimmung erfolgt in
Koordination mit dem Bauherrn und den Nutzern.

1.2 Art und Umfang der Leistungen/Gegenstand dieser
Ausschreibung

Die Leistung umfasst im stattfindenden
Sanierungsbereich die Erneurung der Fenster- und
Türanlagen incl. deren Demontage und Entsorgung, sowie
Baustelleneinrichtung, Gerüstarbeiten und
Schutzmaßnahmen sowie baubegleitende Maßnahmen.
Die Erneuerung der Fensteranlagen an der östlichen und
der westlichen Fassade im UG,  EG, 1. , 2. und 3. OG,
sowie bereichsweise im EG auf der  Nord- und Südseite
erfordert .
die Ausführung folgenden Gewerkes: .

TISCHLERARBEITEN(KG 38027)
KLEMPNERARBEITEN(KG 38022)
ROLLADENARBEITEN(KG 38030)
mit
BAUSTELLENEINRICHTUNG (KG 391))
SICHERUNGSMASSNAHMEN(KG393)

ABBRUCHARBEITEN (KG 394)
incl. ENTSORGUNG(KG 396)

ZUSÄTZLICHE MASSNAHMEN(KG 397)

Sämtlich durchzuführende Arbeiten der Sanierung  werden
in einem bestehenden und voll im Betrieb befindlichen
Krankenhaus durchgeführt.
Sämtlich durchzuführende Arbeiten der Sanierung  werden
in einem bestehenden und voll im Betrieb befindlichen
Krankenhaus durchgeführt.

2.1 Angaben zur Baustelle und zur Baustelleneinrichtung

Bei der Kalkulation der Baustelleneinrichtung ist zu
berücksichtigen, dass sämtliche  Arbeiten  - nach
vorheriger Abstimmung mit der Bauleitung - in und an
einem voll genutzten und in Betrieb befindlichen
Seniorenheimes durchgeführt werden! Der Heimbetrieb
darf nicht beeinträchtigt werden,

Platz für die Baustelleneinrichtung wie Lager- und
Entsorgungscontainer sowie Lagerplätze für Baumaterial
werden auf den Hofflächen nur bedingt zur Verfügung
gestellt.

Das für die Montage notwendige Material und Geräte sind
unter Umständen täglich anzufahren. Ggf. können
Baumaterialien für den Tagesbedarf von 1 - 3 Tagen max.
auf einer noch abzustimmenden begrenzten Fläche
zwischengelagert werden.
Eine Haftung für die Zwischenlagerung wird vom
Auftraggeber nicht übernommen.
 .

2.2 Baustellenzufahrt / Parkmöglichkeiten /
Materiallieferungen

Der Zugang zum Gebäude erfolgt ausschließlich über die
südwesstliche  Hofzufahrt von der Buschkrugallee aus.
Lieferfahrzeuge haben hier nach dem Be- bzw. Entladen
das Gelände unverzüglich zu verlassen.
Die Koordination der Material- und Werkzeuglieferungen
obliegt ausschließlich dem Auftragnehmer (AN).
Materiallieferungen sind stets an die eigene Adresse zu
richten und sind direkt vom AN entgegenzunehmen.
Anlieferungen an die Adresse des Auftraggebers oder die
Bauleitung werden zurückgewiesen. Eine Haftung für
angelieferte Materialien wird weder vom Bauherrn noch
von der Bauleitung übernommen. Die Zufahrt mit
Privat-Pkw ist nicht gestattet,
Parkmöglichkeiten auf dem Baustellen-Gelände bestehen
generell nicht. Widerrechtlich abgestellte Fahrzeuge
werden ohne weitere Ankündigung zu Lasten des AN
kostenpflichtig
umgesetzt.
Notwendige Sperrungen von Versorgungs- und
Rettungswegen für spezielle Transport- und
Montagearbeiten sind nur nach vorheriger Absprache mit
der zuständigen Bauleitung bzw. dem Bauherrn möglich.

3.0 Angaben zum Baustellenbetrieb in einem
Krankenhausgebäude

3.1 Baustellenzugang, Arbeitszeiten, Material- und
Schutttransporte
.
Der Baustellenzuugang erfolgt von der Buschkrugallee
aus.
Die Ausführung der Bauabschnitte 1 bis 16 erfolgen von
außen über die Rüstung.
Die Arbeiten im 17. Bauabschnitt Erdgeschoss erfogen
vom Speisesaal bzw. vom Aufenthaltsraum aus. Der Zugang
erfolgt hier direkt von außen.
Der Zugang für den Fenstertausch im 18. und 18.
Bauanschnitt das UG betreffend erfolgt  über den
Treppenraum Achse 1 - 2 / A - B an der Nordostfasade
(Gartenseite).

Material- und Schuttransporte erfolgen ebenflalls
ausschließlich auf dem zuvor beschriebenen Weg.

Die beschriebene Zugänglichkeit ist auf dem
Baustelleneinrichtungsplan dargestellt.

Alle Mitarbeiter des AN sind vorab der Bauleitung mit
vollständigem Namen, Anschrift und
Sozialversicherungsnummer zu benennen.
Die Regelarbeitszeit ist wochentags (Mo-Fr) von 7:00
Uhr bis 17:00 Uhr und gegebenenfalls auch samstags. Die
Emissions- und Lärmschutzgesetze des Landes Berlin sind
einzuhalten.
Längere Arbeitszeiten und Wochenendarbeiten müssen
rechtzeitig beantragt und vom Bauleiter des AG
genehmigt werden.
Zusätzlich sind kurzzeitig angeordnete
Arbeitsunterbrechungen, resultierend aus den besonderen
Anforderungen des voll genutzten und in Betrieb
befindlichen Seniorenheims möglich. Ein Anspruch auf
unterbrechungsfreies Arbeiten besteht daher nicht.

Entsprechende Schutzmaßnahmen auf den Transportwegen
wie Schutzabdeckungen und Tensatoren sind vom AN für
die vorgesehenen 19 Bauabschnitte für die Gesamtbauzeit
von mindestens ca. 14 Monaten (Nov. 2026 - Dez.2027)
vorzunehmen. Beschädigungen und Verschmutzungen werden
zu Lasten des Verursachers beseitigt.
Ausnahmen nur nach vorheriger Abstimmung mit der
Bauleitung bzw. des AG.

Entsprechende Schutzmaßnahmen auf den Transportwegen
wie Schutzabdeckungen sind vom AN für die vorgesehene
Leistungsauführung für die Gesamtbauzeit von jeweils
drei bis vier Wochen vorzunehmen. Beschädigungen und
Verschmutzungen sind vom Verursacher zu beseitigen.
Ausnahmen nur nach vorheriger Abstimmung mit der
Bauleitung bzw. des AG.

3.2 Freihaltung der Flucht- und Rettungswege

Die  Flucht- und Rettungswege sind permanent
freizuhalten. Verunreinigungen, die von Arbeiten des AN
herrühren, sind unverzüglich zu beseitigen.

3.3Lärm- und Staubemission
(lösungsmittelhaltige Baustoffe)

Zur Vermeidung von Betriebsstörungen durch Baulärm sind
die Vorgaben des AG einzuhalten. Der von der Baustelle
ausgehende Lärm ist auf das Mindestmaß zu reduzieren.
Es wird ausdrücklich darauf hingewiesen, dass nur mit
besonders schallgedämmten Maschinen und geräuscharmen
Verfahren gearbeitet werden darf. - Nicht zu
vermeidende lärmintensive Arbeiten sind vorher mit dem
AG / Bauleitung abzustimmen.

Staub- und Schmutzemissionen am Gebäude außerhalb des
Arbeitsbereiches sind unbedingt durch entspr.
Schutzmaßnahmen (Staubschutzwände, Folienvorhänge,
anfeuchten, etc.) und entspr. Arbeitsgerät (Schneid-,
Schleif- und Trenngeräte mit Absaugvorrichtung, saugen
statt Fegen, etc.) auszuschließen.

3.4 Bautagesberichte

Bautagesberichte (Bautagebuch) sind der örtlichen
Bauleitung regelmäßig, spätestens am Dienstag der
folgenden Woche vom AN zur Kenntnisnahme vorzulegen.
Bei Nicht-Vorlage der Bautagesberichte (Bautagebuch)
erfolgt ein Abzug von 100,00 ?/Tag.

3.5Bautoiletten

WCs sind in der eingezäunten
Baustelleneinrichtungfläche vorgesehen  und können von
allen am Bau beteiligten  Gewerken kostenfrei in
Absprache mit der Bauleitung mitbenutzt werden

3.6Alkohol- und Rauchverbot

Für alle am Bau tätigen Mitarbeiter des AN gilt das
Alkohol- und Rauchverbot. Bei Zuwiderhandlung wird von
der Bauleitung ein Baustellenverbot ausgesprochen.

3.7 Schlafunterkünfte

Schlafunterkünfte dürfen auf dem Baustellengelände
nicht unterhalten werden.

3.8 Schutzmaßnahmen

Der AN hat bei Durchführung seiner Leistungen die von
anderen Gewerken erbrachten Arbeiten zu schützen und
gegen Beschädigungen zu sichern. Die Kosten für
ausreichende Abdeckungen, Folien, Klebebänder,
Kantenschutz usw. sind einzukalkulieren, ebenso das
Entfernen nach erbrachter Leistung, bzw. nach
Aufforderung durch die Bauleitung des AG.

3.9 Baustellenreinigung

Der AN ist nach VOB / C DIN 18299 Abschnitt 4.1.11
verpflichtet, Verunreinigungen, die von Arbeiten des AN
herrühren, zu beseitigen. Es gilt als vereinbart, dass
der AN die Baustelle und den Baubereich täglich von den
durch seine Arbeiten anfallenden Schutt,
Baustoffrestmaterialien, Abfällen, Verunreinigungen
usw. säubert, in Containern getrennt sammelt und von
der Baustelle abfährt.
Der AG behält sich vor, den einem AN zuzuordnenden
Bauschutt, der trotz schriftlicher oder mündlicher
Beseitigungsaufforderung der Bauleitung durch den AN
nicht umgehend entfernt wird, zu Lasten des AN
beseitigen zu lassen.
Kann Bauschutt und sonstiger Müll keinem AN eindeutig
zugeordnet werden, werden die Kosten zur Beseitigung
des Bauschutts und Mülls, ergänzend zur Umlageregelung,
ohne weitere Ankündigung zu gleichen Teilen auf die zu
diesem Zeitpunkt am Bau tätigen AN - Firmen verteilt
und von der Schlussrechnung in Abzug gebracht.

4.0 Verordnungen und Richtlinien

4.1 Verordnungen

Folgende Verordnungen sind vom AN zu berücksichtigen:
Landesbauordnung Berlin.

4.2 Richtlinien

Es gelten die jeweiligen Verarbeitungsrichtlinien und
Werksvorschriften der Hersteller. Der AN ist
verpflichtet, auf evtl. Widersprüche zwischen
Leistungsbeschreibung und Werksvorschrift hinzuweisen.
Die Richtlinien der Fachverbände sind einzuhalten.

4.3 Nicht genormte bzw. bauaufsichtlich zugelassene
Baustoffe / Bauteile

Grundsätzlich kommen genormte bzw. bauaufsichtlich
zugelassene Baustoffe und Bauteile zur Ausführung.
Beabsichtigt der AN anderweitige Baustoffe oder
Bauteile zu verwenden, so hat er entsprechende
Prüfzeugnisse und Werkstoffnachweise von
bundesdeutschen Instituten zu erbringen, die mit der
Angebotsabgabe vorzulegen sind.

4.4 Regeln der Bautechnik

Der Auftragnehmer haftet dafür, daß die von ihm
erstellten Leistungen und Materialien den anerkannten
Regeln der Bautechnik (Baukunst) und den Eingeführten
Technischen Bestimmungen (ETB) entsprechen.

5.0 Angaben zur Arbeitssicherheit

5.1 Sicherheits- und Gesundheitsschutzkoordinator

Die Tätigkeit des vom AG bestellten Sicherheits- und
Gesundheitsschutzkoordinator (SIGEKO) gemäß
Baustellenverordnung (BaustellVO) befreit den AN nicht
von seiner Abstimmungspflicht mit anderen Unternehmern
und Gewerken entsprechend § 6 Abs. 2 der
Unfallverhütungsvorschrift - Allgemeine Vorschriften
(VBG 1). Die Verpflichtung des AN bezüglich des
Einsatzes von Sicherheitsfachkräften und
Sicherheitsbeauftragten wird durch die
Baustellenordnung nicht berührt.

5.2 Personal

Die Arbeitnehmer des AN müssen für die beauftragte
Leistung persönlich geeignet sein.
Die Ausführung der Leistungen, einschl. Demontagen
erfolgt ausschließlich über ausgebildetes Fachpersonal
mit mind. einer deutschsprachigen Person.
Auszubildende dürfen nur in Begleitung und unter
ständiger Anleitung von Fachpersonal (im Verhältnis
1:1) tätig sein.

Personen, die gegen Arbeitsschutz- oder
Unfallverhütungsvorschriften verstoßen oder den
Anweisungen der Bauleitung oder des SIGEKO nicht Folge
leisten, sind abzuberufen und zu ersetzen.

5.3 Erste-Hilfe-Einrichtungen

Sämtliche Anforderungen nach der
Arbeitsstättenverordnung oder der
Unfallverhütungsvorschrift Erste Hilfe (VBG109) hat der
AN zu erfüllen.

5.4 Arbeitsmedizinische Vorsorge

Der AN hat dafür zu sorgen, dass in Bereichen, in denen
Arbeiten mit gesundheitsschädigenden Einwirkungen
ausgeführt werden, nur Personal eingesetzt wird, das
dazu geeignet ist und durch arbeitsmedizinische
Vorsorgeuntersuchungen überwacht wird. Der Nachweis
hierfür muss im Unternehmen des Auftragnehmers
vorliegen.

5.5 Nutzung von Sicherungsmaßnahmen

Werden Einrichtungen, die dem Schutz der Arbeitnehmer
dienen, aus arbeitstechnischen Gründen entfernt, so
sind vom Unternehmen, das die Einrichtungen entfernt,
entsprechend wirksame Schutzmaßnahmen zu ergreifen.
Nach Beendigung der Arbeiten ist der ursprüngliche
Zustand wiederherzustellen.
Es ist strikt verboten, Maßnahmen oder Einrichtungen,
die zum Fernhalten von Unbefugten dienen, zu entfernen.
Ergeben sich im Zuge des Bauablaufes Gefahren für
Dritte, mit denen nicht gerechnet wurde, so sind
entsprechende Maßnahmen im Einvernehmen mit dem SIGEKO
festzulegen. Werden Einrichtungen, z.B. Gerüste und
Umwehrungen mitbenutzt, so sind diese auf
offensichtliche Mängel zu prüfen. Vorhandene Mängel
sind dem SIGEKO oder der Bauleitung umgehend
mitzuteilen.

5.6 Hochgelegene Arbeitsplätze und Verkehrswege

Der AN hat dafür zu sorgen, daß Arbeitsplätze und
Verkehrswege mit mehr als 2,00 m Absturzhöhe erst
benutzt werden, wenn die Sicherheitseinrichtungen bzw.
Maßnahmen gegen Abstürzen vom Aufsichtführenden des AN
überprüft worden sind. Gefahrenbereiche unterhalb
hochgelegener Arbeitsplätze sind durch geeignete
Maßnahmen abzusperren.

5.7 Elektrische Anlagen und Betriebsmittel

Der AN darf eigene elektrische Anlagen und
Betriebsmittel nur von Speisepunkten versorgen, die mit
einer FI-Schutzschaltung ausgerüstet sind
(Baustromverteiler) . Alle elektrischen Anlagen und
Betriebsmittel müssen den einschlägigen VDE-Richtlinien
und UVV entsprechen und nachweislich auf ihren
ordnungsgemäßen Zustand geprüft sein.

5.8 Baumaschinen, Geräte

Der AN darf nur solche Maschinen und Geräte auf die
Baustelle bringen, die die vorgeschriebenen
Sicherheitsüberprüfungen aufweisen. Die
Prüfbescheinigung ist vom Betreiber auf der Baustelle
mitzuführen und auf Verlangen vorzuzeigen.
Maschinen und Geräte sowie Krane sind nur von
unterwiesenen und beauftragten Personen unter Beachtung
der jeweiligen Unfallverhütungsvorschriften zu
bedienen. Bedienungs- Anleitungen von Baumaschinen und
Kranen sowie sonstigen Geräten müssen auf der Baustelle
vorliegen. Der Standort ortsgebundener Maschinen wird
von der Bauleitung bestimmt. Überschneiden sich die
Arbeitsbereiche von Geräten verschiedener AN, sind der
Arbeitsablauf und die Verständigung untereinander
abzustimmen.

5.9 Feuergefährliche Arbeiten

Schweiß-, Trenn-, Schneid- und sonstige
feuergefährliche Arbeiten bedürfen der
arbeitstäglichen, schriftlichen Zustimmung des
Sicherheitsbeauftragten des Krankenhauses
Sie unterliegen der Melde- und Dokumentationspflicht
des AN. Hierbei ist die Firma, der Name des
ausführenden und verantwortlichen Monteurs, die genaue
Lage der Arbeiten sowie die vorgesehene Arbeitsdauer
anzugeben. Die Überwachung der Ausführung, das
Einhalten aller erforderlichen Sicherheitsmaßnahmen
sowie eine ausreichende Nachkontrolle (Brandwache) nach
Beendigung der Arbeiten obliegt der Verantwortung des
AN. An diesen Arbeitsstellen hat der AN geeignete
Löscheinrichtungen bereitzustellen (Feuerlöscher o.ä.).
Des Weiteren muss die Möglichkeit zur schnellen
Alarmierung von Löschkräften gegeben sein.

5.10 Persönliche Schutzausrüstungen

Personen ohne Schutzhelm und Schutzschuhe haben keinen
Zutritt zum Arbeitsbereich. Das Tragen von
Bausicherheitsschuhen nach DIN EN 345 und Schutzhelmen
nach prEN 397 ist auf der gesamten Baustelle Pflicht!
Sind darüber hinaus weitere Schutzausrüstungen
erforderlich, wie z.B. Augen- oder Gesichtsschutz,
Gehörschutz, Atemschutz, Warnkleidung, hat der AN
entsprechend der Unfallverhütungsvorschrift Allgemeine
Vorschriften" VBG 1 §4 für sein Personal kostenlos zur
Verfügung zu stellen. Personen ohne die erforderlichen
Schutzausrüstungen werden von der Bauleitung oder dem
SIGEKO als persönlich ungeeignet von der Baustelle
verwiesen.

5.11 Gefährliche Arbeitsstoffe

Wird im Zuge der Ausführung ein gefährlicher
Arbeitsstoff eingesetzt, so ist dies rechtzeitig vor
dem Einsatz des Arbeitsstoffes dem SIGEKO mitzuteilen,
wenn daraus eine Gefahr z.B. durch Explosion, Brand,
gesundheitsschädliche Atmosphäre usw. für Arbeitnehmer
anderer Unternehmen im Sinne der Baustellenverordnung
entsteht.

6.0 Sonstiges

6.1 Baubesprechung / Baubegehung /
Koordinationsbesprechungen

Die regelmäßige Teilnahme des AN an den
Baubesprechungen, Baubegehungen und
SIGE-Koordinationsbesprechungen ist Pflicht.
Die Termine werden durch die örtliche Bauleitung
rechtzeitig bekanntgegeben.

6.2 Not- / und Havariefälle

Der AN verpflichtet sich, auf Anforderung der
Bauleitung, für Not- und Havariefälle einen zuständigen
Ansprechpartner zu benennen. Die Erreichbarkeit dieses
Ansprechpartners muss ständig, auch nach
Arbeitsschluss, am Wochenende und an Feiertagen,
gewährleistet sein.

6.3 Anforderung bauseitiger Vorleistungen

Für die Anforderung bauseitiger Vorleistungen ist ein
vorgegebenes Formular zu verwenden (wird rechtzeitig
zum Baubeginn bereitgestellt). Einer mündlichen
Anforderung wird grundsätzlich nicht nachgekommen.

6.4 Projektbeteiligte

Eine Liste der am Projekt beteiligten Firmen wird von
der örtlichen Bauleitung geführt und kann auf Wunsch
eingesehen werden.

6.5 Planungsunterlagen

Dem AN werden digital  Planungsunterlagen vor Beginn
der Baumaßnahme zur Verfügung gestellt. Weitere
Plansätze können gegen Gebühr nachbestellt werden.

7. Hinweis Baustrom, Bauwasser

Bauwasser
Bauwasser wird kostenlos zur Verfügung gestellt
-außerhalb
des Gebäudes befindet sich ein Bauwasseranschluss.

Baustrom
Baustromanschluss ist für alle im Bereich tätigen
Gewerke vom
vorhandenen Anschluss außerhalb und innerhalb des
Gebäudes nutzbar.
Baustrom wird kostenlos zur Verfügung gestellt

Ende der zusätzlichen  technischen  Vertragsbedingungen

*Hinweis*
Transportentfernung

Erschwernis durch horizontale und vertikale  Förderwege
von den Ausführungsorten
der einzelnen 19 Bauabschnitte in den jewiligen
Gechoss-Ebenen  zur Bereitstellungsfläche/zum
Ladeplatz.
Der Förderweg zu den Ausführungsorten jeweils im UG,
EG, 1.-3.OG

horizontaler Förderweg bis ca. 70,00 m,
vertkaler Förderweg bis ca. 11,50 m ..

Hinweis zur Kalkulation

Die Leistungserbringung  erfolgt  nicht zeitgleich,
sondern gemäß den 19  Bauabschnitten zeitlich versetzt,
dabei besteht in Absprache mit dem Bauherrn die
Möglichkeit, sowohl die Bauabschnitte 18. und 19 im UG
und den Bauabschnitt 17 im EG als auch die
Bauabschnitte
8. und 14 parallel mit den Bauabschnitten vom Gerüst
aus durchzuuführen. Damit kann die Gesamtbauzeit auf 14
Monate komprimiert werden.

Hinweis Arbeits- und Schutzgerüste

Alle Arbeits- und Schutzgerüste sind bis zu den
angegebenen Raumhöhen einzukalkulieren.

Hinweis Lärmschutz

Arbeiten am Gebäude unter laufendem Seniorenheimbetrieb
im Gebäude

Einzukalkulieren und zu berücksichtigen in den
Einheitspreisen ist die zeitliche Einschränkung von
lärmintensiven Arbeiten am Gebäude
bei laufendem Seniorenheimbetrieb im Gebäude.

Zur Vermeidung von Betriebsstörungen durch Baulärm sind
die Vorgaben der Bauleitung einzuhalten. Der von der
Baustelle ausgehende Lärm ist auf das Mindestmass zu
reduzieren. Es wird ausdrücklich darauf hingewiesen,
daß nur mit besonders schallgedämmten Maschinen und
geräuscharmen Verfahren gearbeitet werden darf. - Nicht
zu vermeidende lärmintensive Arbeiten sind vorher mit
der Bauleitung abzustimmen.

*Hinweis*
Die Ausführung der Leistung erfolgt nach VOB Teil C

DIN 18 459 Abbruch- und Rückbauarbeiten
DIN 18 340Tischlerarbeiten
DIN 18 357 Beschlagarbeiten
DIN 18 361 Verglasungsarbeiten
DIN 18 339 Klempnerarbeiten
DIN 18 358 Rolladenarbeiten

DIN 18 299 Allgemeine Regelungen für Bauarbeiten jeder
Art

*Hinweis*
Ausführung der nachfolgend aufgeführten
Leistungspositionen gemäß beigefügter Planung :

BaustelleneinrichtungPlan-Nr.:1000AAR_LP00_0600

Bauabschnitte 4, 8, 12, 16 und 17
ErdgeschossPlan-Nr.:1000AAR_BA00_--00

Bauabschnitte 3, 7, 11 und 15
1. ObergeschossPlan-Nr.:1000AAR_BA01_--00

Bauabschnitte 2, 6, 10 und 14
2. ObergeschossPlan-Nr.:1000AAR_BA02_--00

Bauabschnitte 1, 6, 9 und 13
3. ObergeschossPlan-Nr.:1000AAR_BA03_--00

Bauabschnitte 18 und 19
UntergeschossPlan-Nr.:1000AAR_BAU1_--00

Ansicht Ost/WestPlan-Nr.:1000AAR_AN00_0100

Ansicht Nord/SüdPlan-Nr.:1000AAR_AN00_0200

Grundriss ErdgeschossPlan-Nr.:1000AAR_GR00_--00

Grundriss 1. ObergeschossPlan-Nr.:1000AAR_GR01_--00

Grundriss 2. ObergeschossPlan-Nr.:1000AAR_GR02_--00

Grundriss 3. ObergeschossPlan-Nr.:1000AAR_GR03_--00

Grundriiss UntergeschossPlan-Nr.:1000AAR_GRUG_--00

FensterübersichtPlan-Nr.:1000AAR_DT00_0100
FensterübersichtPlan-Nr.:1000AAR_DT00_0200

Fensterliste295-HBZ-02_v1Fensterliste

Leitetails:

Fenster-Wandanschlüsse
ohne RolladenPlan-Nr.:1000AAR_DT01_00

Fenster-Wandanschlüsse
mit  RolladenPlan-Nr.:1000AAR_DT02_00

Fensteranschlüsse Typ B
InnendämmungPlan-Nr.:1000AAR_DT03_00

Fensteranschlüsse Typ APlan-Nr.:1000AAR_DT04_00

Fensteranschlüsse Typ C und DPlan-Nr.:1000AAR_DT05_00

Fensteranschlüsse Typ K und LPlan-Nr.:1000AAR_DT06_00

Balkonanschlusse untenPlan-Nr.:1000AAR_DT07_00

InnendämmungPlan-Nr.:1000AAR_DT12_00

#### 1.1 BAUSTELLE

##### 1.1.01 BAUSTELLENEINRICHTUNG

*Hinweis*
Die erforderliche Baustelleneinrichtungsflächen sind
außerherhalb des Gebäudes durch den AN in Abstimmung
mit dem SiGe - Kordinator entsprechend dem vorliegenden
Baustelleneinrichtungsplan aufzubauen, vorzuhalten, zu
unterhalten, gegebenenfalls umzusetzen gemäß den
vorgegebenen Bauabschnitten 1 und 2.
Eventuell erforderliches Material zur
Flächenbefestigung ist durch den AN zu liefern und
einzubauen. Eine gesonderte Vergütung für die
Befestigung erfolgt nicht.

Die gesamte Baustelleneinrichtung  ist für die Dauer
der vertraglichen, kalkulierten Ausführungsfrist des AN
(19 -21 Mon.) vorzuhalten, instandzuhalten und
abzubauen sowie abzutransportieren.

Baustraßen
Sind zur Durchführung der vertraglich vereinbarten
Leistungen Baustraßen, Wege für Längs- und
Quertransport der zu bewegenden Materialien und
ähnlichem innerhalb des Baugeländes anzulegen und zu
unterhalten, sind Art und Umfang vom AN
eigenverantwortlich festzulegen und in die Pauschale
für die Baustelleneinrichtung einzurechnen.
Hierzu gehören auch erforderliche Querungsbauwerke von
Gräben und Trassen.
Der AN muß anderen Unternehmen das Befahren der
Baustraßen gestatten.
Die Unterhaltung der vorhandenen Straßen, Wege
einschließlich Zufahrten von öffentlichen Straßen ist
einschließlich deren Reinigung bei Benutzung vom AN
auszuführen. Verschmutzungen auf angrenzenden
öffentlichen Verkehrsräumen sind unmittelbar nach
Verursachung zu beseitigen. Diese Leistung wird nicht
gesondert vergütet. Die Reinigung der öffentlichen
Straßen im unmittelbaren Anschlußbereich der
baubeeinflußten Flächen wird ebenfalls nicht separat
vergütet.

Parkplätze
Die vorhandenen Parkplätze des Vivantes Haus Britz sind
weitestgehend nicht zu beinträchtigen. Hierzu ist eine
noch verbindliche Abstimmung zu treffen.

Zaunanlagen und Tore
Sicherung von Arbeits- und/oder Abstellflächen
Trennung der Arbeitsbereiche von den umliegenden
öffentlichen oder privaten Flächen mit umfassender
Sicherung des Baufeldes,
Die Zaunanlagen erfüllen den Zweck des Schutzes für die
gesamte Baustelle. Art, Umfang und Ausführung haben die
Funktion der Sicherheit zu gewährleisten und sind Sache
des AN.
Nach Funktionsbedarf sind verschließbare Tore für
Fahrzeuge und Personen in ausreichender Anzahl und
Breite vorzusehen.
Das Umsetzen der Zaunanlagen entsprechend der
Erfordernisse, die sich aus Bauablauf ergeben, sind
ebenfalls in der Pauschale einzukalkulieren.

Sonstige Einrichtungen
Die Durchführung der vorschriftsmäßigen Beleuchtung,
Absperrung und Bewachung der Baustelle sowie die
Schutz- und Sicherheitsmaßnahmen gemäß den gültigen
Unfallverhütungsvorschriften und polizeilichen
Vorschriften sind Sache des AN und werden nicht
gesondert vergütet.

Baustelleneinrichtungsplan
Der AN hat 10 Kalendertage nach Beauftragung einen
Baustelleneinrichtungsplan vorzulegen und genehmigen zu
lassen.
In diesem Plan sind maßstabsgerecht Standflächen
darzustellen für :
Bauaufzüge
sonstiges stationäres Großgerät
Container  für Sanitär,
Container Werkstätten und Magazine
Flächen für Baustofflager und Arbeitsvorbereitung
Bauzäune

Nutzungszweck, allgemeine Pflichten des AN
Die zur Baustelleinrichtung bereitgestellte Fläche darf
ausschließlich zu dem in Titel Baustelleneinrichtung
festgelegten Zwecke genutzt werden, jede anderweitige
Nutzung ist  unzulässig. Insbesondere ist der Betrieb
anderer Anlagen nicht gestattet.

Der AN hat bei der Durchführung der Baumaßnahme die
erforderlichen Maßnahmen des Arbeitsschutzes,
insbesondere in Bezug auf die Wechselwirkungen zwischen
den Arbeiten, die im Zusammenhang mit dem laufendem
Klinikbetrieb im Gebäude stehen und anderen
betrieblichen Tätigkeiten auf dem Gelände, auf dem oder
in dessen Nähe die erstgenannten Arbeiten ausgeführt
werden, zu treffen.

Nutzung des Grundstückes zur Baustelleneinrichtung:
Der AN ist befugt im Rahmen der gesetzlichen und
behördlichen Bestimmungen das Gelände so herzurichten,
wie es für den Betrieb der Baustelleneinrichtung
erforderlich ist.
Der AN verpflichtet sich alle Anstrengungen zu
unternehmen, um jegliche Emissionen zu beschränken.
Der AN hat beim Betrieb der Fläche dafür Sorge zu
tragen, dass das darunter liegende Grundstück nicht mit
umweltgefährdenden Stoffen verunreinigt wird.

Übergabe des Grundstücks für die Baustelleneinrichtung:
Das Grundstück wird in dem Zustand übergeben, in dem es
sich bei Bezug befindet. Der AN hat das Grundstück vor
Vertragsabschluß besichtigt. Aufmaße und Pläne, die den
Zustand des Geländes darstellen, werden von dem AN
bestätigt und sind Bestandteil dieses Vertrages.
Der AN übernimmt die Haftung für alle Schäden, die
Dritten durch die Nutzung des Grundstückes für die
Baustelleneinrichtung oder des Betriebs von Anlagen
entstehen.
Er haftet insbesondere für Boden und
Grundwasserverunreinigungen, die durch den Betrieb der
Baustelleneinrichtung verursacht werden sowie für alle
Folgen von Unfällen jeglicher Art.
Schäden und Unfälle sind der Bauleitung sofort zu
melden.

Für den Betrieb der Baustelleneinrichtung ist allein
der AN verantwortlich.

**1.1.01.0010 Baustelleneinrichtung**
Baustelleneinrichtung für die bauseitigen Umbau- und
Sanierungsmaßnahmen anliefern, aufbauen, vorhalten für
die Gesamtzeit der bauseitigen Leistungsausführung
(ca. ´14 Monate), abbauen und von der Baustelle
abtransportieren.
Dazugehörig sind alle zur Leistungserbringung
erforderlichen Werkzeuge, Geräte, Maschinen, Gerüste,
Hebe- und Transportmittel und sonstigen Hilfsmittel.

Die Baustelleneinrichtung beinhaltet den gesamten
Kostenaufwand für An- und Abtransport sämtlicher zur
fachlichen Ausführung der Bauleistungen notwendigen
Baumaschinen, Geräte, Werkzeuge, Material- und
Personalcontainer usw., außer diese sind in einer
nachstehenden Position gesondert aufgeführt. Die
ordnungsgemäße und termingerechte Durchführung der
Leistungen muss ständig gewährleistet werden.

Achtung!!

Der mindestnehmende Bewerber hat nach der Submission
auf Verlangen  hierzu vorzulegen:

Baustelleneinrichtungskonzept mit  Anzahl und Art der
Container, Lagerplätze, Baumaschinen und -anlagen,
Anzahl und Lage der Versorgungsanlagen, Wege für Geh-
und Fahrverkehr,

Die für die Lagerung erforderlichen
Flächenbefestigungen liegen im Ermessen des AN, sind
jedoch in Lage und Größe eingeschränkt.

.Für Materiallieferungen stehen nur begrenzt Flächen
zur Verfügung, die Koordinierung und der sinnvolle
Abruf obliegt im Verantwortungsbereich des AN.

Sämtliche Baufeldflächen  stehen begrenzt als
Lagerplatz zur Verfügung. Eventuelle Kosten für
mehrmaliges Anliefern, Einsatz nur von
Kleintransportern, Kleinmengenzuschlag sowie Umlagern
und weitere Maßnahmen werden nicht gesondert vergütet.

Sämtliche Einrichtungen und Installationen für das
Eigenpersonal, als auch Personal der bauseitigen
Gewerke des AG sind in Anzahl, Größe und Ausstattung
genau nach den Vorgaben der BG und des
Gewerbeaufsichtamtes zu stellen, vorzuhalten und
auszustatten. Die regelmäßige Reinigung  und das
Nachfüllen der Verbrauchsartikel inkl.
Desinfektionsmittel muss gemäß den gesetzlichen
Bestimmungen und hygienischen Anforderungen ausgeführt
werden.

Sämtliche weitere Container, welche hierin nicht
enthalten sind, werden separat erfasst und in
gesonderter Position ausgeschrieben.

Lieferung / Montage / Demontage / Abfuhr
Grundvorhaltezeit: 4 Wochen

Ausführungsort:
Betriebsgelände des Vivantes Haus Britz

Weiterer wichtiger Hinweis Abrechnungsmodus:

Abrechnungsmodus: 60 %Lieferung / Montage
40 %Demontage / Abfuhr

Ausführung gemäß Baustellenübersichtsplan, örtliche
Zugangssituation ist zu beachten.

Vom AN ist innerhalb von 15 Tagen nach
Auftragserteilung ein maßstäblicher
Baustelleneinrichtungsplan zur Genehmigung
einzureichen.
Menge: 1,000 psch

**1.1.01.0020 WC-Container mit Fälkalientank 13 m2 einrichten und abbauen**
WC-Containers 20' Damen / Herren mit Fäkalientank und
Treppe
einrichten und abbauen
Für  alle leistungen dieses LV´s
liefern und betriebsfertig incl. Fundamente aufstellen.

Betriebsfertiges Aufbauen mit Fäkalientank bzw.
Anschluss an die Entwässerung
einschl. Wintersicherung der Wasserzuleitung sowie des
Abflusses.

Für 4 Wochen Grundstandzeit vorhalten und
nach Beendigung der Gesamt-Baumaßnahme abbauen .

Die Container und deren Ausstattung verbleiben im
Eigentum des AN.

Kategorie: Sanitärcontainer Größe: 20'
Nutzfläche: 13 Quadratmeter
Dämmung: 100 / 60 / 100mm Mineralwolle - B/W/D
Abmessungen ca.:6.055 x 2.435 x 2.800mm - LxBxH
Rauminnenhöhe: 2.540mm

Außenlackierung RAL 7035 Enzianblau

Innenverkleidungweiß, Spanplatte beschichtet

Fußboden: Standard Bodenplatte, PVC-Belag 2mm,
als Wanne hochgezogen
Isolierung:
Boden: 100mm Mineralwolle,
U-Wert = 0,36W/(m²K)
Wand: 60mm Mineralwolle,
U-Wert = 0,57W/(m²K)
Dach: 100mm Mineralwolle,
U-Wert = 0,36W/(m²K)

Elektrik: E-Anlage gemäß DIN VDE / 400V/32A
CEE-Einspeisung

Türen: 3 Stk. Stahlaußentüren mit PZ-Schloss
und 3 Schlüsseln
1 Stk. Innentür, 625 x 2.000mm

Fenster: 2 Stk. Kunststoff-Sanitärfenster mit
Kippbeschlag, 652 x 714mm
(Sichtschutzglas)

Elektroinstallation:
2 Stk. LED-Langfeldleuchten, 43W
2 Stk. Steckdosen, 230V, neben HWB
4 Stk. Lichtschalter
Sanitärausstattung:
5 Stk. Toiletten inkl. Papierrollenhalter
2 Stk. Urinale mit Druckspüler
1 Stk. Schamwand
2 Stk. Keramik-Handwaschbecken,
500 x 410mm mit Spiegel und
UT-Boiler, 5L
2 Stk. Boden-Gullys
1 Stk. Druckreduzierventil inkl.
Wasserfilter
inkl. Wasserzulauf 1" und
Wasserablauf DN110
Heizung: 2 Stk. Heizlüfter, 2kW
Lüftung: 2 Stk. Abluftventilatoren, 170m
Sonstiges: Fäkalientank, Stufenanlage

Der Sanitärcontainer ist allen am Bau beteiligten
Unternehmen kostenlos zu Verfügung zu stellen.

Lieferung / Montage / Abfuhr

Grundvorhaltezeit: 4 Wochen

Ausführungsort:  norwestlich in der eingezäunten BE-
Fläche
Menge: 1,000 St

**1.1.01.0030 WC-Container mit Fälkalientank 13 m2 vorhalten und unterhalten**
Vorhalten und unterhalten des Damen/Herren
WC-Containers mit Fälkalientank der Vorposition für die
AN  sowohl für die Baumeisterarbeiten als auch für die
Ausbaugewerke, komplett mit allen Wartungs-, Betriebs-
und Unterhaltskosten, sowie Strom, Wasser und Heizung
sowie incl. aller üblicher Verbrauchsstoffe, wie Seife,
Toilettenpapier, Papiertücher, Toilettenbürste bis zur
Beendigung der Gesamtbaumaßnahme, über die
Grundvorhaltung hinaus.

Außer den vollen Wochen werden Teilzeiten nach Tagen zu
1/7 des Einheitspreises abgerechnet.

Zusätzlich ist der Sanitärcontainer im Rahmen eines
einheitlichen Reinigungsintervalls
- 2 x wöchentlich zu reinigen
- Leerung des Fäkalientanks enstsprechend dem
angebotenen Fassungsvermögen

Abrechnung nach "Stück x Woche" Container.

Vorhaltung und Unterhaltung
Positionsmenge = Produkt
aus '1' (Gebrauchsüberlassungsmenge)
mal '56´'(Gebrauchsüberlassungsdauer)
Menge: 56,000 StWo

**1.1.01.0040 Materialontainer 14 m2 einrichten und abbauen**
Materialcontainers 20'  einrichten und abbauen
Für die nachfolgenen  Sanierungsarbeiten
Fenstererneuerungarbeiten
liefern und betriebsfertig incl. Fundamente aufstellen.

Aufbauen,
für 4 Wochen Grundstandzeit vorhalten und
nach Beendigung der Gesamt-Baumaßnahme abbauen .

Der Container und dessen Ausstattung verbleiben im
Eigentum des AN.

Kategorie: Lagercontainer Größe: 20'
Nutzfläche: 14 Quadratmeter
Dämmung:-
Abmessungen ca.::
Außen6.058 x 2.438 x 2.591 - LxBxH
innen5.8988 x 2.344 x 2.376 - LxBxH

Außenlackierung RAL 7035 Enzianblau
InnenlackierungRAL 7035 - Lichtgrau
Nutzlast: 10.000 kg
Fußboden: Schichtholz 21 mm
Isolierung:-
Elektrik: E-Anlage gemäß DIN VDE / 400V/32A
CEE-Einspeisung

Tür:1 Stk. Doppelflügeltür mit
Verriegelungsstangen (verzinkt)
inkl. Einbruchsicherung für
vorhandene Doppelflügeltür
(Aufbruchschutz für ein
Vorhängeschloss)

Elektroinstallation: 1 Stk. LED-Langfeldleuchten, 43W
1 Stk. Steckdosen, 230V, neben Tür
1 Stk. Lichtschalter neben Tür
Ausstattung: 2 Stk. Schwerlastregale raumhoch

Lieferung / Montage / Abfuhr

Grundvorhaltezeit: 4 Wochen
Ausführungsort:  norwestlich in der eingezäunten BE-
Fläche neben vorbeschriebenen
Sanitärcontainer
Menge: 1,000 St

**1.1.01.0050 Vorhaltung Materialcontainer**
Verschließbarer Stahlblech-Materialcontainer allseitig
geschlossen,
- ohne gesonderte Anforderungen aufstellen, für die
Dauer der Bauzeit  über Grundstandzeit hinaus,
vorhalten.

Abrechnung nach "Stück x Woche" Container.

Vorhaltung und Unterhaltung
Positionsmenge = Produkt
aus '1' (Gebrauchsüberlassungsmenge)
mal '56(Gebrauchsüberlassungsdauer
Menge: 56,000 StWo

**1.1.01.0060 Aufstellen und Fortschreiben Bauzeitenplan**
Erstellen eines detailierten
Bauablaufplans/Baufristenplanes auf Grundlage der
Vertragsfristen für die Ausführung der Arbeiten 1. -
19. Bauabschnitt.
Fortschreiben Bauzeitenplan mit Soll/Ist-Vergleich auf
Abruf. Vorlage an die Objektüberwachung
Menge: 1,000 psch

##### 1.1.02 BAUZAUN

**1.1.02.0070 Aufbau und Abbau Bauzaun, Stahlrahmen, Höhe 2,00 m**
Bauzaun aus mobilen Stahlrahmenelementen mit
Rundstahlfüllstäben und Stützfüßen aus Beton, inkl.
sämtlicher Verbindungen, Kupplungen etc.,
Bauzaunhöhe2,0 m

Bauzaun liefern, auf unbefestigtem Untergrund,
aufstellen, Grundstandzeit 4 Wochen
und nach Beendigung der Gesamt-Baumaßnahme wieder
abbauen.
Türen und Tore werden gesondert vergütet.
Die Vorhaltung wird gesondert vergütet.

Ausführungsort
Einzäunung um mögliche Stellfläche Mannschaftscontainer
und  Lagerfläche
Menge: 54,000 m

**1.1.02.0080 Vorhaltung Bauzaun, Stahlrahmen**
Bauzaun aus mobilen Stahlrahmenelementen mit
Rundstahlfüllstäben und Stützfüßen aus Beton, inkl.
sämtlicher Verbindungen, Kupplungen etc.,
sowie den Bauzaun-Toren und Türen,
Bauzaunhöhe 2,0 m
vorhalten und unterhalten

Positionsmenge = Produkt aus'54'
(Gebrauchsüberlassungsmenge)
mal'56'(Gebrauchsüberlassungsdauer)
Menge: 3024,000 mWo

**1.1.02.0090 Bauzaun-Tor, Stahlrahmen, Breite 4 m, als Zulage**
Bauzaun-Tor, 2-flgl., passend zum v.g. Bauzaun aus
Stahlrahmenelementen mit Seitenpfosten, auf Rollen,
abschließbar (mit Kette und mit Zahlen - Schloss),
Abmessung:
- 2 x Breite 2 = 4, m
- Höhe 2,0 m
- Bodenfreiheit ca. 10 cm

als Zulage zum Bauzaun der v.g. Position.
Menge: 1,000 Stck

##### 1.1.03 MEDIENVERSORGUNG

*Hinweis*
Trinkwasser

**1.1.03.0100 TW- Anschluss einrichten, räumen**
(Montage, Prüfung und Demontage)

Herstellung
eines Trinkwasseranschluss
für Sanitärcontainer und Bauwasser
gem. Baueinrichtungsplan

Die Pauschale beinhaltet:
-erforderliche Leitungen und Apparate
-erforderliche Erdarbeiten,
-Anschluss herstellen

Anschluss nach Beendigung der Baumaßnahme entfernen.
Ursprünglichen Zustand wieder herstellen.

Grundeinsatzzeit: 4 Wochen
Lieferung / Montage / Demontage / Abfuhr
Menge: 1,000 St

**1.1.03.0110 TW- Anschluss vorhalten, unterhalten**
Gebrauchsüberlassung der v.g. Bauwasserverteilungsleitung
Vorhaltung und Unterhaltung
Positionsmenge = Produkt aus '1'
(Gebrauchsüberlassungsmenge)
mal '56'(Gebrauchsüberlassungsdauer)
Menge: 56,000 StWo

**1.1.03.0120 Bauwasserverteilung einrichten, räumen**
Bauwasserverteilung ausgehend von Bauwasseranschluss
Bauwasserverteilungsleitung ausreichend dimensioniert
für die Versorgung des gesamten Baustellenbetriebes und
der Baustelleneinrichtung, als Anschluss für
Fremdfirmen nutzbar, abschnittsweise einrichten,
frostsicher und nach Fertigstellung der
Fenstersanierungsumaßnahmen 1. bis 19. BA
(Gesamtmaßnahme) abbauen.

Entnahmestellen in genügender Anzahl
Der Anschlußpunkt der Bauwasserverteilungsleitungen
erfolgt an vorh. Bauwasseranschluss im Gelände am
bestehenden Gebäude (siehe BE-Plan). Die Zuleitung zum
Sanitärcontainer ist erdverlegt frostsicher
auszuführen.
Entnahmestellen:

-  1 x Bereich Baustelleneinrichtung

Weitere Entnahmestellen sind nach Bedarf mit der
Bauleitung des AG rechtzeitig abzustimmen.
Leitungsquerung im Bereich der Baustraße sind
überfahrbar durch Schwerlastverkehr z. B. durch eine
entsprechende überfahrbare Kabel- und
Rohrleitungsbrücke herzustellen.
Das Installationsmaterial bleibt Eigentum des AN.
In diese Position sind nicht die Verbrauchskosten
einzurechnen. Die Verbrauchskosten werden für alle am
Bau Beteiligten über eine allgemeine Umlage
abgerechnet.

Grundeinsatzzeit: 4 Wochen
Lieferung / Montage / Demontage / Abfuhr
Menge: 1,000 St

**1.1.03.0130 Bauwasserverteilungsleitung vorhalten, unterhalten**
Gebrauchsüberlassung des v.g.
Bauwasserverteilungsleitung
Vorhaltung und Unterhaltung
Positionsmenge = Produkt aus '1'
(Gebrauchsüberlassungsmenge)
mal '56'(Gebrauchsüberlassungsdauer)
Menge: 14,000 StWo

##### 1.1.04 SICHERUNGSMASSNAHMEN AUSSENBEREICH

**1.1.04.0140 Verkehrssicherung**
temporär aus Absperrbändern und Beschilderung ( ca. 5
Stück Verkehrsschilder)  während der Bauzeit
gemäß den entsprechenden Bauabschnitten.
Absperrband, Verkehrszeichen / Hinweisschilder aller
Art, Größe: bis 60 / 50 cm
aufstellen, vorhalten, umstellen  und beseitigen.

Abrechnungsmodus: 60 %Lieferung / Montage
40 %Demontage / Abfuhr
Menge: 1,000 St

**1.1.04.0150 Aufbau und Abbau Bodenschutzplattenbelag 1.-4. und 13.- 16. BA**
Temporäre Schutzabdeckung  mittels  Bodenschutzplatten
 für Grünflächen des im BE-Plan ausgewiesenen
befestigten und unbefeestigten Untergrunds,
vollflächig abdecken;
und nach Beendigung der Arbeiten aufnehmen und
abfahren,
incl.- tägliches Reinigen / Entfernen aller Baureste
durch fegen und absaugen.
Nur auf Anordnung der Bauleitung des AG!

 2 x 20 m2 Stellfläche für Treppenturm
und Bauaufzug

Für die Grundstandzeit von 4 Wochen vorhalten, abbauen
und vollständig beseitigen nach Beendigung der Bauzeit.

Techniche Daten:
Maße/Gewicht: 1171 × 801 × 10 mm | 6,5 kg
Belastbarkeit bis zu 40 t
MontageKlick-Verbindungssystem
MaterialGlasfaserverstärkter Kunststoff
Oberfläche Rutschhemmende Oberflächenstruktur
Befahrbar mit PKW & leichten Baumaschinen

Angebotene Fabrikat / Typ: '....................'
vom Bieter einzutragen

Hydranten, Schächte u. drgl. sind jederzeit immer frei
und zugänglich zu halten

Ausführungsort 1.- 4..BA
Stellfläche Treppenturm und Bauaufzug
vor der südwestlichen Fassade
EG - 3.OG Achse D / 2-9
Menge: 40,000 m2

**1.1.04.0160 Umsetzen Bodenschutzplattenbelag**
Temporäre Schutzabdeckung  mittels  Bodenschutzplatten
für Grünflächen des im BE-Plan ausgewiesenen
unbefestigten Untergrunds
umsetzen, inklusive Auf-und Abbau des in der
Vorposition
beschriebenen Bodenschutzplatten -  2 x 20 m2 -
auf unbefestigtem Untergrund

Gesamtmenge 120 m2
vom
Ausführungsort 1.- 4. BA:
Stellfläche vor der westlichen Fassade
Achse D / 2 - 9
40 m2
nach
Ausführungsort 5.- 8. BA:
Stellfläche vor der östlichen Fassade
Achse A / 2 - 9

vom
Ausführungsort 5.- 8. BA:
Stellfläche vor der östlichen Fassade
Achse A / 2 - 9
40 m2
nach
Ausführungsort 9.-12. BA
Stellfläche vor der westlichen Fassade
Achse D/ 11 - 15

vom
Ausführungsort 9.-12. BA
Stellfläche vor der westlichen Fassade
Achse A / 11 - 15
40 m2
nach
Ausführungsort 13.-16. BA
Stellfläche vor der östlichen Fassade
Achse D / 11 - 15
Menge: 120,000 m2

**1.1.04.0170 Vorhaltung Bodenschutzplattenbelag**
Temporärer Bodenschutzplattenbelag6./7./8..BA
für die Dauer der Bauzeit über die Grundstandzeit
hinaus, vorhalten.
Ausführung gemäß Baustelleneinrichtungsplan

Positionsmenge = Produkt aus
'120 m2 = Produkt aus Vorposition.'
(Vorhaltemenge)
 mal'56 Wocheno'
(Vorhaltedauer
Menge: 6720,000 m2Wo

**1.1.04.0180 Baumschutz als Stammschutz durch Ummantelung**
Baumschutz als Stammschutz, alle Durchmesser, durch
Ummantelung aus Brettern, einschl. Polsterung, gegen
den Baum herstellen,
für die Dauer von ca. 21 Monate vorhalten und
beseitigen
.
Mindestdicke der Bretter 24 mm,
Mindesthöhe 2,20 m.
Stammdurchmesserca. 90 bis ca. 160 cm
Menge: 4,000 St

**1.1.04.0190 Wege-/Pollerleuchten sichern Holzpflöcke Lattenrahmen Signalfarbe**
Wege-/Pollerlleuchte auf nicht öffentlichem
Strassenland innerhalb der BE sichern, mit Holzpflöcken
und Lattenrahmen, Markierung mit Signalfarbe.
für die Dauer von ca. 21 Monate vorhalten und
beseitigen
.
Menge: 10,000 St

**1.1.04.0200 Schutzabdeckung Strassenlaterne**
Schutzabdeckung Strassenlaterne auf nicht öffentlichem
Strassenland innerhalb der BE
durch Ummantelung aus Brettern, einschl. Polsterung,
gegen  Strassenlaterne  herstellen,
für die Dauer von ca. 21 Monate vorhalten und
beseitigen.

Mindestdicke der Bretter 24 mm,
Mindesthöhe 2,20 m.
Menge: 2,000 St

##### 1.1.05 SCHUTZ IN RÄUMEN

**1.1.05.0210 Schutzmaßnahmen in Raumen**
Die nachstehend benannten besonderen Schutzmaßnahmen in
den Räumen werden auf Anweisung pro Raum vor dem Beginn
der De- bzw. Montagearbeiten, sowie der
Sanierungsmaßnahmen, bauabschnittsweise entsprechend
dem Montageablauf hergestellt und sofort nach
Beendigung
entfernt, der anfallende Schutt, verschmutzte und
zerrissene Folie artengerecht entsorgt.

Ausführung  in Teilflächen, raumweise
Raumgrößen  im Durchschnittca.17 -21 m2
Raumhöhen  im Durchschnitt2,60 m

Die Schutzmaßnahmen werden in den Räumen wie folgt
hergestellt:

- Vollflächig Schützen und Abdecken des Bodenbelags
 aus Linoleum  mit Tetrapack auf Stoß verlegt,
 vollflächig abdecken; die Stöße  werden vollflächig
verklebt;

- abgedeckt mit leichter Folie werden alle im Raum
verbleibenden Möbel (Einbauschräne, Regale, Geräte etc.) und
staubdicht verklebt;

- geschützt vor Beschädigung bzw. abgedeckt und
abgeklebt werden nach Erfordernis die Fensterbänke,
Brüstungskanäle, Heizkörper, Innenjalousien bzw.
Vertikallamellen und alle  angrenzenden Wandflächen.

Die Abrechnung erfolgt raumweise

Die Verwendung von neuer Abdeckfolie wird
einkalkuliert. Verschmutzte bzw. zerrissene Folien
werden nicht wieder-verwendet.

für die Dauer der Arbeiten vorhalten für die Dauer des
jeweiligen Bauabschnitts  vorhalten  ( ca. 2, 3 und 4
bzw. 8 Wochen ) und nach Beendigung der Arbeiten
aufnehmen und als  Schutt abfahren, incl incl.
- tägliches Reinigen des jeweiligen Raumes (fegen bzw.
saugen)
- tägliches Entfernen aller Baureste durch fegen und
saugen.

Ausführungsorte: 1. bis 19. BA
UG, EG, 1.- 3.OG
Menge: 2200,000 m2

**1.1.05.0220 Liefern und Errichten von Staubschutzwänden**
Liefern und Errichten von Staubschutzwänden  während
der Sanierungsarbeiten, bestehend
aus einer Unterkonstruktion aus Holz oder
Metall, mit stabiler Folie beplankt
einschließlich einer Tür. Nach Fenstereinbau
wieder abbauen, einschließlich Entsorgung.
Löcher im Wand- und Deckenbereich, die
durch die Befestigung der Unterkonstruktion
entstanden sind, sind flächenbündig zu
verschließen und entsprechend Bestand streichen.
Geschoßhöhe bis ca. 2,60 m.

Ausführungsorte: 1. bis 19. BA
 UG, EG, 1.- 3.OG
Menge: 1200,000 m2

##### 1.1.06 RÜSTUNG

**1.1.06.0230 Aufbau fahrbares Gerüst 4Wochen Systemgerüst Modulgerüst Lastkl.2 oberste Lage H < 2 m**
Fahrbare Arbeitsbühne mit weniger als 2,0 Meter über
Fußboden entsprechend den Richtlinien nach DIN 18451
und DIN 4422 sowie den Sicherheitsbestimmungen der
Bauberufsgenossenschaften aufbauen. Inklusive Ausleger
zur seitlichen Abstützung, Seitenschutz und
Leiteraufgang.
Lastklasse: 2
Maße der Arbeitsbühne L / B: 2 x 1 m
Höhe der Arbeitsbühne: < 2m
Aufstellung:  im Gebäude

Ausführungsorte: 1. bis 17. BA
EG, 1.- 3.OG
Menge: 1,000 St

**1.1.06.0240 Umsetzen Fahrbare Arbeitsbühne mit weniger als 2,0 Meter über Fußboden e**
Fahrbare Arbeitsbühne mit weniger als 2,0 Meter über
Fußboden  umsetzen,
inklusive Auf-und Abbau des in der Vorposition
beschriebenen Fahrbare Arbeitsbühne
innerhalb des Bauwerks

Gesamtmenge 16 Stück

vom
Ausführungsort 1. BA:
Achse D / 2 - 9
nach
Ausführungsort 2.- 4. BA: 3 Stück
Achse D / 2 - 9

vom
Ausführungsort 2.- 4. BA:
Achse D / 2 - 9
nach4 Stück
Ausführungsort 5.- 8. BA:
Achse A / 2 - 9

vom
Ausführungsort 5.- 8. BA:
Achse A / 2 - 9
nach4 Stück
Ausführungsort 9.-12. BA
Achse D/ 11 - 15

vom
Ausführungsort 9.-12. BA
Achse A / 11 - 15
nach4 Stück
Ausführungsort 13.-16. BA
Achse D / 11 - 15

von
Ausführungsort 13.-16. BA
Achse D / 11 - 15
nach1 Stück
Ausführungsort 17. BA

Ausführungsorte: 1. bis 17. BA
 EG, 1.- 3.OG
Menge: 16,000 St

**1.1.06.0250 Gebrauchsüberlassung fahrbares Gerüst Systemgerüst Modulgerüst Lastkl.2 oberste Lage H <2m**
Gebrauchsüberlassung über die Grundeinsatzzeit hinaus
für fahrbare Gerüst,
Positionsmenge=Produkt aus Vorpositionen 1 Stück
 (Gebrauchsüberlassungsmenge)
mal  14 Wochen
(Gebrauchsüberlassungsdauer)
Systemgerüst DIN EN 12810-1 als Modulgerüst, Lastklasse
2 (1,5 kN/m2), Höhe der obersten Gerüstlage<. 2 m, im
Gebäude.

Vorhaltung und Unterhaltung
Positionsmenge = Produkt aus '1'
(Gebrauchsüberlassungsmenge)
mal '56'(Gebrauchsüberlassungsdauer)

Ausführungsorte: 1. bis 17. BA
 EG, 1.- 3.OG
Menge: 56,000 StWo

**1.1.06.0260 Abbau fahrbares Gerüst 4Wochen Systemgerüst Modulgerüst Lastkl.2 oberste Lage H < 2m**
Fahrbare Arbeitsbühne mit weniger als 2 Meter über
Fußboden entsprechend den Richtlinien nach DIN 18451
und DIN 4422 sowie den Sicherheitsbestimmungen der
Bauberufsgenossenschaften abbauen. Inklusive Ausleger
zur seitlichen Abstützung, Seitenschutz und
Leiteraufgang.
Lastklasse: 2
Maße der Arbeitsbühne L / B: 2 x 1 m
Höhe der Arbeitsbühne: < 2 m

Ausführungsorte: 16. BA
 EG
Menge: 1,000 St

##### 1.1.07 WERKPLANUNG / DOKUMENTATION

**1.1.07.0270 Technische Bearbeitung, Werk- und Montageplanung**
Technische Bearbeitung für den gesamten Umfang der Ausschreibung. Vom Planer werden dem AN die
Ausführungszeichnungen (Grundrisse, Schnitte)
 im M.: 1/50,
sowie die Regeldetails zur Verfügung gestellt;
basierend auf diesen Plänen des Architekten erstellt
der Auftragnehmer die Montagepläne, Werkstatt- und
Detailpläne im jeweils erforderlichen Maßstab.

Die Montagepläne sind dem AG zur Freigabe rechtzeitig
vor Beginn der Montagearbeiten in 2-facher Ausführung
wie folgt ausgehändigt:

2-fach farbig als Hardcopy und 1-fach als pdf- und
dwg- oder dxf- Dateiformat
Menge: 1,000 psch

**1.1.07.0280 Technische Dokumentation**
Erstellen der Dokumentation und der Bestandsunterlagen
für alle beschriebenen Leistungen des AN.

Umfang:
Für die Baubestandsdokumentation sind alle für den
späteren Betrieb und die Nutzung, sowie für Umbauten,
Instandsetzungen und Instandhaltungen erforderlichen
Einzeldokumente (inkl. Planunterlagen) zu erbringen.

Dies umfasst:
Nachweise zu Baustoff und Bauart, Berechnungen,ggf.
statische Berechnungen, M+W-Planungen, Pläne,
Zeichnungen, Schemata, Produktdatenblätter,
Herstellerverzeichnisse,
Betriebs-und Instandhaltungsvorgaben, Pflegehinweise,
Ersatzteillisten, Prüfprotokolle, Gutachten, Unterlagen
zu Abnahme, Einweisungen, Übergaben,
Entsorgungsnachweise,
Zusammenstellung der Begleit- und Wiegescheine,

Struktur:
Alle zu erbringenden Dokumente aus dieser und anderen
Positionen und aus Nebenleistungen müssen in eine vom
AG vorgegebene 3-stufige Gliederungsstruktur
eingeordnet werden.
Dies gilt sowohl für die Papierdokumentation in
Aktenordnern, als auch für die digitale Dokumentation
in Dateiform. Alle Einzeldokumente (Papierdokumente und
Einzeldateien) sind in Verzeichnissen in der
vorgegebenen Gliederungsstruktur zu
erfassen.

Form, Übergabe an AG:
Diese Unterlagen sind generell 2-fach in Papier und
1-fach als Datei auf CD/DVD als pdf und dwg/dxf
unmittelbar nach Erstellung bzw. mind. 10 Tage vor
Abnahme zu übergeben. Die Übergabe muss in einem
beschrifteten Ordner mit Inhaltsverzeichnis
erfolgen. Dies ist in die Preise einzurechnen.
Menge: 1,000 psch

**1.1.07.0290 Bemusterung aller sichtbaren Konstruktionselemente**
Bemusterung aller sichtbaren Bau- bzw.
Konstruktionselemente
der  nachfolgend  beschriebenen Titel
Kunststoff-Fenster, Fensterbänke außen, Rolläden
(Profile, Bleche etc.), Fensterbeschläge, Verglasungen,
Oberflächen, im geforderten Farbton sowie sonstige
Zubehörteile etc.
Menge: 1,000 psch

##### 1.1.08 STUNDENLOHN

**1.1.08.0300 Stundenlohnarbeiten Facharbeiter/-in**
Stundenlohnarbeiten, die Arbeitskräfte auf Anordnung
des AG ausführen. Der Verrechnungssatz für die
jeweilige Arbeitskraft
umfasst sämtliche Aufwendungen wie Lohn- und
Gehaltskosten, Lohn- und Gehaltsnebenkosten, Zuschläge,
lohngebundene und lohnabhängige Kosten, sonstige
Sozialkosten, Gemeinkosten, Wagnis und Gewinn u.ä..
Facharbeiter/-in.
Menge: 20,000 h

**1.1.08.0310 Stundenlohnarbeiten Helfer/-in**
Stundenlohnarbeiten, die Arbeitskräfte auf Anordnung
des AG ausführen. Der Verrechnungssatz für die
jeweilige Arbeitskraft umfasst sämtliche Aufwendungen
wie Lohn- und Gehaltskosten, Lohn- und
Gehaltsnebenkosten, Zuschläge, lohngebundene und
lohnabhängige Kosten, sonstige Sozialkosten,
Gemeinkosten, Wagnis und Gewinn u.ä..
Helfer/-in.
Menge: 20,000 h

#### 1.2 ABBRUCHARBEITEN

##### 1.2.09 ABBRUCH FENSTERKONSTRUKTIONEN

**1.2.09.0320 Zerstörungsfreier Abbruch Holz-Fenster/Fenstertür 3-tlg. über Eck 90°, B 2.240/1.190 x H 1.550/2.370 mm Typ A =6,74 m2**
Zerstörungsfreier Abbruch des Fensterelements 3-teilig:
Einfachfenster / Fenstertür und Oberlicht, mit
Verglasung,
aus Holz/Holzwerkstoff, im Rahmen einer
Teilabbruchmaßnahme, nicht schadstoffbelastet,
Abfall ist nicht gefährlich, Altholzkategorie A II,
 Isolierverglasung, einschl. Blendrahmen.

 Holz-Fenster/Fenstertür  3-tlg. über Eck 90°,
B 2.240/1.190 x H 1.550/2.370 mm Typ A =6,74 m2

Wichtiger Hinweis!
Die Demontage  ist mit äußerster Vorsicht an geeigneten
Trennstellen durchzuführen, ohne Beschädigung der
vorhandenen Bausubstanz
insbesondere der Fensterleibungen sowohl raum- als auch
außenseitig..

Ausführung vom bauseits bereitgetelltem Gerüst aus
und teilweise dann auch vom Balkon aus,
Arbeitshöhe bis 3 m,

Erschwernis durch horizontale und vertikale Förderwege
von der Abbruchstelle zur Bereitstellungsfläche/zum
Ladeplatz,
 vertikaler Förderweg '11,5'  m
 horizontaler Förderweg '70'  m

Abbruch von Hand/mit handgeführten Kleingeräten,
Ausführung erschütterungsarm DIN 4150, lärmarm,
Lärmpegel max. 80 dB(A), staubarm TRGS 559, ohne
Funkenfreisetzung, ohne Untergrundbeschädigung, ohne
Wasserfreisetzung,
aufgenommene Stoffe sammeln, Abfallschlüssel nach AVV
(Abfallverzeichnis-Verordnung) 170904 gemischte Bau-
und Abbruchabfälle,

Das gesamte mit dem Rückbau entstehende Material ist in
vom AN  händisch so schnell wie möglich
von dem Abbruchort über den Transportweg der
vorhandenen Arbeits- und Schutzrüstung zu schaffen und
zu laden.
Das gesamte Material geht in den Besitz des
Auftragnehmers über und ist entsprechend
fachgerecht abzutransportieren und gemäß den örtlichen
Abfall- und Entsorgungsvorschriften zu entsorgen.

Das aufgenommene Material ist fachgerecht gemäß
gesetzlichen Bestimmungen mittels vom Auftragnehmer zu
stellenden Containern zur Entsorgungsstelle zu
transportieren.
Sämtliche Entsorgungsgebühren trägt der Auftragnehmer.
Einschl. Vorlage aller erforderlichen
Entsorgungsnachweise
Stoffe sind nicht gefährlich, nicht schadstoffbelastet,
Zuordnung Z 0 (uneingeschränkter Einbau)..

Ausführungsorte:
Bauabschnitt EbeneMengenaufteilung

Achsen D /2 - 9, West - Seite
1. BA3.OG6 Stück
2. BA2.OG6 Stück
3. BA1.OG6 Stück
4. BAEG6 Stück
Achsen A /2 - 9, Ost - Seite
5. BA3.OG5 Stück
6. BA2.OG5 Stück
7. BA1.OG5 Stück
8. BAEG5 Stück
Achsen D /11 - 15, West - Seite
9. BA3.OG3 Stück
10. BA2.OG3 Stück
11. BA1.OG3 Stück
12. BAEG3 Stück
Achsen D /11 - 15, Ost - Seite
13. BA3.OG3 Stück
14. BA2.OG3 Stück
15. BA1.OG3 Stück
16. BAEG2 Stück
Menge: 67,000 St

**1.2.09.0330 Zerstörungsfreier Abbruch Holz-Fenster 1-tlg., B 980 x H 1.265 mm Typ B=1,54 m2**
Zerstörungsfreier Abbruch des Fensterelements 1-teilig:
Einfachfenster, mit Verglasung,
aus Holz/Holzwerkstoff, im Rahmen einer
Teilabbruchmaßnahme, nicht schadstoffbelastet,
Abfall ist nicht gefährlich, Altholzkategorie A II,
 Isolierverglasung, einschl. Blendrahmen.
sonst wie in Vorposition mit vollem Wortlaut
beschrieben
jedoch
Holz-Fenster  1-tlg., B 980 x H 1.265 mm Typ B=1,54 m2

Ausführungsorte:
Bauabschnitt /Ebene/Mengenaufteilung

Achsen D /2 - 9, West - Seite
1. BA3.OG6 Stück
2. BA2.OG6 Stück
3. BA1.OG6 Stück
4. BAEG6 Stück
Achsen A /2 - 9, Ost - Seite
5. BA3.OG5 Stück
6. BA2.OG5 Stück
7. BA1.OG5 Stück
8. BAEG5 Stück
Achsen D /11 - 15, West - Seite
9. BA3.OG3 Stück
10. BA 2.OG3 Stück
11. BA 1.OG3 Stück
12. BA EG3 Stück
Achsen A /11 - 15, Ost - Seite
13. BA 3.OG  3 Stück
14. BA 2.OG3 Stück
15. BA 1.OG3 Stück
16. BA EG2 Stück
Menge: 67,000 St

**1.2.09.0340 Zerstörungsfreier Abbruch Holz-fenster/Fenstertür 3-tlg. B 1,770xH 1.310/2.400mm Typ C=3,69 m2**
Zerstörungsfreier Abbruch des Fensterelements 3-teilig:
Einfachfenster / Fenstertür und Oberlicht, mit
Verglasung,
aus Holz/Holzwerkstoff, im Rahmen einer
Teilabbruchmaßnahme, nicht schadstoffbelastet,
Abfall ist nicht gefährlich, Altholzkategorie A II,
 Isolierverglasung, einschl. Blendrahmen.
sonst wie in Vorposition mit vollem Wortlaut
beschrieben,
jedoch
-Fensterkonstruktion 3-teilig über Eck 90°
B 1.770 x H 1.310 /2.400 mm - Typ C= 3,69 m2

Ausführungsorte
Bauabschnitt  / Ebene / Mengenaufteilung

Achsen D /2 - 9, West - Seite
1. BA 3.OG1 Stück
2. BA2.OG1 Stück
3. BA 1.OG1  Stück
Achsen D /2 - 9, West - Seite
1. BA 3.OG1 Stück
2. BA2.OG1 Stück
3. BA 1.OG1  Stück
4. BA EG1 Stück
Achsen A /2 - 9, Ost - Seite
5. BA 3.OG1 Stück
6. BA 2.OG1 Stück
7. BA 1.OG1 Stück
8. BA EG1 Stück
Achsen D /11 - 15, West - Seite
9. BA 3.OG1 Stück
10. BA 2.OG1 Stück
11. BA 1.OG1 Stück
12. BA EG1 Stück
Achsen A /11 - 15, Ost - Seite
13. BA 3.OG1 Stück
14. BA 2.OG1 Stück
15. BA 1.OG1 Stück
16. BA EG1 Stück
Menge: 16,000 St

**1.2.09.0350 Zerstörungsfreier Abbruch Holz-Fenster1-tlg., B 1.550 x H 1.535 mm Typ D=2,85m2**
Zerstörungsfreier Abbruch des Fensterelements 1-teilig:
Einfachfenster mit Verglasung aus Holz/Holzwerkstoff,
im Rahmen einer Teilabbruchmaßnahme, nicht
schadstoffbelastet,
Abfall ist nicht gefährlich, Altholzkategorie A II,
 Isolierverglasung, einschl. Blendrahmen.
sonst wie in Vorposition mit vollem Wortlaut
beschrieben,
jedoch
Holz-Fenster  1-tlg., B 1.550 x H 1.550 mm Typ D=2,85m2

Ausführungsorte:
Bauabschnitt  / Ebene / Mengenaufteilung

Achsen D /2 - 9, West - Seite
1. BA3.OG1 Stück
2. BA 2.OG1 Stück
3. BA 1.OG1  Stück
4. BA EG1 Stück
Achsen A /2 - 9, Ost - Seite
5. BA 3.OG1 Stück
6. BA 2.OG1 Stück
7. BA 1.OG1 Stück
8. BA EG1 Stück
Achsen D /11 - 15, West - Seite
9. BA 3.OG1 Stück
10. BA 2.OG1 Stück
11. BA 1.OG1 Stück
12. BA EG1 Stück
Achsen A /11 - 15, Ost - Seite
13. BA 3.OG1 Stück
14. BA 2.OG1 Stück
15. BA 1.OG1 Stück
16. BA EG1 Stück
Menge: 16,000 St

**1.2.09.0360 Zerstörungsfreier Abbruch Holz-Fenster 1-tlg., B 750 x H 1.560 mm Typ E=1,17m2**
Zerstörungsfreier Abbruch des Fensterelements 1-teilig:
Zerstörungsfreier Einfachfenster mit Verglasung aus
Holz/Holzwerkstoff, im Rahmen einer
Teilabbruchmaßnahme, nicht schadstoffbelastet,
Abfall ist nicht gefährlich, Altholzkategorie A II,
 Isolierverglasung, einschl. Blendrahmen.
sonst wie in Vorposition mit vollem Wortlaut
beschrieben,
jedoch
Holz-Fenster  1-tlg., B 750 x H 1.560 mm Typ E=1,17 m2

Ausführungsorte:
Bauabschnitt EbeneMengenaufteilung

Achsen A /2 - 9, Ost - Seite
5. BA3.OG1 Stück
6. BA2.OG1 Stück
7. BA1.OG1 Stück
8. BAEG1 Stück
Menge: 4,000 St

**1.2.09.0370 Zerstörungsfreier Abbruch Holz-Fenster 1-tlg., B 1.030 x H 1.280 mm Typ F=1,28m2**
Zerstörungsfreier Abbruch des Fensterelements 1-teilig:
Einfachfenster mit Verglasung aus Holz/Holzwerkstoff,
im Rahmen einer Teilabbruchmaßnahme, nicht
schadstoffbelastet,
Abfall ist nicht gefährlich, Altholzkategorie A II,
 Isolierverglasung, einschl. Blendrahmen.
sonst wie in Vorposition mit vollem Wortlaut
beschrieben,
jedoch
Holz-Fenster  1-tlg., B 1.030 x H 1.280 mm Typ F=1,28
m2

Ausführungsorte:
Bauabschnitt EbeneMengenaufteilung

Achsen A /2 - 9, Ost - Seite
5. BA3.OG1 Stück
6. BA2.OG1 Stück
7. BA1.OG1 Stück
8. BAEG1 Stück
Menge: 4,000 St

**1.2.09.0380 Zerstörungsfreier Abbruch Holz-Fenster 1-tlg., B 890 x H 1.165 mm Typ G=1,04m2**
Zerstörungsfreier Abbruch des Fensterelements 1-teilig:
Einfachfenster mit Verglasung aus Holz/Holzwerkstoff,
im Rahmen einer Teilabbruchmaßnahme, nicht
schadstoffbelastet,
Abfall ist nicht gefährlich, Altholzkategorie A II,
 Isolierverglasung, einschl. Blendrahmen.
sonst wie in Vorposition mit vollem Wortlaut
beschrieben,
jedoch
Holz-Fenster  1-tlg., B 890 x H 1.165 mm Typ G=1,04 m2

Ausführungsorte:
Bauabschnitt EbeneMengenaufteilung

Achsen A /11 - 15, Ost - Seite
16. BAEG1 Stück
Menge: 1,000 St

**1.2.09.0390 Zerstörungsfreier Abbruch Holz-Fenster 2-tlg., B 4.150 x H 1.500 mm Typ H=7,49m2**
Zerstörungsfreier Abbruch des Fensterelements 2-teilig:
Einfachfenster mit Verglasung aus Holz/Holzwerkstoff,
im Rahmen einer Teilabbruchmaßnahme, nicht
schadstoffbelastet,
Abfall ist nicht gefährlich, Altholzkategorie A II,
 Isolierverglasung, einschl. Blendrahmen.
sonst wie in Vorposition mit vollem Wortlaut
beschrieben,
jedoch
Holz-Fenster  2-tlg., B 4.150 x H 1.500 mm Typ H=7,49
m2

Ausführungsorte:
Bauabschnitt EbeneMengenaufteilung

Achsen A /9, Ost - Seite
17. BAEG1 Stück
Achsen A /10, Süd - Seite
17. BAEG1 Stück
Menge: 2,000 St

**1.2.09.0400 Zerstörungsfreier Abbruch Holz-Fenster 1-tlg., B 1.085 x H 1.150 mm Typ I=1,58m2**
Zerstörungsfreier Abbruch des Fensterelements 1-teilig:
Einfachfenster mit Verglasung aus Holz/Holzwerkstoff,
im Rahmen einer Teilabbruchmaßnahme, nicht
schadstoffbelastet,
Abfall ist nicht gefährlich, Altholzkategorie A II,
 Isolierverglasung, einschl. Blendrahmen.
sonst wie in Vorposition mit vollem Wortlaut
beschrieben,
jedoch
Holz-Fenster  1-tlg., B 1.085 x H 1.150 mm Typ I=1,58
m2

Ausführungsorte:
Bauabschnitt EbeneMengenaufteilung

Achsen A /10, Nord - Seite
17. BAEG2 Stück
Menge: 2,000 St

**1.2.09.0410 Zerstörungsfreier Abbruch Holz-Fenster 2-tlg., B 2.125 x H 1.510 mm Typ J=3,86 m2**
Zerstörungsfreier Abbruch des Fensterelements 2-teilig:
Einfachfenster mit Verglasung aus Holz/Holzwerkstoff,
im Rahmen einer Teilabbruchmaßnahme, nicht
schadstoffbelastet,
Abfall ist nicht gefährlich, Altholzkategorie A II,
 Isolierverglasung, einschl. Blendrahmen.
sonst wie in Vorposition mit vollem Wortlaut
beschrieben,
jedoch
Holz-Fenster  2-tlg., B 2.125. x H 1.510 mm Typ J=3,86
m2

Ausführungsorte:
Bauabschnitt EbeneMengenaufteilung

Achsen A /9-10, Süd - Seite
17. BAEG2 Stück
Achsen A /9, Ost - Seite
17. BAEG1 Stück
Menge: 3,000 St

**1.2.09.0420 Zerstörungsfreier Abbruch Holz-Fenster 2-tlg., B 910 x H 530 mm Typ K=0,48m2**
Zerstörungsfreier Abbruch des Fensterelements 1-teilig:
Einfachfenster mit Verglasung aus Holz/Holzwerkstoff,
im Rahmen einer Teilabbruchmaßnahme, nicht
schadstoffbelastet,
Abfall ist nicht gefährlich, Altholzkategorie A II,
 Isolierverglasung, einschl. Blendrahmen.
sonst wie in Vorposition mit vollem Wortlaut
beschrieben,
jedoch
Holz-Fenster  2-tlg., B 910 x .530 mm Typ K=0,48 m2

Ausführungsorte:
Bauabschnitt EbeneMengenaufteilung

Achsen D /2 - 9, West - Seite
18. BAUG7 Stück
Achsen D /11 - 15, West - Seite
19. BAUG4 Stück
Menge: 11,000 St

**1.2.09.0430 Zerstörungsfreier Abbruch Holz-Fenster 2-tlg., B 910 x H 570 mm Typ L 0,52 m2**
Zerstörungsfreier Abbruch des Fensterelements 1-teilig:
Einfachfenster mit Verglasung aus Holz/Holzwerkstoff,
im Rahmen einer Teilabbruchmaßnahme, nicht
schadstoffbelastet,
Abfall ist nicht gefährlich, Altholzkategorie A II,
 Isolierverglasung, einschl. Blendrahmen.
sonst wie in Vorposition mit vollem Wortlaut
beschrieben,
jedoch
Holz-Fenster  2-tlg., B 910 x .570 mm Typ L=0,52 m2

Ausführungsorte:
Bauabschnitt EbeneMengenaufteilung

Achsen A /11 - 15, Ost - Seite
19. BAUG1 Stück
Menge: 1,000 St

**1.2.09.0440 Zerstörungsfreier Abbruch Holz-Fenster 1-tlg., B 800 x H 1.480mm Typ M=1,18 m2**
Zerstörungsfreier Abbruch des Fensterelements 1-teilig:
Einfachfenster mit Verglasung aus Holz/Holzwerkstoff,
im Rahmen einer Teilabbruchmaßnahme, nicht
schadstoffbelastet,
Abfall ist nicht gefährlich, Altholzkategorie A II,
 Isolierverglasung, einschl. Blendrahmen.
sonst wie in Vorposition mit vollem Wortlaut
beschrieben,
jedoch
Holz-Fenster  1-tlg., B 800 x H 1.480 mm Typ M=1,18 m2

Ausführungsorte:
Bauabschnitt EbeneMengenaufteilung

Achsen A /11 - 15, Ost - Seite
19. BAEG1 Stück
Menge: 1,000 St

**1.2.09.0450 Zerstörungsfreier Abbruch Holz-Fenster 1-tlg., B 980 x H 1.220mm Typ N=1,20 m2**
Zerstörungsfreier Abbruch des Fensterelements 1-teilig:
Einfachfenster mit Verglasung aus Holz/Holzwerkstoff,
im Rahmen einer Teilabbruchmaßnahme, nicht
schadstoffbelastet,
Abfall ist nicht gefährlich, Altholzkategorie A II,
 Isolierverglasung, einschl. Blendrahmen.
sonst wie in Vorposition mit vollem Wortlaut
beschrieben,
jedoch
Holz-Fenster  1-tlg., B 980 x H 1.220 mm Typ M=1,20m2

Ausführungsorte:
Bauabschnitt EbeneMengenaufteilung

Achsen A /11 - 15, Ost - Seite
16. BAEG1 Stück
Menge: 1,000 St

##### 1.2.10 ABBRUCH ROLLÄDEN

**1.2.10.0460 Zerstörungsfreier Abbruch Rollladenpanzer aus Holz/Holzwerkstoff 1-tlg. incl. Rolladenkasten B 2.240 x H 1.840 mm Fenster Typ A**
Zerstörungsfreier Abbruch des Rollladenpanzers aus
Holz/Holzwerkstoff 1-tlg. incl. Rolladenkasten am
abzubauenden  vorbeschriebenen
Holz-Fenstersystem Typ A
im Rahmen einer Teilabbruchmaßnahme, nicht
schadstoffbelastet,

Abmessung:
RAM B 2.240  x H 1.550 - für Fenstertyp Typ A
Brüstungshöhe: 840 mm
als einteiliger Behang,

Wichtiger Hinweis!
Die Demontage  ist mit äußerster Vorsicht an geeigneten
Trennstellen durchzuführen, ohne Beschädigung der
vorhandenen Bausubstanz
insbesondere der Fensterleibungen sowohl raum- als auch
außenseitig..

Ausführung vom bauseits bereitgetelltem Gerüst aus
und teilweise dann auch vom Balkon aus,
Arbeitshöhe bis 3 m,

Erschwernis durch horizontale und vertikale Förderwege
von der Abbruchstelle zur Bereitstellungsfläche/zum
Ladeplatz,
 vertikaler Förderweg '11,5'  m
 horizontaler Förderweg '70'  m

Abbruch von Hand/mit handgeführten Kleingeräten,
Ausführung erschütterungsarm DIN 4150, lärmarm,
Lärmpegel max. 80 dB(A), staubarm TRGS 559, ohne
Funkenfreisetzung, ohne Untergrundbeschädigung, ohne
Wasserfreisetzung,
aufgenommene Stoffe sammeln, Abfallschlüssel nach AVV
(Abfallverzeichnis-Verordnung) 170904 gemischte Bau-
und Abbruchabfälle,

Das gesamte mit dem Rückbau entstehende Material ist in
vom AN  händisch so schnell wie möglich
von dem Abbruchort über den Transportweg der
vorhandenen Arbeits- und Schutzrüstung zu schaffen und
zu laden.
Das gesamte Material geht in den Besitz des
Auftragnehmers über und ist entsprechend
fachgerecht abzutransportieren und gemäß den örtlichen
Abfall- und Entsorgungsvorschriften zu entsorgen.

Das aufgenommene Material ist fachgerecht gemäß
gesetzlichen Bestimmungen mittels vom Auftragnehmer zu
stellenden Containern zur Entsorgungsstelle zu
transportieren.
Sämtliche Entsorgungsgebühren trägt der Auftragnehmer.
Einschl. Vorlage aller erforderlichen
Entsorgungsnachweise
Stoffe sind nicht gefährlich, nicht schadstoffbelastet,
Zuordnung Z 0 (uneingeschränkter Einbau)..

Ausführungsorte:
Bauabschnitt EbeneMengenaufteilung

Achsen D /2 - 9, Weest - Seite
4. BAEG6 Stück
Achsen A /2 - 9, Ost - Seite
8. BAEG5 Stück
Achsen D /11 - 15, West - Seite
12. BAEG3 Stück
Achsen A /11 - 15, Ost - Seite
16. BAEG2 Stück
Menge: 16,000 St

**1.2.10.0470 Zerstörungsfreier Abbruch des Rollladenpanzers aus Holz/Holzwerkstoff 1-tlg. incl. Rolladenkasten B 980 x H 2.675 mm Fenstertür Typ A**
Zerstörungsfreier Abbruch des Rollladenpanzers aus
Holz/Holzwerkstoff 1-tlg. incl. Rolladenkasten am
abzubauenden  vorbeschriebenen
Holz-Fenstersystem
sonst wie in Vorposition mit vollem Wortlaut
beschrieben, jedoch
Abmessung:
RAM B 980  x H 1.550 - für Fenstertürtyp Typ A
 Brüstungshöhe: 0.00 mm
als einteiliger Behang,

Ausführungsorte:
Bauabschnitt EbeneMengenaufteilung

Achsen D /2 - 9, West - Seite
4. BAEG6 Stück
Achsen A /2 - 9, Ost - Seite
8. BAEG5 Stück
Achsen D /11 - 15, West - Seite
12. BAEG3 Stück
Achsen A /11 - 15, Ost - Seite
16. BAEG2 Stück
Menge: 16,000 St

**1.2.10.0480 Zerstörungsfreier Abbruch des Rollladenpanzers aus Holz/Holzwerkstoff 1-tlg. incl. Rolladenkasten B 980 x H 1.570 mm Fenster Typ B**
Zerstörungsfreier Abbruch des Rollladenpanzers aus
Holz/Holzwerkstoff 1-tlg. incl. Rolladenkasten am
abzubauenden  vorbeschriebenen
Holz-Fenstersystem
sonst wie in Vorposition mit vollem Wortlaut
beschrieben, jedoch
Abmessung:
RAM B 980  x H 1.570 - für Fenstertyp Typ B
Brüstungshöhe: 1.150  mm
als einteiliger Behang,

Ausführungsorte:
Bauabschnitt EbeneMengenaufteilung

Achsen D /2 - 9, West - Seite
4. BAEG6 Stück
Achsen A /2 - 9, Ost - Seite
8. BAEG5 Stück
12. BAEG3 Stück
Achsen A /11 - 15, Ost - Seite
16. BAEG2 Stück
Menge: 16,000 St

**1.2.10.0490 Zerstörungsfreier Abbruch des Rollladenpanzers aus Holz/Holzwerkstoff 1-tlg. incl. Rolladenkasten B 1.770 x H 1.770 mm Fenster/FenstertürTyp C**
Zerstörungsfreier Abbruch des Rollladenpanzers aus
Holz/Holzwerkstoff 1-tlg. incl. Rolladenkasten am
abzubauenden  vorbeschriebenen
Holz-Fenstersystem
sonst wie in Vorposition mit vollem Wortlaut
beschrieben, jedoch
Abmessung:
RAM B 1.770  x H 2.675 / 1.595 mm
für Fenstertür und Fenster Typ C
Brüstungshöhe: 0 mm bzw. 1.070  mm

als zweiteiliger Behang,
FenstertürB 800 x H 2.675 mm
FensterB 970 x H 1.595 mm

Ausführungsorte:
Bauabschnitt EbeneMengenaufteilung

Achsen D /2 - 9, West - Seite
4. BAEG1 Stück
Achsen A /2 - 9, Ost - Seite
8. BAEG1 Stück
Achsen D /11 - 15, West - Seite
12. BAEG1 Stück
Achsen A /11 - 15, Ost - Seite
16. BAEG1 Stück
Menge: 4,000 St

**1.2.10.0500 Zerstörungsfreier Abbruch des Rollladenpanzers aus Holz/Holzwerkstoff 1-tlg. incl. Rolladenkasten B 1.550 x H 1.840 mm Fenster Typ D**
Zerstörungsfreier Abbruch des Rollladenpanzers aus
Holz/Holzwerkstoff 1-tlg. incl. Rolladenkasten am
abzubauenden  vorbeschriebenen
Holz-Fenstersystem
sonst wie in Vorposition mit vollem Wortlaut
beschrieben, jedoch
Abmessung:
RAM B 1.550  x H 1.840 - für Fenstertyp Typ D
Brüstungshöhe: 840  mm
 als Einzelbehang,

Ausführungsorte:
Bauabschnitt EbeneMengenaufteilung

Achsen D /2 - 9, West - Seite
4. BAEG1 Stück
Achsen A /2 - 9, Ost - Seite
8. BAEG1 Stück
Achsen D /11 - 15, West - Seite
12. BAEG1 Stück
Achsen A /11 - 15, Ost - Seite
16. BAEG1 Stück
Menge: 4,000 St

**1.2.10.0510 Zerstörungsfreier Abbruch des Rollladenpanzers aus Holz/Holzwerkstoff 1-tlg. incl. Rolladenkasten B 2.765/1.385 x H 1.805 mm Fenster/FensterTyp H**
Zerstörungsfreier Abbruch des Rollladenpanzers aus
Holz/Holzwerkstoff 1-tlg. incl. Rolladenkasten am
abzubauenden  vorbeschriebenen
Holz-Fenstersystem
sonst wie in Vorposition mit vollem Wortlaut
beschrieben, jedoch
Abmessung:
RAM B 2.765/ 1.385  x H 1.805 mm
für Fenstertür und Fenster Typ H

Brüstungshöhe: 660  mm
als zweiteiliger Kasten u. zweiteiliger Behang,

Fenster B 2.765 x H 1.805 mm
FensterB 1.385 x H 1.805 mm

Ausführungsorte:
Bauabschnitt EbeneMengenaufteilung

Achsen A /9, Ost - Seite
17. BAEG1 Stück
Achsen A /10, Süd - Seite
17. BAEG1 Stück
Menge: 2,000 St

**1.2.10.0520 Zerstörungsfreier Abbruch des Rollladenpanzers aus Holz/Holzwerkstoff 1-tlg. incl. Rolladenkasten B 1.085 x H 1.455 mm Fenster Typ I**
Zerstörungsfreier Abbruch des Rollladenpanzers aus
Holz/Holzwerkstoff 1-tlg. incl. Rolladenkasten am
abzubauenden  vorbeschriebenen
Holz-Fenstersystem
sonst wie in Vorposition mit vollem Wortlaut
beschrieben, jedoch
Abmessung:
RAM B 1.085  x H 1.455 - für Fenstertyp Typ I
Brüstungshöhe: 1.115  mm
als Einzelbehang

Ausführungsorte:
Bauabschnitt EbeneMengenaufteilung

Achsen A /10, Nord - Seite
17. BAEG2 Stück
Menge: 2,000 St

**1.2.10.0530 Zerstörungsfreier Abbruch des Rollladenpanzers aus Holz/Holzwerkstoff 1-tlg. incl. Rolladenkasten B 2.125x H 1.815 mm Fenster Typ J**
Zerstörungsfreier Abbruch des Rollladenpanzers aus
Holz/Holzwerkstoff 1-tlg. incl. Rolladenkasten am
abzubauenden  vorbeschriebenen
Holz-Fenstersystem
sonst wie in Vorposition mit vollem Wortlaut
beschrieben, jedoch
Abmessung:
RAM B 2.125  x H 1.455 - für Fenstertyp Typ J
Brüstungshöhe: 1.815  mm
als Einzelbehang

Ausführungsorte:
Bauabschnitt EbeneMengenaufteilung

Achsen A /9-10, Süd - Seite
17. BAEG2 Stück
Achsen A /9, Ost - Seite
17. BAEG1 Stück
Menge: 3,000 St

##### 1.2.11 ABBRUCH AUSSENFENSTERBÄNKE

**1.2.11.0540 Zerstörungsfreier Abbruch Außenfensterbank 5°, Titanzink D 0,7 mm B<400 mm L 2.240 mm, Typ A**
Zerstörungsfreier Außenfensterbank 5°, Titanzink D
0,7mm B<400mm
L 2,240 mm, für Fenstertyp A

Außenfensterbank aus Titanzink, Dicke 0,7 mm dick,
mehrfach
gekantet.
mit hinterer Aufkantung und seitlich aufgeschweissten
Aufkantungen
aus Titanzink, nicht schadstoffbelastet,
Abfall ist nicht gefährlich,

Wichtiger Hinweis!
Die Demontage  ist mit äußerster Vorsicht an geeigneten
Trennstellen durchzuführen, ohne Beschädigung der
vorhandenen Bausubstanz
insbesondere der Fensterleibungen

Ausführung vom bauseits bereitgetelltem Gerüst aus
auf Balkon,
Ausführung außerhalb des Bauwerks, Arbeitshöhe von ca.
0,80 bis ca. 1,2m bezogen auf OKFF jeweiliges Geschoss,
Erschwernis durch horizontale und vertikale Förderwege
von der Abbruchstelle zur Bereitstellungsfläche/zum
Ladeplatz,
 vertikaler Förderweg '11,5'  m,
 horizontaler Förderweg '70'  m,

Abbruch von Hand/mit handgeführten Kleingeräten,
Ausführung erschütterungsarm DIN 4150, lärmarm,
Lärmpegel max. 80 dB(A), staubarm TRGS 559, ohne
Funkenfreisetzung, ohne Untergrundbeschädigung, ohne
Wasserfreisetzung
aufgenommene Stoffe sammeln,, Abfallschlüssel nach AVV
(Abfallverzeichnis-Verordnung) 170904 gemischte Bau-
und Abbruchabfälle,

Das gesamte mit dem Rückbau entstehende Material ist in
vom AN  händisch so schnell wie möglich
von dem Abbruchort über den Transportweg der
vorhandenen Arbeits- und Schutzrüstung zu schaffen und
zu laden.
Das gesamte Material geht in den Besitz des
Auftragnehmers über und ist entsprechend
fachgerecht abzutransportieren und gemäß den örtlichen
Abfall- und Entsorgungsvorschriften zu entsorgen.

Das aufgenommene Material ist fachgerecht gemäß
gesetzlichen Bestimmungen mittels vom Auftragnehmer zu
stellenden Containern zur Entsorgungsstelle zu
transportieren.
Sämtliche Entsorgungsgebühren trägt der Auftragnehmer.
Einschl. Vorlage aller erforderlichen
Entsorgungsnachweise
Stoffe sind nicht gefährlich, nicht schadstoffbelastet,
Zuordnung Z 0 (uneingeschränkter Einbau)..

Einzellänge:  2,240 mm,
Zuschnittbreite  <  400 mm

Ausführungsorte:
Bauabschnitt EbeneMengenaufteilung

Achsen D /2 - 9, West - Seite
1. BA3.OG6 Stück
2. BA2.OG6 Stück
3. BA1.OG6 Stück
4. BAEG6 Stück
Achsen A /2 - 9, Ost - Seite
5. BA3.OG5 Stück
6. BA2.OG5 Stück
7. BA1.OG5 Stück
8. BAEG5 Stück
Achsen D /11 - 15, West - Seite
9. BA3.OG3 Stück
10. BA2.OG3 Stück
11. BA1.OG3 Stück
12. BAEG3 Stück
Achsen A /11 - 15, Ost - Seite
13. BA3.OG3 Stück
14. BA2.OG3 Stück
15. BA1.OG3 Stück
16. BAEG2 Stück
Menge: 67,000 St

**1.2.11.0550 Zerstörungsfreier Abbruch Außenfensterbank 5°, Titanzink D 0,7 mm B<400 mm L 980 mm, Typ B, N**
Zerstörungsfreier Abbruch Außenfensterbank 5°,
Titanzink D 0,7 mm B<400mm
L 980 mm,  für Fenstertyp B, N

Außenfensterbank, wie vor beschrieben, jedoch:
Einzellänge:  980 mm,
Zuschnittbreite  < 400 mm

Ausführungsorte:
Bauabschnitt EbeneMengenaufteilung

Achsen D /2 - 9, West - Seite
1. BA3.OG6 Stück
2. BA2.OG6 Stück
3. BA1.OG6 Stück
4. BAEG6 Stück
Achsen A /2 - 9, Ost - Seite
5. BA3.OG5 Stück
6. BA2.OG5 Stück
7. BA1.OG5 Stück
8. BAEG5 Stück
Achsen D /11 - 15, West - Seite
9. BA3.OG3 Stück
10. BA2.OG3 Stück
11. BA1.OG3 Stück
12. BAEG3 Stück
Achsen A /11 - 15, Ost - Seite
13. BA3.OG3 Stück
14. BA2.OG3 Stück
15. BA1.OG3 Stück
16. BAEG2 Stück
Achsen A /11 - 15, Ost - Seite
16. BAEG1 Stück
Menge: 68,000 St

**1.2.11.0560 Zerstörungsfreier Abbruch Außenfensterbank 5°, Titanzink D 0,7 mm B<400 mm L 970 mm, Typ C**
Zerstörungsfreier Abbruch Außenfensterbank 5°,
Titanzink D 0,7 mm B<400mm
L 970 mm,  für Fenstertyp C

Außenfensterbank, wie vor beschrieben, jedoch:
Einzellänge:  970 mm,
Zuschnittbreite  < 400 mm

Ausführungsorte:
Bauabschnitt EbeneMengenaufteilung

Achsen D /2 - 9, West - Seite
1. BA3.OG1 Stück
2. BA2.OG1 Stück
3. BA1.OG1  Stück
4. BAEG1 Stück
Achsen A /2 - 9, Ost - Seite
5. BA3.OG1 Stück
6. BA2.OG1 Stück
7. BA1.OG1 Stück
8. BAEG1 Stück
Achsen D /11 - 15, West - Seite
9. BA3.OG1 Stück
10. BA2.OG1 Stück
11. BA1.OG1 Stück
12. BAEG1 Stück
Achsen A /11 - 15, Ost - Seite
13. BA3.OG1 Stück
14. BA2.OG1 Stück
15. BA1.OG1 Stück
16. BAEG1 Stück
Menge: 16,000 St

**1.2.11.0570 Zerstörungsfreier Abbruch Außenfensterbank 5°, Titanzink D 7 mm B<400 mm L 1.550 mm, Typ D**
Zerstörungsfreier Abbruch Außenfensterbank 5°,
Titanzink D 0,7 mm B<´400mm
L 1.550 mm,  für Fenstertyp D

Außenfensterbank, wie vor beschrieben, jedoch:
Einzellänge:  1.550 mm,
Zuschnittbreite  < 400 mm

Ausführungsorte:
Bauabschnitt EbeneMengenaufteilung

Achsen D /2 - 9, West - Seite
1. BA3.OG1 Stück
2. BA2.OG1 Stück
3. BA1.OG1  Stück
4. BAEG1 Stück
Achsen A /2 - 9, Ost - Seite
5. BA3.OG1 Stück
6. BA2.OG1 Stück
7. BA1.OG1 Stück
8. BAEG1 Stück
Achsen D /11 - 15, West - Seite
9. BA3.OG1 Stück
10. BA2.OG1 Stück
11. BA1.OG1 Stück
12. BAEG1 Stück
Achsen A /11 - 15, Ost - Seite
13. BA3.OG1 Stück
14. BA2.OG1 Stück
15. BA1.OG1 Stück
16. BAEG1 Stück
Menge: 16,000 St

**1.2.11.0580 Zerstörungsfreier Abbruch Außenfensterbank 5°, Titanzink D 0,7 mm B<400 mm L 730 mm, Typ E**
Zerstörungsfreier Abbruch Außenfensterbank 5°,
Titanzink  D 0,7 mm B<400mm
L 730 mm,  für Fenstertyp E

Außenfensterbank, wie vor beschrieben, jedoch:
Einzellänge:  730 mm,
Zuschnittbreite  < 400 mm

Ausführungsorte:
Bauabschnitt EbeneMengenaufteilung

Achsen A /2 - 9, Ost - Seite
5. BA3.OG1 Stück
6. BA2.OG1 Stück
7. BA1.OG1 Stück
8. BAEG1 Stück
Menge: 4,000 St

**1.2.11.0590 Zerstörungsfreier Abbruch Außenfensterbank 5°, Titanzink D 0,7 mm B<400 mm L 1.030 mm, Typ F**
Zerstörungsfreier Abbruch Außenfensterbank 5°,
Titanzink D 0,7 mm B<400mm
L 1.030 mm,  für Fenstertyp F

Außenfensterbank, wie vor beschrieben, jedoch:
Einzellänge:  1.030 mm,
Zuschnittbreite  < 400 mm

Ausführungsorte:
Bauabschnitt EbeneMengenaufteilung

Achsen A /2 - 9, Ost - Seite
5. BA3.OG1 Stück
6. BA2.OG1 Stück
7. BA1.OG1 Stück
8. BAEG1 Stück
Menge: 4,000 St

**1.2.11.0600 Zerstörungsfreier Abbruch Außenfensterbank 5°, Titanzink D 0,7 mm B<400 mm L 890 mm, Typ G**
Zerstörungsfreier Abbruch Außenfensterbank 5°,
Titanzink D 0,7 mm B<400mm
L 890 mm,  für Fenstertyp G

Außenfensterbank, wie vor beschrieben, jedoch:
Einzellänge:  890 mm,
Zuschnittbreite  < 400 mm

Ausführungsorte:
Bauabschnitt EbeneMengenaufteilung

Achsen A /11 - 15, Ost - Seite
16. BAEG1 Stück
Menge: 1,000 St

**1.2.11.0610 Zerstörungsfreier Abbruch Außenfensterbank 5°, Titanzink D 0,7 mm B<400 mm L 4.150 mm, Typ H**
Zerstörungsfreier Abbruch Außenfensterbank 5°,
Titanzink D 0,7 mm B<450mm
L 4.150 mm,  für Fenstertyp H

Außenfensterbank, wie vor beschrieben, jedoch:
Einzellänge:  4.150 mm,
Zuschnittbreite  < 400 mm.

Ausführungsorte:
Bauabschnitt EbeneMengenaufteilung

Achsen A /9, Ost - Seite
17. BAEG1 Stück
Achsen A /10, Süd - Seite
17. BAEG1 Stück
Menge: 2,000 St

**1.2.11.0620 Zerstörungsfreier Abbruch Außenfensterbank 5°, Titanzinkl D 0,7mm B<400 mm L 1.085 mm, Typ I**
Zerstörungsfreier Abbruch Außenfensterbank 5°,
Titanzink D 0,7mm B<400mm
L 1.085 mm,  für Fenstertyp I

Außenfensterbank, wie vor beschrieben, jedoch:
Einzellänge:  1.085 mm,
Zuschnittbreite  < 400 mm

Ausführungsorte:
Bauabschnitt EbeneMengenaufteilung

Achsen A /10, Nord - Seite
17. BAEG2 Stück
Menge: 2,000 St

**1.2.11.0630 Zerstörungsfreier Abbruch Außenfensterbank 5°, Titanzink D 0,7 mm B<400 mm L 2.125 mm, Typ J**
Zerstörungsfreier Abbruch Außenfensterbank 5°,
Titanzink D 0,7 mm B<400mm
L 2.125 mm,  für Fenstertyp J

Außenfensterbank, wie vor beschrieben, jedoch:
Einzellänge:  2.125 mm,
Zuschnittbreite  < 400 mm

Ausführungsorte:
Bauabschnitt EbeneMengenaufteilung

Achsen A /9-10, Süd - Seite
17. BAEG2 Stück
Achsen A /9, Ost - Seite
17. BAEG1 Stück
Menge: 3,000 St

**1.2.11.0640 Zerstörungsfreier Abbruch Außenfensterbank 5°, Titanzink D 0,7 mm B<400 mm L 910 mm, Typ K, L**
Zerstörungsfreier Abbruch Außenfensterbank 5°,
Titanzink D 0,7 mm B<400mm
L 910 mm,  für Fenstertyp K, L

Außenfensterbank, wie vor beschrieben, jedoch:
Einzellänge:  910 mm,
Zuschnittbreite  < 400 mm

Ausführungsorte:
Bauabschnitt EbeneMengenaufteilung

Achsen D /2 - 9, West - Seite
18. BAUG7 Stück
Achsen D /11 - 15, West - Seite
19. BAUG4 Stück
Achsen A /11 - 15, Ost - Seite
19. BAUG1 Stück
Menge: 12,000 St

**1.2.11.0650 Zerstörungsfreier Abbruch Außenfensterbank 5°, Titanzink D 0,7 mm B<400 mm L 800 mm, Typ M**
Zerstörungsfreier Abbruch Außenfensterbank 5°,
Titanzink D 0,7 mm B<400mm
L 800 mm,  für Fenstertyp M

Außenfensterbank, wie vor beschrieben, jedoch:
Einzellänge:  800 mm,
Zuschnittbreite  < 400 mm

Ausführungsorte:
Bauabschnitt EbeneMengenaufteilung

Achsen A /11 - 15, Ost - Seite
19. BAEG1 Stück
Menge: 1,000 St

**1.2.11.0660 Zerstörungsfreier Abbruch Außenfensterbank 5°, Titanzink D 0,7 mm B<400 mm L 980 mm, Typ N**
Zerstörungsfreier Abbruch Außenfensterbank 5°,
Titanzink D 0,7 mm B<400mm
L 980 mm,  für Fenstertyp N

Außenfensterbank, wie vor beschrieben, jedoch:
Einzellänge:  980 mm,
Zuschnittbreite  < 400 mm

Ausführungsorte:
Bauabschnitt EbeneMengenaufteilung

Achsen A /11 - 15, Ost - Seite
16. BAEG1 Stück
Menge: 1,000 St

##### 1.2.12 ABBRUCH INNENFENSTERBÄNKE

**1.2.12.0670 Zerstörungsfreier Abbruch Fensterbank aus Holz/Holzwerkstoff D 25mm B<250mm L 2.240 mm, Typ A**
Zerstörungsfreier Abbruch Fensterbank aus
Holz/Holzwerkstoff D 25mm B<250mm
L 2,240 mm, für Fenstertyp A

Abbruch der Fensterbank, aus Holz/Holzwerkstoff, im
Rahmen einer Teilabbruchmaßnahme, nicht
schadstoffbelastet,
Abfall ist nicht gefährlich, Altholzkategorie A II,
Breite < 25 cm,
Dicke 2,5 cm

Arbeitshöhe von ca. 0,80 bis ca. 1,2m bezogen auf OKFF
jeweiliges Geschoss
nicht schadstoffbelastet,
Abfall ist nicht gefährlich,

Wichtiger Hinweis!
Die Demontage  ist mit äußerster Vorsicht an geeigneten
Trennstellen durchzuführen, ohne Beschädigung der
vorhandenen Bausubstanz
insbesondere der Fensterleibungen

Ausführung vom bauseits bereitgetelltem Gerüst aus
teilweise auch vom Balkon aus, Arbeitshöhe bis 3 m,

Erschwernis durch horizontale und vertikale Förderwege
von der Abbruchstelle zur Bereitstellungsfläche/zum
Ladeplatz,
 vertikaler Förderweg '11,5'  m
 horizontaler Förderweg '70'  m

Abbruch von Hand/mit handgeführten Kleingeräten,
Ausführung erschütterungsarm DIN 4150, lärmarm,
Lärmpegel max. 80 dB(A), staubarm TRGS 559, ohne
Funkenfreisetzung, ohne Untergrundbeschädigung, ohne
Wasserfreisetzung,
aufgenommene Stoffe sammeln, , Abfallschlüssel nach AVV
(Abfallverzeichnis-Verordnung) 170904 gemischte Bau-
und Abbruchabfälle,

Das gesamte mit dem Rückbau entstehende Material ist in
vom AN  händisch so schnell wie möglich
von dem Abbruchort über den Transportweg der
vorhandenen Arbeits- und Schutzrüstung zu schaffen und
zu laden.
Das gesamte Material geht in den Besitz des
Auftragnehmers über und ist entsprechend
fachgerecht abzutransportieren und gemäß den örtlichen
Abfall- und Entsorgungsvorschriften zu entsorgen.

Das aufgenommene Material ist fachgerecht gemäß
gesetzlichen Bestimmungen mittels vom Auftragnehmer zu
stellenden Containern zur Entsorgungsstelle zu
transportieren.
Sämtliche Entsorgungsgebühren trägt der Auftragnehmer.
Einschl. Vorlage aller erforderlichen
Entsorgungsnachweise
Stoffe sind nicht gefährlich, nicht schadstoffbelastet,
Zuordnung Z 0 (uneingeschränkter Einbau)..

Einzellänge:  2,240 mm,
Breite < 250 mm

Ausführungsorte:
Bauabschnitt EbeneMengenaufteilung

Achsen D /2 - 9, West - Seite
1. BA3.OG6 Stück
2. BA2.OG6 Stück
3. BA1.OG6 Stück
4. BAEG6 Stück
Achsen A /2 - 9, Ost - Seite
5. BA3.OG5 Stück
6. BA2.OG5 Stück
7. BA1.OG5 Stück
8. BAEG5 Stück
Achsen D /11 - 15, West - Seite
9. BA3.OG3 Stück
10. BA2.OG3 Stück
11. BA1.OG3 Stück
12. BAEG3 Stück
Achsen D /11 - 15, Ost - Seite
13. BA3.OG3 Stück
14. BA2.OG3 Stück
15. BA1.OG3 Stück
16. BAEG2 Stück
Menge: 67,000 St

**1.2.12.0680 Zerstörungsfreier Abbruch Fensterbank aus Holz/Holzwerkstoff D 25mm B<250mm L 980 mm, Typ B, N**
Zerstörungsfreier Abbruch Fensterbank aus
Holz/Holzwerkstoff D 25mm B<250mm
L 980 mm,  für Fenstertyp B, N

Innenfensterbank, wie vor beschrieben, jedoch:
Einzellänge:  980 mm,

Ausführungsorte:
Bauabschnitt EbeneMengenaufteilung

Achsen D /2 - 9, West - Seite
1. BA3.OG6 Stück
2. BA2.OG6 Stück
3. BA1.OG6 Stück
4. BAEG6 Stück
Achsen A /2 - 9, Ost - Seite
5. BA3.OG5 Stück
6. BA2.OG5 Stück
7. BA1.OG5 Stück
8. BAEG5 Stück
Achsen D /11 - 15, West - Seite
9. BA3.OG3 Stück
10. BA2.OG3 Stück
11. BA1.OG3 Stück
12. BAEG3 Stück
Achsen A /11 - 15, Ost - Seite
13. BA3.OG3 Stück
14. BA2.OG3 Stück
15. BA1.OG3 Stück
16. BAEG2 Stück
Achsen A /11 - 15, Ost - Seite
16. BAEG1 Stück
Menge: 68,000 St

**1.2.12.0690 Zerstörungsfreier Abbruch Fensterbank aus Holz/Holzwerkstoff D 25mm B<250mm L 970 mm, Typ C**
Zerstörungsfreier Abbruch Fensterbank aus
Holz/Holzwerkstoff D 25mm B<250mm
L 970 mm,  für Fenstertyp C

Innenfensterbank, wie vor beschrieben, jedoch:
Einzellänge:  970 mm,

Ausführungsorte:
Bauabschnitt EbeneMengenaufteilung

Achsen D /2 - 9, West - Seite
1. BA3.OG1 Stück
2. BA2.OG1 Stück
3. BA1.OG1  Stück
4. BAEG1 Stück
Achsen A /2 - 9, Ost - Seite
5. BA3.OG1 Stück
6. BA2.OG1 Stück
7. BA1.OG1 Stück
8. BAEG1 Stück
Achsen D /11 - 15, West - Seite
9. BA3.OG1 Stück
10. BA2.OG1 Stück
11. BA1.OG1 Stück
12. BAEG1 Stück
Achsen A /11 - 15, Ost - Seite
13. BA3.OG1 Stück
14. BA2.OG1 Stück
15. BA1.OG1 Stück
16. BAEG1 Stück
Menge: 16,000 St

**1.2.12.0700 Zerstörungsfreier Abbruch Fensterbank aus Holz/Holzwerkstoff D 25mm B<250mm L 1.550 mm, Typ D**
Zerstörungsfreier Abbruch Fensterbank aus
Holz/Holzwerkstoff D 25mm B<250mm
L 1.550 mm,  für Fenstertyp D

Innenfensterbank, wie vor beschrieben, jedoch::
Einzellänge:  1.550 mm,

Ausführungsorte:
Bauabschnitt EbeneMengenaufteilung

Achsen D /2 - 9, West - Seite
1. BA3.OG1 Stück
2. BA2.OG1 Stück
3. BA1.OG1  Stück
4. BAEG1 Stück
Achsen A /2 - 9, Ost - Seite
5. BA3.OG1 Stück
6. BA2.OG1 Stück
7. BA1.OG1 Stück
8. BAEG1 Stück
Achsen D /11 - 15, West - Seite
9. BA3.OG1 Stück
10. BA2.OG1 Stück
11. BA1.OG1 Stück
12. BAEG1 Stück
Achsen A /11 - 15, Ost - Seite
13. BA3.OG1 Stück
14. BA2.OG1 Stück
15. BA1.OG1 Stück
16. BAEG1 Stück
Menge: 16,000 St

**1.2.12.0710 Zerstörungsfreier Abbruch Fensterbank aus Holz/Holzwerkstoff D 25mm B<250mm L 730 mm, Typ E**
Zerstörungsfreier Abbruch Fensterbank aus
Holz/Holzwerkstoff D 25mm B<250mm
L 730 mm,  für Fenstertyp E

Innenfensterbank, wie vor beschrieben, jedoch::
Einzellänge:  730 mm,

Ausführungsorte:
Bauabschnitt EbeneMengenaufteilung

Achsen A /2 - 9, Ost - Seite
5. BA3.OG1 Stück
6. BA2.OG1 Stück
7. BA1.OG1 Stück
8. BAEG1 Stück
Menge: 4,000 St

**1.2.12.0720 Zerstörungsfreier Abbruch Fensterbank aus Holz/Holzwerkstoff D 25mm B<250mmL 1.030 mm, Typ F**
Zerstörungsfreier Abbruch Fensterbank aus
Holz/Holzwerkstoff D 25mm B<250mm
L 1.030 mm,  für Fenstertyp F

Innenfensterbank, wie vor beschrieben, jedoch::
Einzellänge:  1.030 mm,

Ausführungsorte:
Bauabschnitt EbeneMengenaufteilung

Achsen A /2 - 9, Ost - Seite
5. BA3.OG1 Stück
6. BA2.OG1 Stück
7. BA1.OG1 Stück
8. BAEG1 Stück
Menge: 4,000 St

**1.2.12.0730 Zerstörungsfreier Abbruch Fensterbank aus Holz/Holzwerkstoff D 25mm B<250mm L 890 mm, Typ G**
Zerstörungsfreier Abbruch Fensterbank aus
Holz/Holzwerkstoff D 25mm B<250mm
L 890 mm,  für Fenstertyp G

Innenfensterbank, wie vor beschrieben, jedoch::
Einzellänge:  890 mm,

Ausführungsorte:
Bauabschnitt EbeneMengenaufteilung

Achsen A /11 - 15, Ost - Seite
16. BAEG1 Stück
Menge: 1,000 St

**1.2.12.0740 Zerstörungsfreier Abbruch Fensterbank aus Holz/Holzwerkstoff D 25mm B<250mm L 4.150 mm, Typ H**
Zerstörungsfreier Abbruch Fensterbank aus
Holz/Holzwerkstoff D 25mm B<250mm
L 4.150 mm,  für Fenstertyp H

Innenfensterbank, wie vor beschrieben, jedoch:
Einzellänge:  4.150 mm,

Ausführungsorte:
Bauabschnitt EbeneMengenaufteilung

Achsen A /9, Ost - Seite
17. BAEG1 Stück
Achsen A /10, Süd - Seite
17. BAEG1 Stück
Menge: 2,000 St

**1.2.12.0750 Zerstörungsfreier Abbruch Fensterbank aus Holz/Holzwerkstoff D 25mm B<250mm L 1.085 mm, Typ I**
Zerstörungsfreier Abbruch Fensterbank aus
Holz/Holzwerkstoff D 25mm B<250mm
L 1.085 mm,  für Fenstertyp I

Innenfensterbank, wie vor beschrieben, jedoch::
Einzellänge:  1.085 mm

Ausführungsorte:
Bauabschnitt EbeneMengenaufteilung

Achsen A /10, Nord - Seite
17. BAEG2 Stück
Menge: 2,000 St

**1.2.12.0760 Zerstörungsfreier Abbruch Fensterbank aus Holz/Holzwerkstoff D 25mm B<250mm L 2.125 mm, Typ J**
Zerstörungsfreier Abbruch Fensterbank aus
Holz/Holzwerkstoff D 25mm B<250mm
L 2.125 mm,  für Fenstertyp J

Innenfensterbank, wie vor beschrieben, jedoch:
Einzellänge:  2.125 mm,

Ausführungsorte:
Bauabschnitt EbeneMengenaufteilung

Achsen A /9-10, Süd - Seite
17. BAEG2 Stück
Achsen A /9, Ost - Seite
17. BAEG1 Stück
Menge: 3,000 St

**1.2.12.0770 Zerstörungsfreier Abbruch Fensterbank aus Holz/Holzwerkstoff D 25mm B<250mm L 800 mm, Typ M**
Zerstörungsfreier Abbruch Fensterbank aus
Holz/Holzwerkstoff D 25mm B<250mm
L 800 mm,  für Fenstertyp M

Innenfensterbank, wie vor beschrieben, jedoch:
Einzellänge:  2.125 mm,

Ausführungsorte:
Bauabschnitt EbeneMengenaufteilung

Achsen A /11 - 15, Ost - Seite
19. BAEG1 Stück
Menge: 1,000 St

**1.2.12.0780 Zerstörungsfreier Abbruch Fensterbank aus Holz/Holzwerkstoff D 25mm B<250mm L 980 mm, Typ N**
Zerstörungsfreier Abbruch Fensterbank aus
Holz/Holzwerkstoff D 25mm B<250mm
L 980 mm,  für Fenstertyp N

Innenfensterbank, wie vor beschrieben, jedoch:
Einzellänge:  2.125 mm

Ausführungsorte:
Bauabschnitt EbeneMengenaufteilung

Achsen A /11 - 15, Ost - Seite
16. BAEG1 Stück
Menge: 1,000 St

##### 1.2.13 STUNDENLOHN

**1.2.13.0790 Stundenlohnarbeiten Facharbeiter/-in**
Stundenlohnarbeiten, die Arbeitskräfte auf Anordnung
des AG ausführen. Der Verrechnungssatz für die
jeweilige Arbeitskraft
umfasst sämtliche Aufwendungen wie Lohn- und
Gehaltskosten, Lohn- und Gehaltsnebenkosten, Zuschläge,
lohngebundene und lohnabhängige Kosten, sonstige
Sozialkosten, Gemeinkosten, Wagnis und Gewinn u.ä..
Facharbeiter/-in.
Menge: 20,000 h

**1.2.13.0800 Stundenlohnarbeiten Helfer/-in**
Stundenlohnarbeiten, die Arbeitskräfte auf Anordnung
des AG ausführen. Der Verrechnungssatz für die
jeweilige Arbeitskraft umfasst sämtliche Aufwendungen
wie Lohn- und Gehaltskosten, Lohn- und
Gehaltsnebenkosten, Zuschläge, lohngebundene und
lohnabhängige Kosten, sonstige Sozialkosten,
Gemeinkosten, Wagnis und Gewinn u.ä..
Helfer/-in.
Menge: 20,000 h

#### 1.3 TISCHLERARBEITEN - KUNSTSTOFF-FENSTER

##### 1.3.14 KUNSTSTOFFFENSTERSYSTEM

*Hinweis*
Systembeschreibung

1. Lastannahmen

Winddruck auf  Außenbauteile nach DIN 1055, Teil 4
Angaben für Gebäude mit rechteckigem Grundriss
Windzone:  II
Gebäudehöhe: ca. 12  m
Einbauhöhe: ca. 11,50 m
Gebäudebreite b: ca.  77 m
Gebäudetiefe d: ca. 12 m
Höhe über NN ca. 37 m bis 40 m

Waagerechte Verkehrslast (Seitenkraft) nach DIN 1055,
Teil 3
Zusatzlasten mit: 1.0 KN/m
wirkend in: Brüstungshöhe

2. Wärmeschutz, Berechnung nach DIN

Wärmeschutz, Berechnung nach DIN EN ISO 10077-2,
maßabhängig
Wärmeschutz der Elemente (Uw) nach DIN EN ISO 10077-1,
DIN V 4108-4,
Rahmen:
Fenster Profilkombination Uf  = 1,1<1,3 W/(m²K)
Glas:
Wert nach DIN EN 673  Ug  =  0,5 W/(m²K)
fc-Wert  Fc<0,25
Fassadenelement:

3. Schallschutzanforderungen nach VDE-Richtlinie 2719:

Standardausführung: Schallschutzklasse 3
  Bewertetes Schalldämmmaß: R'w = min. 39 dB

4. Hochwärmegedämmtes Kunststoff-Fenstersystem,
flächenversetzt mit 82 mm Grundbautiefe

Anschlagdichtungssystem mit folgenden
Konstruktionsmerkmalen:
7-Kammer-Konstruktion mit verzinkten Stahlverstärkungen
Werkseitig maschinell eingerollte, hochwertige EPDM-
Funktionsdichtungen, schweißbar.
UV-Strahlen- und witterungsbeständig,
Farbe silbergrau/schwarz
20 mm Flächenversatz raumseitig zwischen Flügelrahmen
zur Rahmenebene
Flügelüberschlag 6 mm außen bzw. 8 mm innen,
Glaseinstand 20 mm, alle Profilkanten sind gerundet
Flügelgeometrie in flächenversetzter Flügeloptik
(Classic), Rondo, Viva

Profilbautiefen:
Blendrahmen, Pfosten, Riegel: 82 mm
Flügelrahmen: 82 mm

Profilansichtsbreiten:
Blendrahmen: 70  mm
Blendrahmenverbreiterungen: 15 bis 120 mm
Pfosten / Riegel 92 bis 112 mm
Flügelrahmen Fenster (Außenansicht): 40 bis 77 mm
Stulpprofil: 38 bis 74 mm
Anschlußprofil unten Basisprofi 60/30

Angebotenes fabrikat / Typ '....................'
vom Bieter einzutragen

5.  Verglasungen

GT 301 Wärmeschutz-3-fach-Glas

Scheibendicke nach Glasstatik, jedoch mind. 6 mm
Glasaufbau:
Glasart außen Float
Glasart mitte Float mit Low-E-Beschichtung
Glasart innen Float
- mit thermisch verbessertem Randverbund

Angebotenes Fabrikat / Typ '....................'
vom Bieter einzutragen

Technische Daten:
Gesamtenergiedurchlässigkeit g: 50 %
U-Wert Ug: 0,5 W/m²K
Der angegebene Ug-Wert wurde nach DIN EN 673 berechnet.

GT 302 Wärmeschutz-3-fach-Glas

für Türen und bodengebundene Verglasungen bei
Zugangsmöglichkeit des öffentlichen Personenverkehrs
Scheibendicke nach Glasstatik, jedoch mind. 6 mm
Glasaufbau:
Glasart außen VSG
Glasart mitte Float TVG mit Low-E-Beschichtung
Glasart innen VSG
- mit thermisch verbessertem Randverbund

Angebotenes Fabrikat / Typ '....................'
vom Bieter einzutragen

Technische Daten:
Gesamtenergiedurchlässigkeit g: 50 %
U-Wert Ug: 0,5 W/m²K
Der angegebene Ug-Wert wurde nach DIN EN 673 berechnet.

6. Ausfachungen

PF 101 Verbundpaneel

Innenschale: 2 mm Aluminiumblech
Dämmkern: 40 mm Polystyrol-Hartschaum
Außenschale: 2 mm Aluminiumblech
- mit thermisch verbessertem Abstandshalter

Angebotenes Fabrikat / Typ '....................'
vom Bieter einzutragen

Technische Daten:
Bemessungswert der Wärmeleitfähigkeit: ? = 0,033 W/(mK)
U-Wert Up: 0,72 W/m²K
Gesamtdicke: 44 mm

PF 102 Schutzgitter

Schutzgitter mit Abkantung und Anschraublaschen, aus
verzinktes Stahllochblech, d 2mm, in dem festtehenden
Blendrahmen verschraubt

7. Beschläge Fenster

BF 101 DK-Beschlag  Fenster

Verdecktliegender Dreh - Kipp - Beschlag
Fenster nach innen öffnend mit Einhandbedienung

Angebotenes Fabrikat / Typ '....................'
vom Bieter einzutragen

Anzahl und Anordnung der Verriegelungspunkte gem.
Produktunterlagen des Systemherstellers.

BF 102 Kipp-Beschlag Fenster

Verdecktliegender Kipp-Beschlag mit Einhandbedienung

Angebotenes Fabrikat / Typ '....................'
vom Bieter einzutragen

Anzahl und Anordnung der Verriegelungspunkte gem.
Produktunterlagen des Systemherstellers.

BF 901 Fenstergriff

Aluminium-Dreh-/Kipp-Fenstergriff
mit Secustik und VarioFit:
geprüft nach DIN EN 13126-3:
H2/180-0-5-0-0-0-C1-2 und RAL-GZ 607/9
Rastung: 90°
Abdeckung: Teil-Abdeckkappe
Unterkonstruktion: Kunststoff, Stütznocken
Stift: Vollstift, 10 mm Längenvariabilität, stufenlose
Anpassung durch integrierte Druckfeder im Griffhals
Befestigung: verdeckt, Gewindeschrauben M5
Besonderheit: integrierte Basis-Sicherheit
Farbe: weiß, RAL 9016,

Angebotenes Fabrikat / Typ '....................'
vom Bieter einzutragen

BF 902 Fenstergriff, abschließbar

Aluminium-Dreh-/Kipp-Fenstergriff mit Secu100 +
Secustik und VarioFit, abschließbar:
geprüft nach DIN EN 13126-3: H2/180-0-3-0-2-3-C1-2 und
RAL-GZ 607/9, RAL100; erfüllt die Anforderungen nach
DIN EN 1627-1630 RC1-6
Schließung: Druckzylinder, Wendeschlüssel
Rastung: 90°
Abdeckung: Teil-Abdeckkappe
Unterkonstruktion: Kunststoff, Stütznocken
Stift: Vollstift, 10 mm Längenvariabilität, stufenlose
Anpassung durch integrierte Druckfeder im Griffhals
Befestigung: verdeckt, Gewindeschrauben M5
Besonderheit: integrierte Basis-Sicherheit
Farbe: weiß RAL 9016,

Angebotenes Fabrikat / Typ '....................'
vom Bieter einzutragen

BF 903 Fenstertür-Ziehgriff

Aluminium Türziehgriff, Befestigung: verdeckt
Farbe: weiß, RAL 9016

Angebotenes Fabrikat / Typ '....................'
vom Bieter einzutragen

8. Baukörperanschlüsse

AS 101 Anschluss seitl. (Fenster) WDVS

Der Baukörper ist einschalig ausgebildet.
Kalksandsteinmauerwerk d=24 cm ohne Anschlag, bündig
Außenseite Wand. Aufbau Wandquerschnitt: MW, WDVS.
Die Elemente werden im Mauerwerksquerschnitt des
tragenden Baukörpers eingebaut.
 Auf der Außenseite ist ein Wärmedämmverbundsystem
aufgebracht.
Der Bereich zwischen Blendrahmen und Baukörper ist
vollflächig mit Wärmedämmung zu verfüllen.
Innen ist die Anschlussfuge zwischen Blendrahmen und
Baukörper mit plasto-elastischen Dichtstoffen zu
versiegeln.
Außen ist die Anschlussfugenabdichtung mit einer
Dichtungsfolie auszuführen, die auf dem Baukörper und
den Elementen zu verkleben ist.

AO 101 Anschluss oben (Fenster) WDVS

Der Baukörper ist einschalig ausgebildet.
Kalksandsteinmauerwerk d=24 cm ohne Anschlag, Aufbau
Wandquerschnitt: MW, WDVS außen
Die Elemente werden im Mauerwerksquerschnitt des
tragenden Baukörpers eingebaut.
Auf der Außenseite ist ein Wärmedämmverbundsystem
aufgebracht.
Sonst, wie im Text "Anschluss seitlich" beschrieben

AU 101 Anschluss unten (Fenster) WDVS (Einbau
Baukörperebene)

Der Baukörper ist hier sinngemäß wie im Text "Anschluss
seitlich" beschrieben ausgebildet. Im Fußpunkt der
Fensterkonstruktion ist ein Basisprofil
(Mehrkammer-Hohlprofil) anzuordnen. Dieses Basisprofil
ist mit einem verzinkten Stahlrohr auszusteifen.
Der Zwischenraum unterhalb der Basis und des Baukörpers
ist allseitig mit Wärmedämmung auszufüllen.
Auf der Innenseite ist die Basiskonstruktion für den
Anschluss einer bauseitigen Fensterbank vorzurichten.
Die Anschlussfuge ist mit Wärmedämmung auszufüllen und
mit dauerelastischen Dichtstoffen zu versiegeln.
Auf der Außenseite ist die Dichtungsfolie an der
Basiskonstruktion eingespannt. Die Folie ist bis auf
den tragenden Baukörper zu führen und dort zu
verkleben.

AS 102 Anschluss seitl. (Fenster) Wärmedämmung innen

Der Baukörper ist einschalig ausgebildet.
Kalksandsteinmauerwerk d=24 cm ohne Anschlag,.Aufbau
Wandquerschnitt: MW, Innendämmung.
Die Elemente werden im Mauerwerksquerschnitt des
tragenden Baukörpers eingebaut.
Auf der Innenseite ist ein Wärmedämmung aufgebracht.
Der Bereich zwischen Blendrahmen und Baukörper ist
vollflächig mit Wärmedämmung zu verfüllen.
Innen ist die Anschlussfuge zwischen Blendrahmen und
Baukörper mit plasto-elastischen Dichtstoffen zu
versiegeln.
Außen ist die Anschlussfugenabdichtung mit einer
Dichtungsfolie auszuführen, die auf dem Baukörper und
den Elementen zu verkleben ist.

AO 102 Anschluss oben (Fenster) Wärmedämmung innen

Der Baukörper ist einschalig ausgebildet.
Kalksandsteinmauerwerk d=24 cm ohne Anschlag, Aufbau
Wandquerschnitt: MW, Innendämmung
Die Elemente werden im Mauerwerksquerschnitt des
tragenden Baukörpers eingebaut.
Auf der Außenseite ist ein Wärmedämmverbundsystem
aufgebracht.
Sonst, wie im Text "Anschluss seitlich" beschrieben

AU 103 Anschluss unten (Fenster) Wärmedämmung innen
(Einbau Baukörperebene)

Der Baukörper ist hier sinngemäß wie im Text "Anschluss
seitlich" beschrieben ausgebildet. Im Fußpunkt der
Fensterkonstruktion ist ein Basisprofil
(Mehrkammer-Hohlprofil) anzuordnen. Dieses Basisprofil
ist mit einem verzinkten Stahlrohr auszusteifen.
Der Zwischenraum unterhalb der Basis und des Baukörpers
ist allseitig mit Wärmedämmung auszufüllen.
Auf der Innenseite ist die Basiskonstruktion für den
Anschluss einer bauseitigen Fensterbank vorzurichten.
Die Anschlussfuge ist mit Wärmedämmung auszufüllen und
mit dauerelastischen Dichtstoffen zu versiegeln.
Auf der Außenseite ist die Dichtungsfolie an der
Basiskonstruktion eingespannt. Die Folie ist bis auf
den tragenden Baukörper zu führen und dort zu
verkleben.

**1.3.14.0810 Kunststoff-Fenster/Fenstertür 3-tlg. über Eck 90°, B 2.240/1.190 x H 1.550/2.370 mm Typ A**
Kunststoff-Fensterkonstruktion 3-teilig über Eck 90°
B 2.240 / 1.190 x H 1.550 /2.370 mm - Typ A

Wärmegedämmtes Kunststoff-Fenster-System mit Verglasung
und Beschlägen  gemäß der vorstehenden
Konstruktionsbeschreibung / Spezifikation
Kunststoff-Fenster

Ausführung gemäß Fensterliste
und  Fensterübersicht
Plan-Nr.:1000AAR_DT00_0100
Fenster-Wandanschlüsse
ohne Rolladen
Plan-Nr.:1000AAR_DT01_00
Fenster-Wandanschlüsse
mit  Rolladen
Plan-Nr.:1000AAR_DT02_00
Fensteranschlüsse Typ A
Plan-Nr.:1000AAR_DT04_00
Balkonanschlusse unten
Plan-Nr.:1000AAR_DT07_00

Abmessung:
RAM (B / H)2.240 / 1.190 x 1.550 / 2.400 mm

Brüstungshöhe:
840 mm EG / 850  mm im 1.-3.OG

Das Fenster ist in Kopplung mit Fenstertür und
Oberlicht über ein 90°- Eckprofil verbunden

Aufteilung nach beiliegender Ansicht in:

1 Teil  Fenster mit 2  Dreh-Kipp-Flügel
B 2.240 / H 1.550 mm
Beschlag: BF 101, BF 901
Verglasung: GT 301

1 Teil90° Eckprofil als wärmegedämmtes
 Kopplungselement

1 Teil  Fenstertür mit 1 Dreh-Kipp-Flügel
B 980 / H 2.100 mm
Beschlag: BF 101
Verglasung: GT 302

1 Teil feststehendes Oberlicht
B 980 / H 400 mm
Beschlag: -
Verglasung: GT 301

Baukörperanschlüsse:
AS 101
AO 101
AU 101

Alle Komponenten müssen den Anforderungen aus der Norm
und des Prüfzeugnisses des Systemgebers entsprechen.

Fenster-Riegel im Brüstungsbereich: vorgerichtet für
die Aufnahme einer aussenseitigen Fensterbank,
und innenseitig für die bauseitige Verlegung Lateibrett
Die angeschlossene Aussenfensterbankanlage ist  in
gesonderter Position / Titel erfasst.

Sonnenschutz, :
vorgerichtet für den innenliegenden Sonnenschutz:
an den Fensterrahmen  bauseitig eingeklemmten Plisses

Besonderheit  im EG vorgerichtet für aussenliegenden
Einbruchschutz: Aufsetz-/ Vorbaurolladen) in
gesonderter Position / Titel

Vorgerichtet für den Einbau eines Fensterfalzlüfters
am oberen Blendrahmen oder im seitlichen
Blendrahmenfalz mit Schrauben in  gesonderter Position
/ Titel

Ausführungsorte:
Bauabschnitt EbeneMengenaufteilung

Achsen D /2 - 9, West - Seite
1. BA3.OG6 Stück
2. BA2.OG6 Stück
3. BA1.OG6 Stück
4. BAEG6 Stück
Achsen A /2 - 9, Ost - Seite
5. BA3.OG5 Stück
6. BA2.OG5 Stück
7. BA1.OG5 Stück
8. BAEG5 Stück
Achsen D /11 - 15, West - Seite
9. BA3.OG3 Stück
10. BA2.OG3 Stück
11. BA1.OG3 Stück
12. BAEG3 Stück
Achsen D /11 - 15, Ost - Seite
13. BA3.OG3 Stück
14. BA2.OG3 Stück
15. BA1.OG3 Stück
16. BAEG2 Stück
Menge: 67,000 St

**1.3.14.0820 Kunststoff-Fenster 1-tlg., B 980 x H 1.265 mm Typ B**
Kunststoff-Fensterfkonstruktion 1-teilig
B 980  x H 1.265  mm - Typ B

Wärmegedämmtes Kunststoff-Fenster-System mit Verglasung
und Beschlägen  gemäß der vorstehenden
Konstruktionsbeschreibung / Spezifikation
Kunststoff-Fenster

Ausführung gemäß Fensterliste
und  Fensterübersicht
Plan-Nr.:1000AAR_DT00_0100
Fenster-Wandanschlüsse
ohne Rolladen
Plan-Nr.:1000AAR_DT01_00
Fenster-Wandanschlüsse
mit  Rolladen
Plan-Nr.:1000AAR_DT02_00
Fensteranschlüsse Typ B
Innendämmung
Plan-Nr.:1000AAR_DT03_00

Abmessung:
RAM (B / H):  980 x 1.265 mm

Brüstungshöhe: 1.150 mm EG / 1.170  mm im 1.-3.OG

Aufteilung nach beiliegender Ansicht in:

1 Teil  Fenster mit 2  Dreh-Kipp-Flügel
B 2.240 / H 1.550 mm
Beschlag: BF 101, BF 901
Verglasung: GT 301

Baukörperanschlüsse:
AS 102
AO 102
AU 102

Alle Komponenten müssen den Anforderungen aus der Norm
und des Prüfzeugnisses des Systemgebers entsprechen.

Fenster-Riegel im Brüstungsbereich: vorgerichtet für
die Aufnahme einer aussenseitigen Fensterbank,
und innenseitig für die bauseitige Verlegung Lateibrett
Die angeschlossene Aussenfensterbankanlage ist  in
gesonderter Position / Titel erfasst.

Das 1 teilige Fenster wird in einer Wand mit
Innendämmung eingebaut

Sonnenschutz, :
vorgerichtet für den innenliegenden Sonnenschutz:
an den Fensterrahmen  bauseitig eingeklemmten Plisses

Besonderheit  im EG vorgerichtet für aussenliegenden
Einbruchschutz: Aufsetzrolladen) in  gesonderter
Position / Titel
Vorgerichtet für den Einbau eines Fensterfalzlüfters
am oberen Blendrahmen oder im seitlichen
Blendrahmenfalz mit Schrauben in  gesonderter Position
/ Titel

Ausführungsorte:
Bauabschnitt EbeneMengenaufteilung

Achsen D /2 - 9, West - Seite
1. BA3.OG6 Stück
2. BA2.OG6 Stück
3. BA1.OG6 Stück
4. BAEG6 Stück
Achsen A /2 - 9, Ost - Seite
5. BA3.OG5 Stück
6. BA2.OG5 Stück
7. BA1.OG5 Stück
8. BAEG5 Stück
Achsen D /11 - 15, West - Seite
9. BA3.OG3 Stück
10. BA2.OG3 Stück
11. BA1.OG3 Stück
12. BAEG3 Stück
Achsen A /11 - 15, Ost - Seite
13. BA3.OG3 Stück
14. BA2.OG3 Stück
15. BA1.OG3 Stück
16. BAEG2 Stück
Menge: 67,000 St

**1.3.14.0830 Kunststoff-Fenster/Fenstertür 3-tlg., B 1.770 x H 1.310/2.40 0mm Typ C**
Kunststoff-Fenster-Fenstertürkonstruktion 3-teilig
B 1.770 x H 1.310 /2.400 mm - Typ C

Wärmegedämmtes Kunststoff-Fenster-System mit Verglasung
und Beschlägen gemäß der vorstehenden
Konstruktionsbeschreibung / Spezifikation
Kunststoff-Fenster

Ausführung gemäß Fensterliste
und  Fensterübersicht
Plan-Nr.:1000AAR_DT00_0100
Fenster-Wandanschlüsse
ohne Rolladen
Plan-Nr.:1000AAR_DT01_00
Fenster-Wandanschlüsse
mit  Rolladen
Plan-Nr.:1000AAR_DT02_00
Fensteranschlüsse Typ C und D
Plan-Nr.:1000AAR_DT05_00
Balkonanschlusse unten
Plan-Nr.:1000AAR_DT07_00

Abmessung:
RAM (B / H):  1.770 x 1.310 / 2.400 mm

Brüstungshöhe: 1.070 mm EG / 1.090  mm im 1.-3.OG

Das Fenster ist in Kopplung mit Fenstertür und
Oberlicht -  über ein Kopplungsprofil verbunden Typ C
und wird mit dem Fenster der nachfolgenden Pos. Typ D
.über ein Kopplungsprofil verbunden.

Aufteilung nach beiliegender Ansicht in:

1 Teil  Fenster mit 1 Dreh-Kipp-Flügel
B 970/ H 1.310 mm
Beschlag: BF 101, BF 901
Verglasung: GT 301

1 Teilwärmegedämmtes Kopplungselement

1 Teil  Fenstertür mit 1 Dreh-Kipp-Flügel
B 800 / H 2.100 mm
Beschlag: BF 101
Verglasung: GT 302
Fenstertür vorgerichtet für den Verbund mit dem Fenster
der nachfolgenden Pos. Typ D .über ein Kopplungsprofil

1 Teil feststehendes Oberlicht
B 800 / H 390 mm
Beschlag: -
Verglasung: GT 301

Baukörperanschlüsse:
AS 101
AO 101
AU 101

Alle Komponenten müssen den Anforderungen aus der Norm
und des Prüfzeugnisses des Systemgebers entsprechen.

Fenster-Riegel im Brüstungsbereich: vorgerichtet für
die Aufnahme einer aussenseitigen Fensterbank,
und innenseitig für die bauseitige Verlegung Lateibrett
Die angeschlossene Aussenfensterbankanlage ist  in
gesonderter Position / Titel erfasst.

Sonnenschutz, :
vorgerichtet für den innenliegenden Sonnenschutz:
an den Fensterrahmen  bauseitig eingeklemmten Plisses

Besonderheit  im EG vorgerichtet für aussenliegenden
Einbruchschutz: Aufsetzrolladen) in  gesonderter
Position / Titel

SonstigesDieser Fenstertyp wird an den Fenstertyp D in
nachfolgender Position angekoppelt

Vorgerichtet für den Einbau eines Fensterfalzlüfters
am oberen Blendrahmen oder im seitlichen
Blendrahmenfalz mit Schrauben in  gesonderter Position
/ Titel

Ausführungsorte
Bauabschnitt EbeneMengenaufteilung

Achsen D /2 - 9, West - Seite
1. BA3.OG1 Stück
2. BA2.OG1 Stück
3. BA1.OG1  Stück
4. BAEG1 Stück
Achsen A /2 - 9, Ost - Seite
5. BA3.OG1 Stück
6. BA2.OG1 Stück
7. BA1.OG1 Stück
8. BAEG1 Stück
Achsen D /11 - 15, West - Seite
9. BA3.OG1 Stück
10. BA2.OG1 Stück
11. BA1.OG1 Stück
12. BAEG1 Stück
Achsen A /11 - 15, Ost - Seite
13. BA3.OG1 Stück
14. BA2.OG1 Stück
15. BA1.OG1 Stück
16. BAEG1 Stück
Menge: 16,000 St

**1.3.14.0840 Kunststoff-Fenster 1-tlg., B 1.550 x H 1.560 mm Typ D**
Kunststoff-Fensterfkonstruktion 1-teilig
B 1.550  x H 1.550  mm - Typ D

Wärmegedämmtes Kunststoff-Fenster-System mit Verglasung
und Beschlägen gemäß der vorstehenden
Konstruktionsbeschreibung / Spezifikation
Kunststoff-Fenster

Ausführung gemäß Fensterliste
und  Fensterübersicht
Plan-Nr.:1000AAR_DT00_0100
Fenster-Wandanschlüsse
mit  Rolladen
Plan-Nr.:1000AAR_DT02_00
Fensteranschlüsse Typ C und D
Plan-Nr.:1000AAR_DT05_00

Abmessung:
RAM (B / H):  1.550 x 1.560 mm

Brüstungshöhe: 840mm EG / 850  mm im 1.-3.OG

Das Fenster ist in Kopplung mit Fenstertür und
Oberlicht Typ C über ein Kopplungsprofil  verbunden

Aufteilung nach beiliegender Ansicht in:

1 Teil  Fenster mit 1 Dreh-Kipp-Flügel
B 1.550 / H 1.560 mm
Beschlag: BF 101, BF 901
Verglasung: GT 301

Baukörperanschlüsse:
AS 101
AO 101
AU 101

Alle Komponenten müssen den Anforderungen aus der Norm
und des Prüfzeugnisses des Systemgebers entsprechen.

Fenster-Riegel im Brüstungsbereich: vorgerichtet für
die Aufnahme einer aussenseitigen Fensterbank,
und innenseitig für die bauseitige Verlegung Lateibrett
Die angeschlossene Aussenfensterbankanlage ist  in
gesonderter Position / Titel erfasst.

Sonnenschutz, :
vorgerichtet für den innenliegenden Sonnenschutz:
an den Fensterrahmen  bauseitig eingeklemmten Plisses

Besonderheit  im EG vorgerichtet für aussenliegenden
Einbruchschutz: Aufsetzrolladen) in  gesonderter
Position / Titel

Vorgerichtet für den Einbau eines Fensterfalzlüfters
am oberen Blendrahmen oder im seitlichen
Blendrahmenfalz mit Schrauben in  gesonderter Position
/ Titel

Ausführungsorte:
Bauabschnitt EbeneMengenaufteilung

Achsen D /2 - 9, West - Seite
1. BA3.OG1 Stück
2. BA2.OG1 Stück
3. BA1.OG1  Stück
4. BAEG1 Stück
Achsen A /2 - 9, Ost - Seite
5. BA3.OG1 Stück
6. BA2.OG1 Stück
7. BA1.OG1 Stück
8. BAEG1 Stück
Achsen D /11 - 15, West - Seite
9. BA3.OG1 Stück
10. BA2.OG1 Stück
11. BA1.OG1 Stück
12. BAEG1 Stück
Achsen A /11 - 15, Ost - Seite
13. BA3.OG1 Stück
14. BA2.OG1 Stück
15. BA1.OG1 Stück
16. BAEG1 Stück
Menge: 16,000 St

**1.3.14.0850 Kunststoff-Fenster 1-tlg., B 730 x H 1.560 mm Typ E**
Kunststoff-Fensterfkonstruktion 1-teilig
B 730  x H 1.560  mm - Typ E

Wärmegedämmtes Kunststoff-Fenster-System mit Verglasung
und Beschlägen gemäß der vorstehenden
Konstruktionsbeschreibung / Spezifikation
Kunststoff-Fenster

Ausführung gemäß Fensterliste
und  Fensterübersicht
Plan-Nr.:1000AAR_DT00_0100
Fenster-Wandanschlüsse
ohne Rolladen
Plan-Nr.:1000AAR_DT01_00

Abmessung:
RAM (B / H)730 x 1.560 mm

Brüstungshöhe: 840 mm

Aufteilung nach beiliegender Ansicht in:

1 Teil  Fenster mit 1 Dreh-Kipp-Flügel
B 730 / H 1.560 mm
Beschlag: BF 101, BF 901
Verglasung: GT 301

Baukörperanschlüsse:
AS 101
AO 101
AU 101

Alle Komponenten müssen den Anforderungen aus der Norm
und des Prüfzeugnisses des Systemgebers entsprechen.

Fenster-Riegel im Brüstungsbereich: vorgerichtet für
die Aufnahme einer aussenseitigen Fensterbank,
und innenseitig für die bauseitige Verlegung Lateibrett
Die angeschlossene Aussenfensterbankanlage ist  in
gesonderter Position / Titel erfasst.

Sonnenschutz, :
vorgerichtet für den innenliegenden Sonnenschutz:
an den Fensterrahmen  bauseitig eingeklemmten Plisses

Vorgerichtet für den Einbau eines Fensterfalzlüfters
am oberen Blendrahmen oder im seitlichen
Blendrahmenfalz mit Schrauben in  gesonderter Position
/ Titel

Ausführungsorte:
Bauabschnitt EbeneMengenaufteilung

Achsen A /2 - 9, Ost - Seite
5. BA3.OG1 Stück
6. BA2.OG1 Stück
7. BA1.OG1 Stück
8. BAEG1 Stück
Menge: 4,000 St

**1.3.14.0860 Kunststoff-Fenster 1-tlg., B 1.030 x H 1.240 mm Typ F**
Kunststoff-Fensterfkonstruktion 1-teilig
B 1.030  x H 1.240  mm - Typ G

Kunststoff-Fenster1-tlg., B 890 x H 1.240 mm Typ G

Wärmegedämmtes Kunststoff-Fenster-System mit Verglasung
und Beschlägen gemäß der vorstehenden
Konstruktionsbeschreibung / Spezifikation
Kunststoff-Fenster

Ausführung gemäß Fensterliste
und  Fensterübersicht
Plan-Nr.:1000AAR_DT00_0100
Fenster-Wandanschlüsse
ohne Rolladen
Plan-Nr.:1000AAR_DT01_00

Abmessung:
RAM (B / H):  1.030 x 1.240 mm

Brüstungshöhe: 1.030 mm

Aufteilung nach beiliegender Ansicht in:

1 Teil  Fenster mit 1 Dreh-Kipp-Flügel
B 1.030 / H 1.240 mm
Beschlag: BF 101, BF 901
Verglasung: GT 301

Baukörperanschlüsse:
AS 102
AO 102
AU 102

Alle Komponenten müssen den Anforderungen aus der Norm
und des Prüfzeugnisses des Systemgebers entsprechen.

Fenster-Riegel im Brüstungsbereich: vorgerichtet für
die Aufnahme einer aussenseitigen Fensterbank,
und innenseitig für die bauseitige Verlegung Lateibrett
Die angeschlossene Aussenfensterbankanlage ist  in
gesonderter Position / Titel erfasst.

Sonnenschutz, :
vorgerichtet für den innenliegenden Sonnenschutz:
an den Fensterrahmen  bauseitig eingeklemmten Plisses

Sonstiges:
Fenster wird in eine Wand mit Innendämmung eingebaut.

Ausführungsorte:
Bauabschnitt EbeneMengenaufteilung

Achsen A /2 - 9, Ost - Seite
5. BA3.OG1 Stück
6. BA2.OG1 Stück
7. BA1.OG1 Stück
8. BAEG1 Stück
Menge: 4,000 St

**1.3.14.0870 Kunststoff-Fenster1-tlg., B 890 x H 1.165 mm Typ G**
Kunststoff-Fensterfkonstruktion 1-teilig
B 890  x H 1.165  mm - Typ G

Wärmegedämmtes Kunststoff-Fenster-System mit Verglasung
und Beschlägen gemäß der vorstehenden
Konstruktionsbeschreibung / Spezifikation
Kunststoff-Fenster

Ausführung gemäß Fensterliste
und  Fensterübersicht
Plan-Nr.:1000AAR_DT00_0100
Fenster-Wandanschlüsse
ohne Rolladen
Plan-Nr.:1000AAR_DT01_00

Abmessung:
RAM (B / H):  890 x 1.165 mm

Brüstungshöhe: 1.140 mm

Aufteilung nach beiliegender Ansicht in:

1 Teil  Fenster mit 1 Dreh-Kipp-Flügel
B 890 / H 1.165 mm
Beschlag: BF 101, BF 901
Verglasung: GT 301

Baukörperanschlüsse:
AS 101
AO 101
AU 101

Alle Komponenten müssen den Anforderungen aus der Norm
und des Prüfzeugnisses des Systemgebers entsprechen.

Fenster-Riegel im Brüstungsbereich: vorgerichtet für
die Aufnahme einer aussenseitigen Fensterbank,
und innenseitig für die bauseitige Verlegung Lateibrett
Die angeschlossene Aussenfensterbankanlage ist  in
gesonderter Position / Titel erfasst.

Sonnenschutz, :
vorgerichtet für den innenliegenden Sonnenschutz:
an den Fensterrahmen  bauseitig eingeklemmten Plisses

Vorgerichtet für den Einbau eines Fensterfalzlüfters
am oberen Blendrahmen oder im seitlichen
Blendrahmenfalz mit Schrauben in  gesonderter Position
/ Titel

Ausführungsorte:
Bauabschnitt EbeneMengenaufteilung

Achsen A /11 - 15, Ost - Seite
16. BAEG1 Stück
Menge: 1,000 St

**1.3.14.0880 Kunststoff-Fenster 2-tlg., B 4.150 x H 1.500 mm Typ H**
Kunststoff-Fensterfkonstruktion 2-teilig
B 4.150  x H 1.500  mm - Typ H

Wärmegedämmtes Kunststoff-Fenster-System mit Verglasung
und Beschlägen gemäß der vorstehenden
Konstruktionsbeschreibung / Spezifikation
Kunststoff-Fenster

Ausführung gemäß Fensterliste
und  Fensterübersicht
Plan-Nr.:1000AAR_DT00_0100
Fenster-Wandanschlüsse
mit  Rolladen
Plan-Nr.:1000AAR_DT02_00

Abmessung:
RAM (B / H):  4.150 x 1.500 mm

Brüstungshöhe: 660 mm

Aufteilung nach beiliegender Ansicht in:

1 Teil Fenster feststehend
B 2.765 / H 1.500 mm
Beschlag: -
Verglasung: GT 301

1 Teilwärmegedämmtes Kopplungselement

1 Teil  Fenster mit 1 Dreh-Kipp-Flügel
B 1.385 / H 1.500 mm
Beschlag: BF 101, BF 901
Verglasung: GT 301

Baukörperanschlüsse:
AS 101
AO 101
AU 101

Alle Komponenten müssen den Anforderungen aus der Norm
und des Prüfzeugnisses des Systemgebers entsprechen.

Fenster-Riegel im Brüstungsbereich: vorgerichtet für
die Aufnahme einer aussenseitigen Fensterbank,
und innenseitig für die bauseitige Verlegung Lateibrett
Die angeschlossene Aussenfensterbankanlage ist  in
gesonderter Position / Titel erfasst.

Sonnenschutz, :
vorgerichtet für den innenliegenden Sonnenschutz:
an den Fensterrahmen  bauseitig eingeklemmten Plisses

Besonderheit  im EG vorgerichtet für aussenliegenden
Einbruchschutz: Aufsetzrolladen) in  gesonderter
Position / Titel

Sonstiges:
Raumseitig ist im Brüstungsbereich des Fensters ein
Geländer in Vorbereitung zu demontieren und nach
erfogtem Einbau des Fensters wieder zu montieren in
gesonderter Position / Titel

Vorgerichtet für den Einbau eines Fensterfalzlüfters
am oberen Blendrahmen oder im seitlichen
Blendrahmenfalz mit Schrauben in  gesonderter Position
/ Titel

Ausführungsorte:
Bauabschnitt EbeneMengenaufteilung

Achsen A /9, Ost - Seite
17. BAEG1 Stück
Achsen A /10, Süd - Seite
17. BAEG1 Stück
Menge: 2,000 St

**1.3.14.0890 Kunststoff-Fenster 1-tlg., B 1.085 x H 1.150 mm Typ I**
Kunststoff-Fensterfkonstruktion 1-teilig
B 1.085  x H 1.150  mm - Typ I

Wärmegedämmtes Kunststoff-Fenster-System mit Verglasung
und Beschlägen gemäß der vorstehenden
Konstruktionsbeschreibung / Spezifikation
Kunststoff-Fenster

Ausführung gemäß Fensterliste
und  Fensterübersicht
Plan-Nr.:1000AAR_DT00_0100
Fenster-Wandanschlüsse
mit  Rolladen
Plan-Nr.:1000AAR_DT02_00

Abmessung:
RAM (B / H):  1.085 x 1.150 mm

Brüstungshöhe: 1.115 mm

Aufteilung nach beiliegender Ansicht in:

1 Teil  Fenster mit 1 Dreh-Kipp-Flügel
B 1.085 / H 1.150 mm
Beschlag: BF 101, BF 901
Verglasung: GT 301

Baukörperanschlüsse:
AS 101
AO 101
AU 101

Alle Komponenten müssen den Anforderungen aus der Norm
und des Prüfzeugnisses des Systemgebers entsprechen.

Fenster-Riegel im Brüstungsbereich: vorgerichtet für
die Aufnahme einer aussenseitigen Fensterbank,
und innenseitig für die bauseitige Verlegung Lateibrett
Die angeschlossene Aussenfensterbankanlage ist  in
gesonderter Position / Titel erfasst.

Sonnenschutz, :
vorgerichtet für den innenliegenden Sonnenschutz:
an den Fensterrahmen  bauseitig eingeklemmten Plisses

Besonderheit  im EG vorgerichtet für aussenliegenden
Einbruchschutz: Aufsetzrolladen) in  gesonderter
Position / Titel

Vorgerichtet für den Einbau eines Fensterfalzlüfters
am oberen Blendrahmen oder im seitlichen
Blendrahmenfalz mit Schrauben in  gesonderter Position
/ Titel

Ausführungsorte:
Bauabschnitt EbeneMengenaufteilung

Achsen A /10, Nord - Seite
17. BAEG2 Stück
Menge: 2,000 St

**1.3.14.0900 Kunststoff-Fenster 2-tlg., B 2.125 x H 1.510 mm Typ J**
Kunststoff-Fensterfkonstruktion 2-teilig
B 2.125  x H 1.510  mm - Typ J

Wärmegedämmtes Kunststoff-Fenster-System mit Verglasung
und Beschlägen gemäß der vorstehenden
Konstruktionsbeschreibung / Spezifikation
Kunststoff-Fenster

Ausführung gemäß Fensterliste
und  Fensterübersicht
Plan-Nr.:1000AAR_DT00_0100
Fenster-Wandanschlüsse
mit  Rolladen
Plan-Nr.:1000AAR_DT02_00

Abmessung:
RAM (B / H):  2.125 x 1.510 mm

Brüstungshöhe: 980 mm

Aufteilung nach beiliegender Ansicht in:

1 Teil Fenster mit 1 Kipp-Flügel
B 1.450 / H 1.500 mm
Beschlag: BF 102, BF 901
Verglasung: GT 301

1 Teilwärmegedämmtes Kopplungselement

1 Teil  Fenster mit 1 Kipp-Flügel
B  685 / H 1.510 mm
Beschlag: BF 102, BF 901
Verglasung: GT 301

Baukörperanschlüsse:
AS 101
AO 101
AU 101

Alle Komponenten müssen den Anforderungen aus der Norm
und des Prüfzeugnisses des Systemgebers entsprechen.

Fenster-Riegel im Brüstungsbereich: vorgerichtet für
die Aufnahme einer aussenseitigen Fensterbank,
und innenseitig für die bauseitige Verlegung Lateibrett
Die angeschlossene Aussenfensterbankanlage ist  in
gesonderter Position / Titel erfasst.

Sonnenschutz, :
vorgerichtet für den innenliegenden Sonnenschutz:
an den Fensterrahmen  bauseitig eingeklemmten Plisses

Besonderheit  im EG vorgerichtet für aussenliegenden
Einbruchschutz: Aufsetzrolladen) in  gesonderter
Position / Titel

Sonstiges:
Raumseitig ist im Brüstungsbereich des Fensters ein
Geländer in Vorbereitung zu demontieren und nach
erfogtem Einbau des Fensters wieder zu montieren in
gesonderter Position / Titel

Vorgerichtet für den Einbau eines Fensterfalzlüfters
am oberen Blendrahmen oder im seitlichen
Blendrahmenfalz mit Schrauben in  gesonderter Position
/ Titel

Ausführungsorte:
Bauabschnitt EbeneMengenaufteilung

Achsen A /9-10, Süd - Seite
17. BAEG2 Stück
Achsen A /9, Ost - Seite
17. BAEG1 Stück
Menge: 3,000 St

**1.3.14.0910 Kunststoff-Fenster 2-tlg., B 910 x H 570 mm Typ K**
Kunststoff-Fensterfkonstruktion 1-teilig
B 910 x H 570  mm - Typ K

Wärmegedämmtes Kunststoff-Fenster-System mit Verglasung
und Beschlägen gemäß der vorstehenden
Konstruktionsbeschreibung / Spezifikation
Kunststoff-Fenster

Ausführung gemäß Fensterliste
und  Fensterübersicht
Plan-Nr.:1000AAR_DT00_0200
Fenster-Wandanschlüsse
ohne Rolladen
Plan-Nr.:1000AAR_DT01_00
Fensteranschlüsse Typ K und L
Plan-Nr.:1000AAR_DT06_00

Abmessung:
RAM (B / H):  910 x 570 mm

Brüstungshöhe: 1.540 mm

Aufteilung nach beiliegender Ansicht in:

2 Teile
2 Dreh-Kipp-Flügel
B B 345 / H 440 mm
Beschlag: BF 101, BF 901
Verglasung: GT 301
AusfachungPF 102

Baukörperanschlüsse:
AS 101
AO 101
AU 101

Alle Komponenten müssen den Anforderungen aus der Norm
und des Prüfzeugnisses des Systemgebers entsprechen.

Fenster-Riegel im Brüstungsbereich: vorgerichtet für
die Aufnahme einer aussenseitigen Fensterbank,
und innenseitig für die bauseitige Verlegung Lateibrett
Die angeschlossene Aussenfensterbankanlage ist  in
gesonderter Position / Titel erfasst.

Ausführungsorte:
Bauabschnitt EbeneMengenaufteilung

Achsen D /2 - 9, West - Seite
18. BAUG7 Stück
Achsen D /11 - 15, West - Seite
19. BAUG4 Stück
Menge: 11,000 St

**1.3.14.0920 Kunststoff-Fenster 2-tlg., B 910 x H 570 mm Typ L**
Kunststoff-Fensterfkonstruktion 1-teilig
B 910 x H 570  mm - Typ L

Wärmegedämmtes Kunststoff-Fenster-System mit Verglasung
und Beschlägen gemäß der vorstehenden
Konstruktionsbeschreibung / Spezifikation
Kunststoff-Fenster

Ausführung gemäß Fensterliste
und  Fensterübersicht
Plan-Nr.:1000AAR_DT00_0200
Fenster-Wandanschlüsse
ohne Rolladen
Plan-Nr.:1000AAR_DT01_00
Fensteranschlüsse Typ K und L
Plan-Nr.:1000AAR_DT06_00

Abmessung:
RAM (B / H):  910 x 570 mm

Brüstungshöhe: 1.540 mm

Aufteilung nach beiliegender Ansicht in:

1 Teil
1 Dreh-Kipp-Flügel
B 345 / H 440 mm
Beschlag: BF 101, BF 901
AusfachungPF 101

1 Teil1 Dreh-Kipp-Flügel
B 345 / H 440mm
Beschlag: BF 101, BF 901
Verglasung: GT 301
AusfachungPF 102

Baukörperanschlüsse:
AS 101
AO 101
AU 101

Alle Komponenten müssen den Anforderungen aus der Norm
und des Prüfzeugnisses des Systemgebers entsprechen.

Fenster-Riegel im Brüstungsbereich: vorgerichtet für
die Aufnahme einer aussenseitigen Fensterbank,
und innenseitig für die bauseitige Verlegung Lateibrett
Die angeschlossene Aussenfensterbankanlage ist  in
gesonderter Position / Titel erfasst.

Kunststoff-Fensterfkonstruktion 1-teilig
B 910 x H 570  mm - Typ K

Wärmegedämmtes Kunststoff-Fenster-System mit Verglasung
und Beschlägen gemäß der vorstehenden
Konstruktionsbeschreibung (ZTV)

Ausführung gemäß Zeichnung und
Ausführungsbeschreibung
und Fensterliste
sowie Fensterübersicht
Plan-Nr.:1000AAR_DT00_0200

Abmessung:
RAM (B / H):  910 x 570 mm

Brüstungshöhe: 1.540 mm

Aufteilung nach beiliegender Ansicht in:

1 Teil
2 Dreh-Kipp-Flügel
B B 345 / H 440 mm
Beschlag: BF 101, BF 901
Verglasung: GT 301
AusfachungPF 102

Alle Komponenten müssen den Anforderungen aus der Norm
und des Prüfzeugnisses des Systemgebers entsprechen.

Fenster-Riegel im Brüstungsbereich: vorgerichtet für
die Aufnahme einer aussenseitigen Fensterbank,
und innenseitig für die bauseitige Verlegung Lateibrett
Die angeschlossene Aussenfensterbankanlage ist  in
gesonderter Position / Titel erfasst.

Ausführungsorte:
Bauabschnitt EbeneMengenaufteilung

Achsen A /11 - 15, Ost - Seite
19. BAUG1 Stück
Menge: 1,000 St

**1.3.14.0930 Kunststoff-Fenster 1-tlg., B 800 x H 1.460 mm Typ M**
Kunststoff-Fensterfkonstruktion 1-teilig
B 800  x H 1.460  mm - Typ M

Wärmegedämmtes Kunststoff-Fenster-System mit Verglasung
und Beschlägen gemäß der vorstehenden
Konstruktionsbeschreibung  / Spezifikation
Kunststoff-Fenster

Ausführung gemäß Fensterliste
und  Fensterübersicht
Plan-Nr.:1000AAR_DT00_0200
Fenster-Wandanschlüsse
ohne Rolladen
Plan-Nr.:1000AAR_DT01_00

Abmessung:
RAM (B / H)800 x 1.460 mm

Brüstungshöhe: 840 mm

Aufteilung nach beiliegender Ansicht in:

1 Teil  Fenster mit 1 Dreh-Kipp-Flügel
B 800 / H 1.460 mm
Beschlag: BF 101, BF 901
Verglasung: GT 301

Baukörperanschlüsse:
AS 101
AO 101
AU 101

Alle Komponenten müssen den Anforderungen aus der Norm
und des Prüfzeugnisses des Systemgebers entsprechen.

Fenster-Riegel im Brüstungsbereich: vorgerichtet für
die Aufnahme einer aussenseitigen Fensterbank,
und innenseitig für die bauseitige Verlegung Lateibrett
Die angeschlossene Aussenfensterbankanlage ist  in
gesonderter Position / Titel erfasst.

Sonnenschutz, :
vorgerichtet für den innenliegenden Sonnenschutz:
an den Fensterrahmen  bauseitig eingeklemmten Plisses

Vorgerichtet für den Einbau eines Fensterfalzlüfters
am oberen Blendrahmen oder im seitlichen
Blendrahmenfalz mit Schrauben in  gesonderter Position
/ Titel

Ausführungsorte:
Bauabschnitt EbeneMengenaufteilung

Achsen A /11 - 15, Ost - Seite
19. BAEG1 Stück
Menge: 1,000 St

**1.3.14.0940 Kunststoff-Fenster 1-tlg., B 980 x H 1.220 mm Typ N**
Kunststoff-Fensterfkonstruktion 1-teilig
B 980  x H 1.220  mm - Typ N

Wärmegedämmtes Kunststoff-Fenster-System mit Verglasung
und Beschlägen gemäß der vorstehenden
Konstruktionsbeschreibung / Spezifikation
Kunststoff-Fenster

Ausführung gemäß Fensterliste
und  Fensterübersicht
Plan-Nr.:1000AAR_DT00_0200
Fenster-Wandanschlüsse
ohne Rolladen
Plan-Nr.:1000AAR_DT01_00

Abmessung:
RAM (B / H)980 x 1.220 mm

Brüstungshöhe: 1.030 mm

Aufteilung nach beiliegender Ansicht in:

1 Teil  Fenster mit 1 Dreh-Kipp-Flügel
B 980 / H 1.220 mm
Beschlag: BF 101, BF 901
Verglasung: GT 301

Baukörperanschlüsse:
AS 102
AO 102
AU 102

Alle Komponenten müssen den Anforderungen aus der Norm
und des Prüfzeugnisses des Systemgebers entsprechen.

Fenster-Riegel im Brüstungsbereich: vorgerichtet für
die Aufnahme einer aussenseitigen Fensterbank,
und innenseitig für die bauseitige Verlegung Lateibrett
Die angeschlossene Aussenfensterbankanlage ist  in
gesonderter Position / Titel erfasst.

Sonnenschutz, :
vorgerichtet für den innenliegenden Sonnenschutz:
an den Fensterrahmen  bauseitig eingeklemmten Plisses

Sonstiges:
Fensteinbau in eine von  innengedämmte Wand

Vorgerichtet für den Einbau eines Fensterfalzlüfters
am oberen Blendrahmen oder im seitlichen
Blendrahmenfalz mit Schrauben in  gesonderter Position
/ Titel

Ausführungsorte:
Bauabschnitt EbeneMengenaufteilung

Achsen A /11 - 15, Ost - Seite
16. BAEG1 Stück
Menge: 1,000 St

##### 1.3.16 STUNDENLOHN

**1.3.16.0950 Stundenlohnarbeiten Facharbeiter/-in**
Stundenlohnarbeiten, die Arbeitskräfte auf Anordnung
des AG ausführen. Der Verrechnungssatz für die
jeweilige Arbeitskraft umfasst sämtliche Aufwendungen
wie Lohn- und Gehaltskosten, Lohn- und
Gehaltsnebenkosten, Zuschläge, lohngebundene und
lohnabhängige Kosten, sonstige Sozialkosten,
Gemeinkosten, Wagnis und Gewinn u.ä..
Facharbeiter/-in -
Menge: 10,000 h

**1.3.16.0960 Stundenlohnarbeiten Hilfsarbeiter/-in**
Stundenlohnarbeiten, die Arbeitskräfte auf Anordnung
des AG ausführen. Der Verrechnungssatz für die
jeweilige Arbeitskraft umfasst sämtliche Aufwendungen
wie Lohn- und Gehaltskosten, Lohn- und
Gehaltsnebenkosten, Zuschläge, lohngebundene und
lohnabhängige Kosten, sonstige Sozialkosten,
Gemeinkosten, Wagnis und Gewinn u.ä..
Hilfsarbeiter/-in
Menge: 10,000 h

#### 1.4 FENSTERBÄNKE AUSSEN

##### 1.4.17 AUSSENFENSTERBÄNKE

**1.4.17.0970 Außenfensterbank 5°, Strangpressprofil D 2 mm B<400 mm L 2.240 mm, Typ A**
Außenfensterbank 5°, Strangpressprofil D 2 mm B<400mm
L 2,240 mm, für Fenstertyp A

Ausführung gemäß Fensterliste
und  Fensterübersicht
Plan-Nr.:1000AAR_DT00_0100
Fenster-Wandanschlüsse
ohne Rolladen
Plan-Nr.:1000AAR_DT01_00
Fenster-Wandanschlüsse
mit  Rolladen
Plan-Nr.:1000AAR_DT02_00
Fensteranschlüsse Typ A
Plan-Nr.:1000AAR_DT04_00

Außenfensterbank aus Aluminium-Strangpressprofilen DIN
EN 755-2, eloxiert in E6/EV1, Dicke 2 mm dick,
mehrfach
gekantet.
mit hinterer Aufkantung und seitlich aufgeschweissten
Aufkantungen

mit vorderer Tropfkante 40 mm
mit Anschraubsteg 25 mm
Ablaufschräge 5°

Am Anschraubsteg mit selbstklebender
Fensterbankdichtung aus
EPDM nach DIN 7715
Befestigung Fensterbank mit variablen Halter gem.
Einbaurichtlinie des Herstellers

Untersicht vollflächig mit Antidröhnbeschichtung,
einschl. unterseitiger vollflächiger keilförmiger
Unterfütterung mit
EPS - Fensterkeil 40 mm, 5° Neigung
Dämmelement aus expandiertem Polystyrol (EPS),
D = 40 mm auf Dichtfolie mit seitlich wannenförmiger
Ausbildung

Auskragung Profilbreite über fertiger Fassade 55 mm

Zwischenlage aus
Glasvlies-Bitumendachbahn DIN 52143 -V13

Ausführung einschl. Abdichten durch Absiegelung der
Fugen zwischen Fensterabdeckung und Fenster ringsum
durch einen witterungsbeständigen
Polyurethan-Dichtstoff.

Oberfläche: eloxiert in E6/EV1

verschiedene Längen, liefern und trittfest montieren.

Oberfläche ist mit einer abziehbaren PE-Schutzfolie
versehen, welche nach Abschluss der Arbeiten zu
entfernen ist.

Befestigung unsichtbar bzw. mit Abdeckkappen im RAL-Ton
verdeckt.

Einzellänge:  2,240 mm,
Zuschnittbreite  <  400 mm

Ausführungsorte:
Bauabschnitt EbeneMengenaufteilung

Achsen D /2 - 9, West - Seite
1. BA3.OG6 Stück
2. BA2.OG6 Stück
3. BA1.OG6 Stück
4. BAEG6 Stück
Achsen A /2 - 9, Ost - Seite
5. BA3.OG5 Stück
6. BA2.OG5 Stück
7. BA1.OG5 Stück
8. BAEG5 Stück
Achsen D /11 - 15, West - Seite
9. BA3.OG3 Stück
10. BA2.OG3 Stück
11. BA1.OG3 Stück
12. BAEG3 Stück
Achsen A /11 - 15, Ost - Seite
13. BA3.OG3 Stück
14. BA2.OG3 Stück
15. BA1.OG3 Stück
16. BAEG2 Stück
Menge: 67,000 St

**1.4.17.0980 Außenfensterbank 5°, Strangpressprofil D 2 mm B<400 mm L 980 mm, Typ B, N**
Außenfensterbank 5°, Strangpressprofil D 2 mm B<400mm
L 980 mm,  für Fenstertyp B, N

Außenfensterbank, wie vor beschrieben, jedoch:
Einzellänge:  980 mm,
Zuschnittbreite  < 400 mm

Ausführung gemäß Fensterliste
und  Fensterübersicht
Plan-Nr.:1000AAR_DT00_0100
Fenster-Wandanschlüsse
ohne Rolladen
Plan-Nr.:1000AAR_DT01_00
Fenster-Wandanschlüsse
mit  Rolladen
Plan-Nr.:1000AAR_DT02_00
Fensteranschlüsse Typ B
Innendämmung
Plan-Nr.:1000AAR_DT03_00

Ausführungsorte:
Bauabschnitt EbeneMengenaufteilung

Achsen D /2 - 9, West - Seite
1. BA3.OG6 Stück
2. BA2.OG6 Stück
3. BA1.OG6 Stück
4. BAEG6 Stück
Achsen A /2 - 9, Ost - Seite
5. BA3.OG5 Stück
6. BA2.OG5 Stück
7. BA1.OG5 Stück
8. BAEG5 Stück
Achsen D /11 - 15, West - Seite
9. BA3.OG3 Stück
10. BA2.OG3 Stück
11. BA1.OG3 Stück
12. BAEG3 Stück
Achsen A /11 - 15, Ost - Seite
13. BA3.OG3 Stück
14. BA2.OG3 Stück
15. BA1.OG3 Stück
16. BAEG2 Stück
Achsen A /11 - 15, Ost - Seite
16. BAEG1 Stück
Menge: 68,000 St

**1.4.17.0990 Außenfensterbank 5°, Strangpressprofil D 2 mm B<400 mm L 970 mm, Typ C**
Außenfensterbank 5°, Strangpressprofil D 2 mm B<400mm
L 970 mm,  für Fenstertyp C

Außenfensterbank, wie vor beschrieben, jedoch:
Einzellänge:  970 mm,
Zuschnittbreite  < 400 mm

Ausführung gemäß Fensterliste
und  Fensterübersicht
Plan-Nr.:1000AAR_DT00_0100
Fenster-Wandanschlüsse
ohne Rolladen
Plan-Nr.:1000AAR_DT01_00
Fenster-Wandanschlüsse
mit  Rolladen
Plan-Nr.:1000AAR_DT02_00
Fensteranschlüsse Typ C und D
Plan-Nr.:1000AAR_DT05_00

Ausführungsorte:
Bauabschnitt EbeneMengenaufteilung

Achsen D /2 - 9, West - Seite
1. BA3.OG1 Stück
2. BA2.OG1 Stück
3. BA1.OG1  Stück
4. BAEG1 Stück
Achsen A /2 - 9, Ost - Seite
5. BA3.OG1 Stück
6. BA2.OG1 Stück
7. BA1.OG1 Stück
8. BAEG1 Stück
Achsen D /11 - 15, West - Seite
9. BA3.OG1 Stück
10. BA2.OG1 Stück
11. BA1.OG1 Stück
12. BAEG1 Stück
Achsen A /11 - 15, Ost - Seite
13. BA3.OG1 Stück
14. BA2.OG1 Stück
15. BA1.OG1 Stück
16. BAEG1 Stück
Menge: 16,000 St

**1.4.17.1000 Außenfensterbank 5°, Strangpressprofil D 2 mm B<400 mm L 1.550 mm, Typ D**
Außenfensterbank 5°, Strangpressprofil D 2 mm B<´400mm
L 1.550 mm,  für Fenstertyp D

Außenfensterbank, wie vor beschrieben, jedoch:
Einzellänge:  1.550 mm,
Zuschnittbreite  < 400 mm

Ausführung gemäß Fensterliste
und  Fensterübersicht
Plan-Nr.:1000AAR_DT00_0100
Fenster-Wandanschlüsse
mit  Rolladen
Plan-Nr.:1000AAR_DT02_00
Fensteranschlüsse Typ C und D
Plan-Nr.:1000AAR_DT05_00

Ausführungsorte:
Bauabschnitt EbeneMengenaufteilung

Achsen D /2 - 9, West - Seite
1. BA3.OG1 Stück
2. BA2.OG1 Stück
3. BA1.OG1  Stück
4. BAEG1 Stück
Achsen A /2 - 9, Ost - Seite
5. BA3.OG1 Stück
6. BA2.OG1 Stück
7. BA1.OG1 Stück
8. BAEG1 Stück
Achsen D /11 - 15, West - Seite
9. BA3.OG1 Stück
10. BA2.OG1 Stück
11. BA1.OG1 Stück
12. BAEG1 Stück
Achsen A /11 - 15, Ost - Seite
13. BA3.OG1 Stück
14. BA2.OG1 Stück
15. BA1.OG1 Stück
16. BAEG1 Stück
Menge: 16,000 St

**1.4.17.1010 Außenfensterbank 5°, Strangpressprofil D 2 mm B<400 mm L 730 mm, Typ E**
Außenfensterbank 5°, Strangpressprofil D 2 mm B<400mm
L 730 mm,  für Fenstertyp E

Außenfensterbank, wie vor beschrieben, jedoch:
Einzellänge:  730 mm,
Zuschnittbreite  < 400 mm

Ausführung gemäß Fensterliste
und  Fensterübersicht
Plan-Nr.:1000AAR_DT00_0100
Fenster-Wandanschlüsse
ohne Rolladen
Plan-Nr.:1000AAR_DT01_00

Ausführungsorte:
Bauabschnitt EbeneMengenaufteilung

Achsen A /2 - 9, Ost - Seite
5. BA3.OG1 Stück
6. BA2.OG1 Stück
7. BA1.OG1 Stück
8. BAEG1 Stück
Menge: 4,000 St

**1.4.17.1020 Außenfensterbank 5°, Strangpressprofil D 2 mm B<400 mm L 1.030 mm, Typ F**
Außenfensterbank 5°, Strangpressprofil D 2 mm B<400mm
L 1.030 mm,  für Fenstertyp F

Außenfensterbank, wie vor beschrieben, jedoch:
Einzellänge:  1.030 mm,
Zuschnittbreite  < 400 mm

Ausführung gemäß Fensterliste
und  Fensterübersicht
Plan-Nr.:1000AAR_DT00_0100
Fenster-Wandanschlüsse
ohne Rolladen
Plan-Nr.:1000AAR_DT01_00

Ausführungsorte:
Bauabschnitt EbeneMengenaufteilung

Achsen A /2 - 9, Ost - Seite
5. BA3.OG1 Stück
6. BA2.OG1 Stück
7. BA1.OG1 Stück
8. BAEG1 Stück
Menge: 4,000 St

**1.4.17.1030 Außenfensterbank 5°, Strangpressprofil D 2 mm B<400 mm L 890 mm, Typ G**
Außenfensterbank 5°, Strangpressprofil D 2 mm B<400mm
L 890 mm,  für Fenstertyp G

Außenfensterbank, wie vor beschrieben, jedoch:
Einzellänge:  890 mm,
Zuschnittbreite  < 400 mm

Ausführung gemäß Fensterliste
und  Fensterübersicht
Plan-Nr.:1000AAR_DT00_0100
Fenster-Wandanschlüsse
ohne Rolladen
Plan-Nr.:1000AAR_DT01_00

Ausführungsorte:
Bauabschnitt EbeneMengenaufteilung

Achsen A /11 - 15, Ost - Seite
16. BAEG1 Stück
Menge: 1,000 St

**1.4.17.1040 Außenfensterbank 5°, Strangpressprofil D 2 mm B<400 mm L 4.150 mm, Typ H**
Außenfensterbank 5°, Strangpressprofil D 2 mm B<450mm
L 4.150 mm,  für Fenstertyp H

Außenfensterbank, wie vor beschrieben, jedoch:
Einzellänge:  4.150 mm, geteilt in 2  x 2.070 mm -
Zuschnittbreite  < 400 mm

Wichtiger Hinweis:
diese Fensterbank ist ge teilt zu liefern (2 x 2.070
mm)  und mittels Stoßverbinder zusammenfügen.

Ausführung gemäß Fensterliste
und  Fensterübersicht
Plan-Nr.:1000AAR_DT00_0100
Fenster-Wandanschlüsse
mit  Rolladen
Plan-Nr.:1000AAR_DT02_00

Ausführungsorte:
Bauabschnitt EbeneMengenaufteilung

Achsen A /9, Ost - Seite
17. BAEG1 Stück
Achsen A /10, Süd - Seite
17. BAEG1 Stück
Menge: 2,000 St

**1.4.17.1050 Außenfensterbank 5°, Strangpressprofil D 2 mm B<400 mm L 1.085 mm, Typ I**
Außenfensterbank 5°, Strangpressprofil D 2 mm B<400mm
L 1.085 mm,  für Fenstertyp I

Außenfensterbank, wie vor beschrieben, jedoch:
Einzellänge:  1.085 mm,
Zuschnittbreite  < 400 mm

Ausführung gemäß Fensterliste
und  Fensterübersicht
Plan-Nr.:1000AAR_DT00_0100
Fenster-Wandanschlüsse
mit  Rolladen
Plan-Nr.:1000AAR_DT02_00

Ausführungsorte:
Bauabschnitt EbeneMengenaufteilung

Achsen A /10, Nord - Seite
17. BAEG2 Stück
Menge: 2,000 St

**1.4.17.1060 Außenfensterbank 5°, Strangpressprofil D 2 mm B<400 mm L 2.125 mm, Typ J**
Außenfensterbank 5°, Strangpressprofil D 2 mm B<400mm
L 2.125 mm,  für Fenstertyp J

Außenfensterbank, wie vor beschrieben, jedoch:
Einzellänge:  2.125 mm,
Zuschnittbreite  < 400 mm

Ausführung gemäß Fensterliste
und  Fensterübersicht
Plan-Nr.:1000AAR_DT00_0100
Fenster-Wandanschlüsse
mit  Rolladen
Plan-Nr.:1000AAR_DT02_00

Ausführungsorte:
Bauabschnitt EbeneMengenaufteilung

Achsen A /9-10, Süd - Seite
17. BAEG2 Stück
Achsen A /9, Ost - Seite
17. BAEG1 Stück
Menge: 3,000 St

**1.4.17.1070 Außenfensterbank 5°, Strangpressprofil D 2 mm B<400 mm L 910 mm, Typ K, L**
Außenfensterbank 5°, Strangpressprofil D 2 mm B<400mm
L 910 mm,  für Fenstertyp K, L

Außenfensterbank, wie vor beschrieben, jedoch:
Einzellänge:  910 mm,
Zuschnittbreite  < 400 mm

Ausführung gemäß Fensterliste
und  Fensterübersicht
Plan-Nr.:1000AAR_DT00_0200
Fenster-Wandanschlüsse
ohne Rolladen
Plan-Nr.:1000AAR_DT01_00
Fensteranschlüsse Typ K und L
Plan-Nr.:1000AAR_DT06_00

Ausführungsorte:
Bauabschnitt EbeneMengenaufteilung

Achsen D /2 - 9, West - Seite
18. BAUG7 Stück
Achsen D /11 - 15, West - Seite
19. BAUG4 Stück
Achsen A /11 - 15, Ost - Seite
19. BAUG1 Stück
Menge: 12,000 St

**1.4.17.1080 Außenfensterbank 5°, Strangpressprofil D 2 mm B<400 mm L 800 mm, Typ M**
Außenfensterbank 5°, Strangpressprofil D 2 mm B<400mm
L 800 mm,  für Fenstertyp M

Außenfensterbank, wie vor beschrieben, jedoch:
Einzellänge:  800 mm,
Zuschnittbreite  < 400 mm

Ausführung gemäß Fensterliste
und  Fensterübersicht
Plan-Nr.:1000AAR_DT00_0200
Fenster-Wandanschlüsse
ohne Rolladen
Plan-Nr.:1000AAR_DT01_00

Ausführungsorte:
Bauabschnitt EbeneMengenaufteilung

Achsen A /11 - 15, Ost - Seite
19. BAEG1 Stück
Menge: 1,000 St

**1.4.17.1090 Außenfensterbank 5°, Strangpressprofil D 2 mm B<400 mm L 800 mm, Typ N**
Außenfensterbank 5°, Strangpressprofil D 2 mm B<400mm
L 980 mm,  für Fenstertyp N

Außenfensterbank, wie vor beschrieben, jedoch:
Einzellänge:  980 mm,
Zuschnittbreite  < 400 mm

Ausführung gemäß Fensterliste
und  Fensterübersicht
Plan-Nr.:1000AAR_DT00_0200
Fenster-Wandanschlüsse
ohne Rolladen
Plan-Nr.:1000AAR_DT01_00

Ausführungsorte:
Bauabschnitt EbeneMengenaufteilung

Achsen A /11 - 15, Ost - Seite
16. BAEG1 Stück
Menge: 1,000 St

##### 1.4.18 STUNDENLOHN

**1.4.18.1100 Stundenlohnarbeiten Facharbeiter/-in**
Stundenlohnarbeiten, die Arbeitskräfte auf Anordnung
des AG ausführen. Der Verrechnungssatz für die
jeweilige Arbeitskraft umfasst sämtliche Aufwendungen
wie Lohn- und Gehaltskosten, Lohn- und
Gehaltsnebenkosten, Zuschläge, lohngebundene und
lohnabhängige Kosten, sonstige Sozialkosten,
Gemeinkosten, Wagnis und Gewinn u.ä..
Facharbeiter/-in -
Menge: 10,000 h

**1.4.18.1110 Stundenlohnarbeiten Hilfsarbeiter/-in**
Stundenlohnarbeiten, die Arbeitskräfte auf Anordnung
des AG ausführen. Der Verrechnungssatz für die
jeweilige Arbeitskraft umfasst sämtliche Aufwendungen
wie Lohn- und Gehaltskosten, Lohn- und
Gehaltsnebenkosten, Zuschläge, lohngebundene und
lohnabhängige Kosten, sonstige Sozialkosten,
Gemeinkosten, Wagnis und Gewinn u.ä..
Hilfsarbeiter/-in
Menge: 10,000 h

#### 1.5 ROLLADEN

##### 1.5.19 AUFSETZROLLÄDEN

**1.5.19.1120 Aufsetzrolladen 1-tlg. Alukasten Putz/ Alupanzer B 2.240 x H 1.840 mm Fenster Typ A**
Neubau-Aufsetz-Rollläden Revision innen
Aufsetz-Rollladenfertigelement DIN EN 13659 und DIN V
18073
passend zum Einbau für das beschriebene
Kunststoff-Fenstersystem Typ A

Ausführung gemäß Fensterliste
und  Fensterübersicht
Plan-Nr.:1000AAR_DT00_0100
Fenster-Wandanschlüsse
mit  Rolladen
Plan-Nr.:1000AAR_DT02_00
Fensteranschlüsse Typ A
Plan-Nr.:1000AAR_DT04_00

Anforderung an den Rolladen
Einbruchhemmung nach EN 1627:2011 Klasse RC2

Angebotenes Fabrikat / Typ: '....................'
vom Bieter einzutragen

Abmessung:
RAM B 2.240  x H 1.550 - für Fenstertyp Typ A

Brüstungshöhe: 840 mm

als Einzelbehang, komplett in gebrauchsfertiger
Ausführung

Ausstattungsmerkmale:

Kasten
Sturzkasten für Mauerwerk und Wärmedämmverbundsysteme
in  Kastengröße  für  30 cm, Wandstärke..
Kastengrößen für Mauerwerk Tiefe x  Höhe: 300 x 300 mm
Kasten aus hochwertigem widerstandsfähigem,
halogenfreiem Polystyrol mit engmaschigem,
eingeschäumten Stabilisierungsgitter. Einschließlich
Kastenabschlussschiene Aluminium blank, innen und
außen. Kastenabschlussschiene außen verlängerbar sowie
pulverbeschichtet..An der Außenseite ist aus
Stabilitätsgründen ein Verstärkungsprofil aus Aluminium
eingesetzt;
Innen einschließlich Kastenabschlussschiene aus
stranggepresstem Aluminium, blank.
Oberflächen aus Polystyrol für  Putzhaftung.
Seitenteile aus Kunststoff inkl. vormontiertem
Montageschuh zur Befestigung der Verbindungslasche zum
Fenster.
Fensteranbindung
Clipverbindung über im Kasten integriertes Basisprofil
aus Kunststoff und Fensteradapterprofil aus Stahl, um
das Widerstandsmoment des oberen Fensterrahmens zu
erhöhen. Zur Lastabtragung in den Baukörper sind
Statikkonsolen einzusetzen.
Revisionsdeckel aus extrudiertem, halogenfreiem
Polystyrol, Farbe Kunststoff, weiß mit Dämmung aus
Neopor. Gurtantrieb: von Außenkante Fensterelement
10 mm einputzbar, Revisionsdeckel mit Schalldämmeinlage
zur Verbesserung der Schalldämmung lieferbar.
Neubau-Aufsetz-Rollläden als Rechtsroller.
Führungsschienen
Führungsschienen aus extrudiertem Kunststoff, in Weiß,
, inklusive Bürstenkeder.
Rollladenpanzer
Rollladenpanzer inklusive Lichtschlitze.
Aluminium, doppelwandig, ausgeschäumt, arretiert: A 53
Farbton  gemäß Herstellerkollektion 9016 verkehrsweiß
Befestigung durch Abdruckfedern aus Stahl.
Endschiene
Flache Endschiene aus stranggepresstem Aluminium,
pulverbeschichtet inkl. Dichtlippe zur oberen
Abdichtung (zum Kasten hin), inklusive Anschlagstopper
aus Kunststoff
Antrieb
Manuell über Gurt .
Oberflächenbehandlung
Die sichtbaren Aluminiumteile sind in Pulverfarben
gemäß Herstellerfarbkarte pulverbeschichtet
auszuführen.Oberflächenqualität hochwetterfest
Feinstruktur Die Pulverbeschichtung ist mit einem
Polyesterpulver in einer Schichtdicke von 50 - 120 µm
auszuführen. Die Vorbehandlung muss chromfrei im
No-Rinse-Verfahren nach Qualitätsrichtlinie GSB AL 631
erfolgen.
Die Beschichtung muss die Qualität "GSB - Sea Proof"
erfüllen.
Kunststoffteile und Revisionsdeckel weiß;
Kunststoff-Führungsschienen  foliert.

Ausführungsorte:
Bauabschnitt EbeneMengenaufteilung

Achsen D /2 - 9, Südwest - Seite
4. BAEG6 Stück
Achsen A /2 - 9, Nordst - Seite
8. BAEG5 Stück
Achsen D /11 - 15, Südwest - Seite
12. BAEG3 Stück
Achsen D /11 - 15, Südwest - Seite
16. BAEG2 Stück
Menge: 16,000 St

**1.5.19.1130 Aufsetzrolladen 1-tlg. Alukasten Putz/ Alupanzer B 980 x H 1.570 mm Fenster Typ B**
Neubau-Aufsetz-Rollläden Revision innen
Aufsetz-Rollladenfertigelement DIN EN 13659 und DIN V
18073
passend zum Einbau für das beschriebene
Kunststoff-Fenster/system Typ B

Ausführung gemäß Fensterliste
und  Fensterübersicht
Plan-Nr.:1000AAR_DT00_0100
Fenster-Wandanschlüsse
mit  Rolladen
Plan-Nr.:1000AAR_DT02_00
Fensteranschlüsse Typ B Innendämmung
Plan-Nr.:1000AAR_DT03_00

Anforderung an den Rolladen
Einbruchhemmung nach EN 1627:2011 Klasse RC2

sonst wie in Vorposition mit vollem Wortlaut
beschrieben, jedoch
Abmessung:
RAM B 980  x H 1.570 - für Fenstertyp Typ B

Brüstungshöhe: 1.150  mm

als Einzelbehang, komplett in gebrauchsfertiger
Ausführung:

Ausführungsorte:
Bauabschnitt EbeneMengenaufteilung

Achsen D /2 - 9, Südwest - Seite
4. BAEG6 Stück
Achsen A /2 - 9, Nordst - Seite
8. BAEG5 Stück
Achsen D /11 - 15, Südwest - Seite
12. BAEG3 Stück
Achsen D /11 - 15, Südwest - Seite
16. BAEG2 Stück
Menge: 15,000 St

**1.5.19.1140 Aufsetzrolladen 2-tlg. Alukasten Putz/ Alupanzer B 1.770 x H 1.770 mm Fenster/FenstertürTyp C**
Neubau-Aufsetz-Rollläden Revision innen
Aufsetz-Rollladenfertigelement DIN EN 13659 und DIN V
18073
passend zum Einbau für das beschriebene
Kunststoff-Fenstertür/Fenstersystem Typ C

Ausführung gemäß Fensterliste
und  Fensterübersicht
Plan-Nr.:1000AAR_DT00_0100
Fenster-Wandanschlüsse
mit  Rolladen
Plan-Nr.:1000AAR_DT02_00
Fensteranschlüsse Typ C und D
Plan-Nr.:1000AAR_DT05_00
Balkonanschlusse unten
Plan-Nr.:1000AAR_DT07_00

Anforderung an den Vorbaurolladen
Einbruchhemmung nach EN 1627:2011 Klasse RC2

sonst wie in Vorposition mit vollem Wortlaut
beschrieben, jedoch
Abmessung:
RAM B 1.770  x H 2.675 / 1.595 mm
für Fenstertür und Fenster Typ B

Brüstungshöhe: 0 mm bzw. 1.070  mm

als zweiteiliger Behang, komplett in gebrauchsfertiger
Ausführung:
FenstertürB 800 x H 2.675 mm
FensterB 970 x H 1.595 mm

Ausführungsorte:
Bauabschnitt EbeneMengenaufteilung

Achsen D /2 - 9, Südwest - Seite
4. BAEG1 Stück
Achsen A /2 - 9, Nordst - Seite
8. BAEG1 Stück
Achsen D /11 - 15, Südwest - Seite
12. BAEG1 Stück
Achsen D /11 - 15, Südwest - Seite
16. BAEG1 Stück
Menge: 4,000 St

**1.5.19.1150 Aufsetzrolladen 1-tlg. Alukasten Putz/ Alupanzer B 1.550 x H 1.840 mm Fenster Typ D**
Neubau-Aufsetz-Rollläden Revision innen
Aufsetz-Rollladenfertigelement DIN EN 13659 und DIN V
18073
passend zum Einbau für das beschriebene
Kunststoff-Fenstersystem Typ D

Ausführung gemäß Fensterliste
und  Fensterübersicht
Plan-Nr.:1000AAR_DT00_0100
Fenster-Wandanschlüsse
mit  Rolladen
Plan-Nr.:1000AAR_DT02_00
Fensteranschlüsse Typ C und D
Plan-Nr.:1000AAR_DT05_00

Anforderung an den Rolladen
Einbruchhemmung nach EN 1627:2011 Klasse RC2

sonst wie in Vorposition mit vollem Wortlaut
beschrieben, jedoch
Abmessung:
RAM B 1.550  x H 1.840 - für Fenstertyp Typ D

Brüstungshöhe: 840  mm

als Einzelbehang, komplett in gebrauchsfertiger
Ausführung:

Ausführungsorte:
Bauabschnitt EbeneMengenaufteilung

Achsen D /2 - 9, Südwest - Seite
4. BAEG1 Stück
Achsen A /2 - 9, Nordst - Seite
8. BAEG1 Stück
Achsen D /11 - 15, Südwest - Seite
12. BAEG1 Stück
Achsen D /11 - 15, Südwest - Seite
16. BAEG1 Stück
Menge: 4,000 St

**1.5.19.1160 Aufsetzrolladen 2-tlg. Alukasten Putz/ Alupanzer B 2.765/1.385 x H 1.805 mm Fenster Typ H**
Neubau-Aufsetz-Rollläden Revision innen
Aufsetz-Rollladenfertigelement DIN EN 13659 und DIN V
18073
passend zum Einbau für das beschriebene
Kunststoff-Fenster/Fenstersystem Typ H

Ausführung gemäß Fensterliste
und  Fensterübersicht
Plan-Nr.:1000AAR_DT00_0100
Fenster-Wandanschlüsse
mit  Rolladen
Plan-Nr.:1000AAR_DT02_00

Anforderung an den Rolladen
Einbruchhemmung nach EN 1627:2011 Klasse RC2

sonst wie in Vorposition mit vollem Wortlaut
beschrieben, jedoch
Abmessung:
RAM B 2.765/ 1.385  x H 1.805 mm
für Fenstertür und Fenster Typ H

Brüstungshöhe: 660  mm

als zweiteiliger Kasten u. zweiteiliger Behang,
komplett in gebrauchsfertiger
Ausführung:
Fenster B 2.765 x H 1.805 mm
FensterB 1.385 x H 1.805 mm

Ausführungsorte:
Bauabschnitt EbeneMengenaufteilung

Achsen A /9, Nordost - Seite
17. BAEG1 Stück
Achsen A /10, Südost - Seite
17. BAEG1 Stück
Menge: 2,000 St

**1.5.19.1170 Aufsetzrolladen 1-tlg. Alukasten Putz/ Alupanzer B 1.085 x H 1.455 mm Fenster Typ I**
Neubau-Aufsetz-Rollläden Revision innen
Aufsetz-Rollladenfertigelement DIN EN 13659 und DIN V
18073
passend zum Einbau für das beschriebene
Kunststoff-Fenstersystem Typ I

Ausführung gemäß Fensterliste
und  Fensterübersicht
Plan-Nr.:1000AAR_DT00_0100
Fenster-Wandanschlüsse
mit  Rolladen
Plan-Nr.:1000AAR_DT02_00

Anforderung an den Rolladen
Einbruchhemmung nach EN 1627:2011 Klasse RC2

sonst wie in Vorposition mit vollem Wortlaut
beschrieben, jedoch
Abmessung:
RAM B 1.085  x H 1.455 - für Fenstertyp Typ I

Brüstungshöhe: 1.115  mm

als Einzelbehang, komplett in gebrauchsfertiger
Ausführung:

Ausführungsorte:
Bauabschnitt EbeneMengenaufteilung

Achsen A /10, Nord - Seite
17. BAEG2 Stück
Menge: 2,000 St

**1.5.19.1180 Aufsetzrolladen 1-tlg. Alukasten Putz/ Alupanzer B 2.125 x H 1.815 mm Fenster Typ J**
Neubau-Aufsetz-Rollläden Revision innen
Aufsetz-Rollladenfertigelement DIN EN 13659 und DIN V
18073
passend zum Einbau für das beschriebene
Kunststoff-Fenstersystem Typ J

Ausführung gemäß Fensterliste
und  Fensterübersicht
Plan-Nr.:1000AAR_DT00_0100
Fenster-Wandanschlüsse
mit  Rolladen
Plan-Nr.:1000AAR_DT02_00

Anforderung an den Rolladen
Einbruchhemmung nach EN 1627:2011 Klasse RC2

sonst wie in Vorposition mit vollem Wortlaut
beschrieben, jedoch
Abmessung:
RAM B 2.125  x H 1.815 mm - für Fenstertyp Typ J

Brüstungshöhe: 980  mm

als Einzelbehang, komplett in gebrauchsfertiger
Ausführung:

Ausführungsorte:
Bauabschnitt EbeneMengenaufteilung

Achsen A /9-10, Südost - Seite
17. BAEG2 Stück
Achsen A /9, Nordost - Seite
17. BAEG1 Stück
Menge: 3,000 St

##### 1.5.20 VORBAUROLLÄDEN

**1.5.20.1190 Vorbaurolladen 1.tllg. Alukasten Putz/ Alupanzer B 980 x H 2.675 mm Fenstertür Typ A**
Vorbau-Rolladen Alu mit Rollpanzer aus Aluminium 55 mm

Vorsatz-Rollladenfertigelement DIN EN 13659 und DIN V
18073
passend zum Einbau für die beschriebenen
Kunststoff-Fenstertürsystem Typ A

Ausführung gemäß  Fensterliste
und Fensterübersicht
Plan-Nr.:1000AAR_DT00_0100
Fenster-Wandanschlüsse
mit  Rolladen
Plan-Nr.:1000AAR_DT02_00
Balkonanschlusse unten
Plan-Nr.:1000AAR_DT07_00

Anforderung an den Vorbaurolladen
Einbruchhemmung nach EN 1627:2011 Klasse RC2

Angebotenes Fabrikat / Typ: '....................'
vom Bieter einzutragen

Abmessung:
RAM B 980  x H 2.675 - für Fenstertürtyp Typ A

Brüstungshöhe: 0.00 mm

als Einzelbehang, komplett in gebrauchsfertiger
Ausführung

Ausstattungsmerkmale

Kasten
Kasten aus gekantetem Aluminium, blank, 3-seitig
geschlossen .
Mit stranggepresster Kastenabschlussschiene,
inklusive Putzträgerplatte aus 8 mm extrudiertem
Polystyrol,
mit seitlichen Putzstücken und stranggepresster
Revisionsblende (von unten abnehmbar),
pulverbeschichtetKasten mit verdeckten
Blendenschnittkanten,
Kastenform: eckig
zusätzliche Kastenbefestigung mittels Montagewinkel.
Vorbau-Rollläden als Linksroller.
Führungsschienen
Führungsschienen aus stranggepresstem Aluminium,
pulverbeschichtet,  inklusive Bürstenkeder, mit
Entwässerungsnut als schlagregendichte Ausführung..
Rollladenpanzer
Rollladenpanzer inklusive Lichtschlitze.
Aluminium, doppelwandig, ausgeschäumt, arretiert: A 53.
Automatische Hochschiebesicherung durch Verriegelung
über Abdruckfedern aus Stahl.

Endschiene
Aluminium-Dreikant-Design-Endschiene
schließt  flächenbündig mit der Revisionsblende ab.

Antrieb
Manuell über Gurt, Übersetzungsgetriebe für Gurt  mit
thermischer Trennung (abgedichtete Gelenkplatte und
Vierkant mit thermischer Trennung).
Befestigungsuntergrund des Antriebs
Kalksandsteinmauerwerk,
Arbeitshöhe des Montageortes bis 2,5 m über der
Standfläche des hierfür erforderlichen Gerüstes.

Oberflächenbehandlung
Aluminiumteile (Kasten, Führungsschienen und
Endschiene) werden pulverbeschichtet ausgeführt.
RAL-Farbton 9016 verkehrsweiß gemäß
Hersteller-Farbkarte
Die Pulverbeschichtung ist mit einem Polyesterpulver in
einer Schichtdicke von 60 - 120 my auszuführen. Die
Vorbehandlung muss chromfrei im No-Rinse-Verfahren nach
Qualitätsrichtlinie GSB-Al 631 erfolgen.

Ausführungsorte:
Bauabschnitt EbeneMengenaufteilung

Achsen D /2 - 9, West - Seite
4. BAEG6 Stück
Achsen A /2 - 9, Ost - Seite
8. BAEG5 Stück
Achsen D /11 - 15, West - Seite
12. BAEG3 Stück
Achsen A/11 - 15, Ost - Seite
16. BAEG2 Stück
Menge: 16,000 St

##### 1.5.21 STUNDENLOHN

**1.5.21.1200 Stundenlohnarbeiten Facharbeiter/-in**
Stundenlohnarbeiten, die Arbeitskräfte auf Anordnung
des AG ausführen. Der Verrechnungssatz für die
jeweilige Arbeitskraft umfasst sämtliche Aufwendungen
wie Lohn- und Gehaltskosten, Lohn- und
Gehaltsnebenkosten, Zuschläge, lohngebundene und
lohnabhängige Kosten, sonstige Sozialkosten,
Gemeinkosten, Wagnis und Gewinn u.ä..
Facharbeiter/-in -
Menge: 10,000 h

**1.5.21.1210 Stundenlohnarbeiten Hilfsarbeiter/-in**
Stundenlohnarbeiten, die Arbeitskräfte auf Anordnung
des AG ausführen. Der Verrechnungssatz für die
jeweilige Arbeitskraft umfasst sämtliche Aufwendungen
wie Lohn- und Gehaltskosten, Lohn- und
Gehaltsnebenkosten, Zuschläge, lohngebundene und
lohnabhängige Kosten, sonstige Sozialkosten,
Gemeinkosten, Wagnis und Gewinn u.ä..
Hilfsarbeiter/-in
Menge: 10,000 h

USt %: 19,00
